# FDE Rampen zw. Hildrizh. und Herrenb.
Angebotsaufforderung (GAEB DA XML 3.2, DA83)
Projekt: A-03101-00
Währung: EUR
Nebenangebote zugelassen: ja
Auftraggeber: Autobahn GmbH des Bundes, Niederlassung Südwest (Stuttgart), Außenstelle Vaihingen (integriert), AdB-NL Südwest, Ast.Vaihingen, Augsb.Str.744, 70329 Stuttgart, Augsburger Str.748, 70329 Stuttgart
Erstellt mit: GXML Toolbox V3.3 R20230829, iTWO_64 V25.0.650, 24.04.2026

## 1 LV - Straßenbau
Datum: 24.04.2026
WaGr: 99_99_01

*Hinweis: Ausführung am Wochenende. Arbeit am*
Ausführung am Wochenende. Arbeit am Wochenende sowie Nachts ist in die Positionen einzurechnen und wird nicht gesondert vergütet. Erschwernisse im Bereich von  Schutzplanken und Leitpfosten für alle Arbeiten sind einzurechnen und werden nicht extra vergütet.

### Abschnitt 00 AS Hildrizhausen

#### Unterabschnitt 00.00 Baustelleneinrichtung

**00.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0003 Genehmigungsaantrag f. Sonntagsarb.**
*** Pauschalposition
Genehmigungsaantrag f. Sonntagsarb.
Durchführung der Anträge über die Genehmigung von Nacht/Sonntagsarbeit beim am Sitz der Firma zuständigen gewerbeaufsichamt für Nacht und an Sonntagen stattfindende Arbeitren wie z.B.
- Sämtliche Asphaltarbeiten
- Markierungsarbeiten Einrichten Verkehrssicherung
- Sonstige Arbeiten des AN
Menge: 1,000 Psch

**00.00.0004 Zusätzliches Vorhalten aller**
*** Pauschalposition
Zusätzliches Vorhalten aller erforderlichen Geräte, Maschinen, Personal und Nachunternehmerleistungen für den Ersatztermin der A81 Anschlusstelle Hildrizhausen, falls der geplante Termin verschoben werden muss, sollte die geplante Baumaßnahme aus Witterungsgründen nicht ausgeführt werden kann.
Ausführungstermin im Jahr 2026 nach Absprache mit AG.
Es handelt sich um eine pauschale Vergütung als Zulage, die auch ausbezahlt wird, wenn der Termin nicht verschoben wird.
Evtl. anfallende Preissteigerungen werden nicht vergütet.
Menge: 1,000 Psch

#### Unterabschnitt 00.01 Zusätzliche Leistungen

*Hinweis: Verlegepunkte nach Festlegung mit*
Verlegepunkte nach Festlegung mit dem AG.

**00.01.0001 Temperatursensoren einlegen**
aktiver kalibirierter UHF RFID Temperatur-Sensor für
Asphalt
Messbereich -35°C bis 125°C.
Messungenauigkeit +- 0,5 K und einer Auflösung von 0,1
K liefern und einlegen einschl. technischer
Unterstützung des AN und des AG.
Funktionsdauer >= 2 Jahre.
Parameter der Abtastzeit liegt bei 5 min bis 24
Stunden.
Einbau, Konfiguration und Nachweis der
Funktionsfähigkeit vor dem Einbau.
Kunststoffgehäuse, widerstandsfähig gegen starke
mechan. Belastungen und gegen hohe dynamische
Krafteinwirkung im Verkehrswegebau. Hitzebeständig für
den Einsatz von Walz- und Gussasphalt.
Integrierte Uhr zur genauen Zeitsynchronisation während
der Programmierung. Die Umprogrammierung muss auch nach
dem Einbau ermöglicht werden.
Datenspreicherung direkt auf dem Sensor.
Menge: 2,000 St

**00.01.0002 Ausl. Sensormessungen inkl. Bericht**
*** Pauschalposition
Auslesen der Sensormessungen vor Ort inkl. Überprüfung
der Funktionalität und eventueller Umprogrammierung.
Berichterstattung (Datenerfassung, Datenaufbereitung
der Messergebnisse, Liefern der Ergebnisdaten als pdf.)
Einschließlich Verkehrssicherung.
Erste Auslesung 24h nach Einbau
Weitere Auslesen der Temperatursen 1 mal pro Jahr während der Funktionsdauer
Auslesung hat zwingend mit dem AG nach Rücksprache zu erfolgen
Menge: 1,000 Psch

**00.01.0003 Probegefäß liefern 10-l-Blecheimer*Mithilfe Kprüf.**
StL-Nr. 1910171211
Probegefäß zur Aufnahme von Baustoffproben, für Kontrollprüfungen und für Rückstellproben des AG liefern.
Probegefäß = sauberer 10-l-Blecheimer mit dicht schließendem Deckel.
Mithilfe bei der Probennahme im Baubereich nach Angaben
des AG.
Menge: 4,000 St
Leistungsbereichkatalog: 101

**00.01.0004 Bohrkern entnehmen Kern-DU 15 cm*Tiefe 30 bis 35cm Asphaltschicht*Verfül. Asphalt**
StL-Nr. 191017222611
Bohrkern für Kontrollprüfungen nach Angabe des AG entnehmen und im Baubereich dem AG übergeben. Bohrloch
fachgerecht verfüllen.
Bohrkerndurchmesser 15 cm.
Bohrtiefe über 30 bis 35 cm.
Material = Asphaltschicht.
Verfüllmaterial = Asphalt. Material verdichten.
Menge: 8,000 St
Leistungsbereichkatalog: 101

**00.01.0005 Gegenpole für Kontrollpr. verlegen AL RO 12, 1 mm**
StL-Nr. 191017372499
Gegenpole für Kontrollprüfungen nach Anweisung des AG
für die elektromagnetische Dickenmessung verlegen.
Gegenpol = Kreisförmige Scheibe AL RO 12
(Aluminium 1 mm, D = 120 mm), max. Messtiefe 18 cm
Unterlage 'gefräste Asphaltfläche'
Menge: 60,000 St
Leistungsbereichkatalog: 101

**00.01.0006 Gegenpole für Kontrollpr. verlegen AL RO 12, 1 mm**
StL-Nr. 191017372499
Gegenpole für Kontrollprüfungen nach Anweisung des AG
für die elektromagnetische Dickenmessung verlegen.
Gegenpol = Kreisförmige Scheibe AL RO 12
(Aluminium 1 mm, D = 120 mm), max. Messtiefe 18 cm
Unterlage 'Asphaltbinderschicht'
Menge: 60,000 St
Leistungsbereichkatalog: 101

**00.01.0007 Elekrtomagnetische**
*** Pauschalposition
Elekrtomagnetische Schichtdickenmessung für die Asphalttragschicht, Asphaltbinder- und Asphaltdeckschicht und als Kontrollprüfung nach dem TP D-StB im Beisein eines Vertreters des AG für die gesamte Baustelle entsprechend des Bauablaufs durchführen.
Ergebnisse dokumentieren und dem AG in Orginal von Ort übergeben.
Menge: 1,000 Psch

**00.01.0008 Beprobungsplan für die gesamte**
*** Pauschalposition
Beprobungsplan für die gesamte Baustelle erstellen. Der AN hat nach Auftragserteilung in Absprache mit dem AG einen Beprobungsplan, abgestimmt auf den Bauablauf, zu entwickeln.
Angaben:
- Graphische Darstellung der unterschiedlichen Proben (z.B. Mischgutproben Gussasphalt, Splittreicher Asphaltbeton, Asphaltbinder, Asphalttragschicht und Bohrkerne) im Plan bezogen auf den Betriebskilometer bzw. Baukilometer.
- die Entnahmestellen sind vor Ort gemäß dem entwickelten Beprobungsplan für die gesamte Bauzeit dauerhaft zu kennzeichnen.
Menge: 1,000 Psch

**00.01.0009 Beleuchtungseinrichtung für**
Beleuchtungseinrichtung für Nachtarbeiten auf die Baustelle liefern, aufstellen, betreiben, unterhalten, umsetzen und abbauen.
Betreiben und unterhalten für Nachtschichten wie Erdarbeiten, Entwässerungskanalarbeiten,  Fräsen, Reinigen, Haftkleber aufbringen und Asphalteinbau, Schutzplankenarbeiten, etc.
Defekte Leuchtkörper sind auszutauschen.
10 Leuchtkörper (z.B. Leuchtballone, keine Strahler) liefern und so positionieren, dass der nebenliegende  Verkehr nicht geblendet wird.
Strahler dürfen nicht eingesetzt werden.
Leuchtballone oder Strahler auf den Fräsen oder Fertiger oder sonstige Geräten werden nicht als solche gezählt.
Ausführung der Beleuchtung nach dem ARS 1 7/2009. Beleuchtungskörper während der Nachtarbeiten entsprechend dem Baufortschritt umsetzen. Das Umsetzen ist erforderlich, da ansonsten zu viele Beleuchtungskörper eingesetzt werden müssen. Es ist davon auszugehen, dass auf dem Baufeld max. 10 Beleuchtungskörper gleichzeitig eingesetzt werden und diese entsprechend dem Baufortschritt umgesetzt werden müssen.
Das Umsetzen während der gesamten Bauzeit ist in den EP einzurechnen .
Die Leuchtkörper bleiben für im Baufeld und sind entsprechend umzusetzen.
1 Woche vor Beginn muss dem AG ein Aufstellentwurf./-Konzept (schriftlich) mit Aufstelllage sowie Anzahl vorgelegt werden. Dieser wird nicht gesondert vergütet.
Menge: 10,000 St

#### Unterabschnitt 00.02 Vorarbeiten

**00.02.0001 Bewuchs aufnehmen und entsorgen**
Bewuchs aufnehmen und entsorgen
Bewuchs an Asphaltkante mit Wildkrautbesen an HD Kehrmaschine aufnehmen und entsorgen. Vor Beginn der Fräsarbeiten ist die Asphaltkante auf gesamte Länge, bei Randeinfassungen und auf freier Strecke von Verschmutzungen und Bewuchs frei zu machen.
Sämtliche Erschwernisse für diese Arbeiten sind in diese Position einzurechnen. Diese Arbeiten sind innerhalb der Verkehrssicherung durchzuführen. Eine gesonderte Verkehrssicherung wird nicht vergütet. Entsorgungskosten werden nicht extra vergütet und sind in diese Position mit einzurechnen.
Menge: 2700,000 m

**00.02.0002 Unterlage reinigen gefr. Asphaltsch.*Einzelflächen Hochdr.-Sauganl.**
StL-Nr. 231130583022
Unterlage reinigen. Anfallendes Kehrgut nach Wahl des
AN verwerten.
Unterlage = gefräste Asphaltschicht.
Nicht zusammenhängende Teilflächen.
Selbstaufnehmende Kehrmaschine. Letzter Arbeitsgang mit
Wasserhochdruckreinigungsgeräten mit rotierenden Düsen
und Absaugeinrichtung.
Menge: 12800,000 m2
Leistungsbereichkatalog: 113

#### Unterabschnitt 00.03 Erschwernisse

**00.03.0001 Erschwernis infolge Einfassungen Erschwer. gesamt*A.decks+A.bind.**
StL-Nr. 231130831300
Erschwernis infolge Einfassungen, Borden und Fahrbahnübergängen. Abgerechnet wird die Länge der Einfassung.
Erschwernis beim Fräsen oder Aufnehmen, Aufsprühen von
Bitumenemulsionen sowie Herstellen von Asphaltschichten.
Asphaltdeck- und Asphaltbinderschicht.
Menge: 180,000 m
Leistungsbereichkatalog: 113

**00.03.0002 Erschwernis infolge Einbauten Erschwer. gesamt*A.decks.+A.bind.**
StL-Nr. 231130781300
Erschwernis infolge Einbauten, Schächten und Straßenabläufen. Abgerechnet wird je Stück Einbauteil.
Erschwernis beim Fräsen, Aufnehmen, Aufsprühen von Bi-
tumenemulsionen sowie Herstellen von Asphaltschichten.
Asphaltdeck- und Asphaltbinderschicht.
Menge: 2,000 St
Leistungsbereichkatalog: 113

#### Unterabschnitt 00.04 Fräsarbeiten

**00.04.0001 Asphaltbefestigung trennen Einzelfl.*schneiden**
StL-Nr. 231130383109
Asphaltbefestigung geradlinig trennen.
in Einzelflächen längs und quer zur Fahrbahnachse,
Trennen durch Schneiden.
Dicke der Asphaltbefestigung 'bis 12cm'
Menge: 1500,000 m
Leistungsbereichkatalog: 113

**00.04.0002 Asphalt fräsen ADS*Fräsasph. verw. Unebenheit 4 mm**
StL-Nr. 2311300510909011
Asphalt fräsen und Fräsgut aufnehmen. Anschlusskante
geradlinig auf Frästiefe herstellen. Der Schnittlinienabstand darf maximal 15 mm betragen.
Asphaltdeckschicht.
Frästiefe 'bis 4,0cm'

Fläche 'Fahrbahn inkl. Zwickel und Streifen im Bereich der Anschlussstelle'

Fräsasphalt nach Wahl des AN verwerten.
Unebenheiten der gefrästen Fläche höchstens 4 mm innerhalb einer 4,00 m langen Messstrecke in Längs- und
Querrichtung.
Menge: 12800,000 m2
Leistungsbereichkatalog: 113

**00.04.0003 Asphalt fräsen ABS*Fräsasph. verw. Unebenheit 4 mm**
StL-Nr. 2311300520909011
Asphalt fräsen und Fräsgut aufnehmen. Anschlusskante
geradlinig auf Frästiefe herstellen. Der Schnittlinienabstand darf maximal 15 mm betragen.
Asphaltbinderschicht.
Frästiefe 'bis 8cm'

Fläche 'Fahrbahn inkl. Zwickel und Streifen im Bereich der Anschlussstelle'

Fräsasphalt nach Wahl des AN verwerten.
Unebenheiten der gefrästen Fläche höchstens 4 mm innerhalb einer 4,00 m langen Messstrecke in Längs- und
Querrichtung.
Menge: 12800,000 m2
Leistungsbereichkatalog: 113

**00.04.0004 Asphaltbefestigung aufnehmen**
StL-Nr. 2311302890909099
Asphaltbefestigung aufbrechen und aufnehmen.
Fläche 'Zwickel, Streifen und Schadstellen'

Dicke der Asphaltbefestigung 'bis 12cm'

Gesamtaufbruchtiefe 'bis 12cm'

Aufbruchgut 'einer geeigneten Verwertung nach Wahl des AN zuführen'
Menge: 300,000 m2
Leistungsbereichkatalog: 113

**00.04.0005 Unterlage reinigen gefr. Asphaltsch.*Einzelflächen Hochdr.-Sauganl.**
StL-Nr. 231130583022
Unterlage reinigen. Anfallendes Kehrgut nach Wahl des
AN verwerten.
Unterlage = gefräste Asphaltschicht.
Nicht zusammenhängende Teilflächen.
Selbstaufnehmende Kehrmaschine. Letzter Arbeitsgang mit
Wasserhochdruckreinigungsgeräten mit rotierenden Düsen
und Absaugeinrichtung.
Menge: 12800,000 m2
Leistungsbereichkatalog: 113

**00.04.0006 Asphaltschollen nach dem Fräsen**
Asphaltschollen nach dem Fräsen entfernen
Restasphalt als Schollen mit Bagger abkratzen, laden, transportieren und entsorgen.
Stärke bis 2 cm
Asphaltschollen einer geeigneten Verwertung nach Wahl des AN zuführen
Menge: 300,000 m2

**00.04.0007 Flächentrocknungsgerät vorhalten.**
Flächentrocknungsgerät vorhalten.
Einsatz wird gesondert vergütet.
Menge: 20,000 h

**00.04.0008 Flächentrocknungsgerät einsetzen.**
Flächentrocknungsgerät einsetzen.
Vergütet wird die getrocknete Fläche.
Einsatz auf Anweisung des AG.
Menge: 12800,000 m2

#### Unterabschnitt 00.05 Asphaltarbeiten

**00.05.0001 Bitumenemulsion aufsprühen Bk100-Bk3,2*Asphalt gefräst Rampenspritzgerät*C60BP4-S Menge 300 g/m2*vor A.bindersch.**
StL-Nr. 23113063121132
Bitumenemulsion zur Herstellung des Schichtenverbundes
aufsprühen.
Auf Verkehrsflächen der Belastungsklassen Bk100 bis
Bk3,2.
Unterlage = Asphaltbefestigung, gefräst.
Mit Rampenspritzgerät.
Bindemittel = C60BP4-S.
Bindemittelmenge = 300 g/m2.
Vor Einbau Asphaltbinderschicht.
Menge: 12800,000 m2
Leistungsbereichkatalog: 113

**00.05.0002 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 12800,000 m2
Leistungsbereichkatalog: 113

**00.05.0003 Asphaltbindersch.a. AC 16 B S herst**
Asphaltbinderschicht aus Asphaltbinder AC 16 B S herstellen. Anlieferung des Asphaltmischguts in
thermoisolierten Transportbehältern.
In Verkehrsflächen der Belastungsklasse Bk100.
Einbau Schadstellen, Profilausgleich und nach Anordnung des AG
Bindemittel res. [10/40-65 A // PmB 10/25 VL]
Grobe Gesteinskörnung = Kategorie C 95/1.
Grobe Gesteinskörnung = Kategorie SZ 18.
Einbau Maschienell und/oder Handeinbau
Menge: 80,000 t
Leistungsbereichkatalog: 113

*Hinweis: Einbau hat ohne Mittelnaht zu*
Einbau hat ohne Mittelnaht zu erfolgen. Mehrkosten hierzu sind einzurechnen.

**00.05.0004 Asph.bindersch. a.AC22 B S SG her.**
Asphaltbinderschicht aus temperaturabgesenktem Asphaltbinder AC 22 B S SG
nach Unterlagen des AG herstellen. Anlieferung des
Asphaltmischguts in thermoisolierten
Transportbehältern.
In Verkehrsflächen der Belastungsklasse Bk100.
Einbau '8cm'
Bindemittel 'res.[10/40-65A//PmB 10/25 VL]'
Grobe Gesteinskörnung = Kategorie ' C 95/1'
Fremdfüller = Kalksteinfüller Kategorie CC 70.
Einbau 'mit Beschicker'
Menge: 13000,000 m2

*Hinweis: Einbau hat ohne Mittelnaht zu*
Einbau hat ohne Mittelnaht zu erfolgen. Mehrkosten hierzu sind einzurechnen.

**00.05.0005 Asph.decksch. a. AC11 D SP her.**
Asphaltdeckschicht aus temperaturabgesenktem Asphaltbeton AC 11 D SP nach Unterlagen des AG herstellen.
Anlieferung des Asphaltmischguts in thermoisolierten Transportbehältern
In Verkehrsflächen der Belastungsklasse Bk 100, Bk 32
Einbaudicke= '4,0cm'
Bindemittel= 'res.[10/40-65A//PmB 10/25 VL]'
Grobe Gesteinskörnung=Kategorie ' C 95/1'
Grobe Gesteinskörnung = Kategorie SZ 18/LA 20
Grobe Gesteinskörnung = Kategorie PSV '51'
Einbau 'mit Beschicker'
Menge: 12800,000 m2

**00.05.0006 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 12800,000 m2
Leistungsbereichkatalog: 113

*Hinweis: Ausführung vor Verkehrsfreigabe*

**00.05.0007 Unterlage reinigen*zus. Flächen selb.aufn.Kehrm.**
StL-Nr. 231130589011
Unterlage reinigen. Anfallendes Kehrgut nach Wahl des
AN verwerten.
Unterlage 'Fahrbahn neu'

Zusammenhängende Teilflächen.
Selbstaufnehmende Kehrmaschine.
Menge: 12800,000 m2
Leistungsbereichkatalog: 113

*Hinweis: Ausführung nach Verkehrsfreigabe nach Anordnung des AG*
Die Strecke ist nach Verkehrsfreigabe zu reinigen, sollte sich vermehrt Splitt ansammeln. Dies ist auf Anweisung des AG durchzuführen. Die VKS ist einzurechnen.

**00.05.0008 Verkehrsfläche kehren*VSM durchführen**
StL-Nr. 2311397791
Verkehrsfläche mit einer selbstaufnehmenden Kehrmaschine nach Verkehrsfreigabe unverzüglich nach Aufforderung
durch den AG kehren. Kehrgut aufnehmen und nach Wahl
des AN verwerten.
Verkehrsfläche 'Neue Asphaltbetonfläche sowie Bestandsflächen aus Asphalt'

Erforderliche Verkehrssicherungsmaßnahmen durchführen.
Menge: 12800,000 m2
Leistungsbereichkatalog: 113

**00.05.0009 Zulage Einbau Verwindungsbereiche**
*** Pauschalposition
Zulage für den Einbau sowie alle sonstigen Leistungen während und vor dem Einbau in den Verwindungsbereichen
Menge: 1,000 Psch

**00.05.0010 Erweiterte Erstprüfung**
*** Pauschalposition
Durchführen von weitergehenden Prüfungen zur
Erstprüfung.
Abgerechnet wird einmal je Mischgutsorte unabhängig von
der Anzahl der ergänzenden Prüfverfahren.
Asphaltschicht aus 'Asphaltbeton AC 8 D SP'

Prüfung(en) nach Unterlagen des AG.
Menge: 1,000 Psch

**00.05.0011 Erhöhter Aufwand Eigenüberwachung**
*** Pauschalposition
Menge: 1,000 Psch

**00.05.0012 Einbau- und Fugenplan erstellen und**
*** Pauschalposition
Einbau- und Fugenplan erstellen und liefern
für Asphaltfläche in allen Bereichen. Es sind alle Längs- und Querfugen einzuzeichnen.
Lieferung Einbau- und Fugenplan 2 Wochen vor Einbau zur genehmigung des AG .
Übergabe hat digital (u.a. pdf) zu erfolgen
Menge: 1,000 Psch

**00.05.0013 Nachweis der Anfangsgriffigkeit**
*** Pauschalposition
Nachweis der Anfangsgriffigkeit durch den AN.
Durchführung im Beisein des AG.
Menge: 1,000 Psch

#### Unterabschnitt 00.06 Fugenarbeiten

**00.06.0001 Naht in Asphaltschicht herst. Naht ADS*Längs-/Quernaht Trennscheibe*PmB heiß Dicke ü.2,5-4,5cm**
StL-Nr. 23113907132102
Naht in Asphaltschicht herstellen.
Naht in Asphaltdeckschicht.
Längs- und Quernaht.
Herstellung der Nahtflanke durch Trennscheibe.
Heiß aufzubringendes Polymermodifiziertes Bitumen auf
die Nahtflanke volldeckend auftragen oder anspritzen,
Menge 50 g/m je cm Schichtdicke.
Dicke der Schicht über 2,5 bis 4,5 cm.
Menge: 1250,000 m
Leistungsbereichkatalog: 113

**00.06.0002 Naht in Asphaltschicht herst. Naht ADS PmB heiß*Dicke ü.2,5-4,5cm**
StL-Nr. 23113907190102
Naht in Asphaltschicht herstellen.
Naht in Asphaltdeckschicht.
Naht 'Borde an Verkehrsinseln'

Heiß aufzubringendes Polymermodifiziertes Bitumen auf
die Nahtflanke volldeckend auftragen oder anspritzen,
Menge 50 g/m je cm Schichtdicke.
Dicke der Schicht über 2,5 bis 4,5 cm.
Menge: 175,000 m
Leistungsbereichkatalog: 113

**00.06.0003 Fugenfüllung herstellen Längs-/Querfuge*Deckschicht*Tiefe 25 mm Breite 15 mm*Fugenmasse N2**
StL-Nr. 2311394231933001
Fugenfüllung herstellen.
Längs- und Querfuge.
In der Asphaltdeckschicht.
Einzellängen 'bis 300m'

Fugenspalttiefe = 25 mm.
Fugenspaltbreite = 15 mm.
Mit heiß verarbeitbarer Fugenmasse Typ N2, einschließlich zugehörigem und zuvor aufgetragenem Voranstrichmittel.
Menge: 1250,000 m
Leistungsbereichkatalog: 113

**00.06.0004 Fugenfüllung herstellen*Deckschicht*Tiefe 25 mm Breite 15 mm*Fugenmasse N2**
StL-Nr. 2311394291933001
Fugenfüllung herstellen.
Fuge 'Borde an Verkehrsinsel'

In der Asphaltdeckschicht.
Einzellängen 'bis 50m'

Fugenspalttiefe = 25 mm.
Fugenspaltbreite = 15 mm.
Mit heiß verarbeitbarer Fugenmasse Typ N2, einschließlich zugehörigem und zuvor aufgetragenem Voranstrichmittel.
Menge: 175,000 m
Leistungsbereichkatalog: 113

**00.06.0005 Randabdichtung herstellen Randmasse*ein Arbeitsgang**
StL-Nr. 231139220319
Flankenfläche des hochliegenden Randes der Asphaltschichten abdichten.
Abdichtung mit heiß zu verarbeitender bitumenhaltiger Masse zur Randabdichtung.
Herstellung für alle Schichten in einem Arbeitsgang.
Dicke der abzudichtenden Asphaltbefestigung 'bis 10 cm'
Menge: 950,000 m
Leistungsbereichkatalog: 113

*Hinweis: Spätere endgültige*
Spätere endgültige Markierung=Kaltplastikm. mit Agglomeraten vorgesehen.High-Solid-Farbe muss
Bestandteil BASt-prüfzertifiziertem Markierungssystem (Kaltplastikm. mit Agglomeraten&Farbgrundstrich) sein.Trocknung der Unterlage ist einzurechnen.

#### Unterabschnitt 00.07 Verkehrsfreigabemarkierung

**00.07.0001 Pfeilmarkierung Typ II herstellen geradeaus*mit Vormarkierung Länge 7,50 m*mehrkomp. Farbe mind. P 6*a.Asphaltdecksch.**
StL-Nr. 2113132011320101
Pfeilmarkierung Typ II als Verkehrsfreigabemarkierung
herstellen.
Markierungszeichen = Pfeil geradeaus.
Mit Vormarkierung.
Länge = 7,50 m.
Markierungssystem aus mehrkomponentiger lösemittelarmer
Farbe (High-Solid).
Verkehrsklasse mindestens P 6.
Markierung auf Asphaltdeckschicht.
Menge: 12,000 St
Leistungsbereichkatalog: 131

**00.07.0002 Pfeilmarkierung Typ II herstellen li.o.re. ab*mit Vormarkierung Länge 5,00 m*mehrkomp. Farbe mind. P 6*a.Asphaltdecksch.**
StL-Nr. 2113132021220101
Pfeilmarkierung Typ II als Verkehrsfreigabemarkierung
herstellen.
Markierungszeichen = Pfeil links oder rechts ab.
Mit Vormarkierung.
Länge = 5,00 m.
Markierungssystem aus mehrkomponentiger lösemittelarmer
Farbe (High-Solid).
Verkehrsklasse mindestens P 6.
Markierung auf Asphaltdeckschicht.
Menge: 2,000 St
Leistungsbereichkatalog: 131

**00.07.0003 Pfeilmarkierung Typ II herstellen li.u.re. ab*mit Vormarkierung Länge 5,00 m*mehrkomp. Farbe mind. P 6*a.Asphaltdecksch.**
StL-Nr. 2113132041220101
Pfeilmarkierung Typ II als Verkehrsfreigabemarkierung
herstellen.
Markierungszeichen = Pfeil links und rechts ab.
Mit Vormarkierung.
Länge = 5,00 m.
Markierungssystem aus mehrkomponentiger lösemittelarmer
Farbe (High-Solid).
Verkehrsklasse mindestens P 6.
Markierung auf Asphaltdeckschicht.
Menge: 4,000 St
Leistungsbereichkatalog: 131

**00.07.0004 Sperrflächenmarkierung Typ II herst Breite 0,50 m*mit Vormarkierung mehrkomp. Farbe*mind. P 6 a.Asphaltdecksch.**
StL-Nr. 21131316312011
Sperrfläche als Schrägstrichgatter Typ II als Verkehrsfreigabemarkierung herstellen. Abgerechnet wird der
markierte Strich.
Strichbreite = 0,50 m.
Strich mit Vormarkierung.
Markierungssystem aus mehrkomponentiger lösemittelarmer
Farbe (High-Solid).
Verkehrsklasse mindestens P 6.
Markierung auf Asphaltdeckschicht.
Menge: 27,000 m
Leistungsbereichkatalog: 131

**00.07.0005 Längsmarkierung Typ II herstellen Leitlinie 1 zu 1*Breite 0,12 m mit Vormarkierung*mehrkomp. Farbe mind. P 6*a.Asphaltdecksch.**
StL-Nr. 2113130551120101
Längsmarkierung Typ II einschl. evtl. Sperrflächenumrandung als Verkehrsfreigabemarkierung herstellen. Ab-
gerechnet wird der markierte Strich, bei Doppelstrichen
zwei Striche.
Unterbrochen; Verhältnis Strich/Lücke 1 zu 1 als Leitlinie.
Strichbreite = 0,12 m.
Strich mit Vormarkierung.
Markierungssystem aus mehrkomponentiger lösemittelarmer
Farbe (High-Solid).
Verkehrsklasse mindestens P 6.
Markierung auf Asphaltdeckschicht.
Menge: 30,000 m
Leistungsbereichkatalog: 131

**00.07.0006 Längsmarkierung Typ II herstellen Blockmark. 1 zu 1*Breite 0,30 m mit Vormarkierung*mehrkomp. Farbe mind. P 6*a.Asphaltdecksch.**
StL-Nr. 2113130544120101
Längsmarkierung Typ II einschl. evtl. Sperrflächenumrandung als Verkehrsfreigabemarkierung herstellen. Ab-
gerechnet wird der markierte Strich, bei Doppelstrichen
zwei Striche.
Unterbrochen; Verhältnis Strich/Lücke 1 zu 1 als Fahrbahnbegrenzung (Blockmarkierung).
Strichbreite = 0,30 m.
Strich mit Vormarkierung.
Markierungssystem aus mehrkomponentiger lösemittelarmer
Farbe (High-Solid).
Verkehrsklasse mindestens P 6.
Markierung auf Asphaltdeckschicht.
Menge: 396,000 m
Leistungsbereichkatalog: 131

**00.07.0007 Längsmarkierung Typ II herstellen*Breite 0,30 m mit Vormarkierung*mehrkomp. Farbe mind. P 6*a.Asphaltdecksch.**
StL-Nr. 2113130594120101
Längsmarkierung Typ II einschl. evtl. Sperrflächenumrandung als Verkehrsfreigabemarkierung herstellen. Ab-
gerechnet wird der markierte Strich, bei Doppelstrichen
zwei Striche.
Markierung 'Fahrstreifen- und Fahrbahnbegrenzung'

Strichbreite = 0,30 m.
Strich mit Vormarkierung.
Markierungssystem aus mehrkomponentiger lösemittelarmer
Farbe (High-Solid).
Verkehrsklasse mindestens P 6.
Markierung auf Asphaltdeckschicht.
Menge: 225,000 m
Leistungsbereichkatalog: 131

**00.07.0008 Längsmarkierung Typ II herstellen Blockmark. 1 zu 1*Breite 0,25 m mit Vormarkierung*mehrkomp. Farbe mind. P 6*a.Asphaltdecksch.**
StL-Nr. 2113130543120101
Längsmarkierung Typ II einschl. evtl. Sperrflächenumrandung als Verkehrsfreigabemarkierung herstellen. Ab-
gerechnet wird der markierte Strich, bei Doppelstrichen
zwei Striche.
Unterbrochen; Verhältnis Strich/Lücke 1 zu 1 als Fahrbahnbegrenzung (Blockmarkierung).
Strichbreite = 0,25 m.
Strich mit Vormarkierung.
Markierungssystem aus mehrkomponentiger lösemittelarmer
Farbe (High-Solid).
Verkehrsklasse mindestens P 6.
Markierung auf Asphaltdeckschicht.
Menge: 36,000 m
Leistungsbereichkatalog: 131

**00.07.0009 Längsmarkierung Typ II herstellen*Breite 0,15 m mit Vormarkierung*mehrkomp. Farbe mind. P 6*a.Asphaltdecksch.**
StL-Nr. 2113130592120101
Längsmarkierung Typ II einschl. evtl. Sperrflächenumrandung als Verkehrsfreigabemarkierung herstellen. Ab-
gerechnet wird der markierte Strich, bei Doppelstrichen
zwei Striche.
Markierung 'Fahrstreifen- und Fahrbahnbegrenzung'

Strichbreite = 0,15 m.
Strich mit Vormarkierung.
Markierungssystem aus mehrkomponentiger lösemittelarmer
Farbe (High-Solid).
Verkehrsklasse mindestens P 6.
Markierung auf Asphaltdeckschicht.
Menge: 3395,000 m
Leistungsbereichkatalog: 131

*Hinweis: Endgültige Agglomerat-Markierung*
Endgültige Agglomerat-Markierung ca. 4 Wochen nach Bauende unter laufendem Verkehr markieren. Erforderliche Verkehrssicherung in die EP einrechnen. Nach RSA Regelpläne nach Anforderung des AN
Trocknung der Unterlage ist einzurechnen.

#### Unterabschnitt 00.08 Endgültige Markierung

**00.08.0001 Pfeilmarkierung Typ II herstellen geradeaus*mit Vormarkierung Länge 7,50 m*Kaltplastikmasse**
StL-Nr. 2113152011310099
Pfeilmarkierung Typ II als endgültige Markierung herstellen.  Verkehrsklasse P 7.
Markierungszeichen = Pfeil geradeaus.
Mit Vormarkierung.
Länge = 7,50 m.
Markierungssystem aus reaktivem Stoff, nicht spritzbar
(Kaltplastikmasse).
Markierung auf 'Asphaltbeton'
Menge: 12,000 St
Leistungsbereichkatalog: 131

**00.08.0002 Pfeilmarkierung Typ II herstellen li.o.re. ab*mit Vormarkierung Länge 5,00 m*Kaltplastikmasse**
StL-Nr. 2113152021210099
Pfeilmarkierung Typ II als endgültige Markierung herstellen.  Verkehrsklasse P 7.
Markierungszeichen = Pfeil links oder rechts ab.
Mit Vormarkierung.
Länge = 5,00 m.
Markierungssystem aus reaktivem Stoff, nicht spritzbar
(Kaltplastikmasse).
Markierung auf 'Asphaltbeton'
Menge: 2,000 St
Leistungsbereichkatalog: 131

**00.08.0003 Pfeilmarkierung Typ II herstellen li.u.re. ab*mit Vormarkierung Länge 5,00 m*Kaltplastikmasse**
StL-Nr. 2113152041210099
Pfeilmarkierung Typ II als endgültige Markierung herstellen.  Verkehrsklasse P 7.
Markierungszeichen = Pfeil links und rechts ab.
Mit Vormarkierung.
Länge = 5,00 m.
Markierungssystem aus reaktivem Stoff, nicht spritzbar
(Kaltplastikmasse).
Markierung auf 'Asphaltbeton'
Menge: 4,000 St
Leistungsbereichkatalog: 131

**00.08.0004 Längsmarkierung Typ II herstellen Leitlinie 1 zu 1*Breite 0,12 m mit Vormarkierung*Kaltspritzplastik Aggl.unregelm.*P 7**
StL-Nr. 2113150551144029
Längsmarkierung Typ II einschl. evtl.
Sperrflächenumrandung als endgültige Markierung herstellen. Abgerechnet wird der markierte Strich, bei
Doppelstrichen zwei Striche.
Unterbrochen; Verhältnis Strich/Lücke 1 zu 1 als Leitlinie.
Strichbreite = 0,12 m.
Strich mit Vormarkierung.
Markierungssystem aus reaktivem Stoff, spritzbar (Kaltspritzplastik).
Als Agglomeratmarkierung, unregelmäßig angeordnet.
Verkehrsklasse = P 7.
Markierung auf 'Asphaltbeton'
Menge: 30,000 m
Leistungsbereichkatalog: 131

**00.08.0005 Längsmarkierung Typ II herstellen Blockmark. 1 zu 1*Breite 0,30 m mit Vormarkierung*Kaltspritzplastik Aggl.unregelm.*P 7**
StL-Nr. 2113150544144029
Längsmarkierung Typ II einschl. evtl.
Sperrflächenumrandung als endgültige Markierung herstellen. Abgerechnet wird der markierte Strich, bei
Doppelstrichen zwei Striche.
Unterbrochen; Verhältnis Strich/Lücke 1 zu 1 als Fahrbahnbegrenzung (Blockmarkierung).
Strichbreite = 0,30 m.
Strich mit Vormarkierung.
Markierungssystem aus reaktivem Stoff, spritzbar (Kaltspritzplastik).
Als Agglomeratmarkierung, unregelmäßig angeordnet.
Verkehrsklasse = P 7.
Markierung auf 'Asphaltbeton'
Menge: 396,000 m
Leistungsbereichkatalog: 131

**00.08.0006 Längsmarkierung Typ II herstellen*Breite 0,30 m mit Vormarkierung*Kaltspritzplastik Aggl.unregelm.*P 7**
StL-Nr. 2113150594144029
Längsmarkierung Typ II einschl. evtl.
Sperrflächenumrandung als endgültige Markierung herstellen. Abgerechnet wird der markierte Strich, bei
Doppelstrichen zwei Striche.
Markierung 'Fahrstreifen- und Fahrbahnbegrenzung'

Strichbreite = 0,30 m.
Strich mit Vormarkierung.
Markierungssystem aus reaktivem Stoff, spritzbar (Kaltspritzplastik).
Als Agglomeratmarkierung, unregelmäßig angeordnet.
Verkehrsklasse = P 7.
Markierung auf 'Asphaltbeton'
Menge: 225,000 m
Leistungsbereichkatalog: 131

**00.08.0007 Längsmarkierung Typ II herstellen Blockmark. 1 zu 1*Breite 0,25 m mit Vormarkierung*Kaltspritzplastik Aggl.unregelm.*P 7**
StL-Nr. 2113150543144029
Längsmarkierung Typ II einschl. evtl.
Sperrflächenumrandung als endgültige Markierung herstellen. Abgerechnet wird der markierte Strich, bei
Doppelstrichen zwei Striche.
Unterbrochen; Verhältnis Strich/Lücke 1 zu 1 als Fahrbahnbegrenzung (Blockmarkierung).
Strichbreite = 0,25 m.
Strich mit Vormarkierung.
Markierungssystem aus reaktivem Stoff, spritzbar (Kaltspritzplastik).
Als Agglomeratmarkierung, unregelmäßig angeordnet.
Verkehrsklasse = P 7.
Markierung auf 'Asphaltbeton'
Menge: 36,000 m
Leistungsbereichkatalog: 131

**00.08.0008 Längsmarkierung Typ II herstellen*Breite 0,15 m mit Vormarkierung*Kaltspritzplastik Aggl.unregelm.*P 7**
StL-Nr. 2113150592144029
Längsmarkierung Typ II einschl. evtl.
Sperrflächenumrandung als endgültige Markierung herstellen. Abgerechnet wird der markierte Strich, bei
Doppelstrichen zwei Striche.
Markierung 'Fahrstreifen- und Fahrbahnbegrenzung'

Strichbreite = 0,15 m.
Strich mit Vormarkierung.
Markierungssystem aus reaktivem Stoff, spritzbar (Kaltspritzplastik).
Als Agglomeratmarkierung, unregelmäßig angeordnet.
Verkehrsklasse = P 7.
Markierung auf 'Asphaltbeton'
Menge: 3395,000 m
Leistungsbereichkatalog: 131

#### Unterabschnitt 00.09 Demarkierung

**00.09.0001 Längsmarkierung entfernen durchg.Fb.begr.*Breite 0,15 m*a.Asphaltdecksch. Erneuer.d.Mark.*Abf.d. Verw.zuf.**
StL-Nr. 2113100512912001
Längsmarkierung einschl. evtl. Sperrflächenumrandung
entfernen. Abgerechnet wird der entfernte Strich, bei
Doppelstrichen zwei Striche.
Durchgehender Strich als Fahrbahnbegrenzung.
Strichbreite = 0,15 m.
Markierungsstoffart 'Farbe und/oder Agglomeratmarkierung'

Auf Asphaltdeckschicht.
Entfernen für Erneuerung der Markierung.
Abfall aufnehmen und nach Wahl des AN verwerten.
Menge: 40,000 m
Leistungsbereichkatalog: 131

**00.09.0002 Sonstige Markierung entfernen*Breite 0,50 m*a.Asphaltdecksch. Erneuer.d.Mark.*Abf.d. Verw.zuf.**
StL-Nr. 2113101095912001
Sonstige Markierung wie Quermarkierung, Schrägstrich
der Sperrfläche oder Parkmarkierung entfernen. Abgerechnet wird der entfernte Strich.
Markierung 'Sperrfläche'

Strichbreite = 0,50 m.
Markierungsstoffart 'Farbe und/oder Agglomerat'

Auf Asphaltdeckschicht.
Entfernen für Erneuerung der Markierung.
Abfall aufnehmen und nach Wahl des AN verwerten.
Menge: 40,000 m
Leistungsbereichkatalog: 131

#### Unterabschnitt 00.10 Reinigung

**00.10.0001 Mulden- und Straßeneinläufe entlang**
Mulden- und Straßeneinläufe entlang des Baufeldes nach Abschluss der Arbeiten vollständig reinigen.
inkl. Schmutzfangkörbe leeren.
Die Entsorgung des Materials ist Sache des AN und wird
nicht gesondert vergütet und ist einzurechnen.
Menge: 35,000 St

*Hinweis: Ausführung am Wochenende. Arbeit am*
Ausführung am Wochenende. Arbeit am Wochenende sowie Nachts ist in die Positionen einzurechnen und wird nicht gesondert vergütet. Erschwernisse im Bereich von  Schutzplanken und Leitpfosten für alle Arbeiten sind einzurechnen und werden nicht extra vergütet.

### Abschnitt 01 AS Gärtringen Auffahrt FR Singen

#### Unterabschnitt 01.00 Baustelleneinrichtung

**01.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Leistungsbereichkatalog: 101

**01.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**01.00.0003 Genehmigungsaantrag f. Sonntagsarb.**
*** Pauschalposition
Genehmigungsaantrag f. Sonntagsarb.
Durchführung der Anträge über die Genehmigung von Nacht/Sonntagsarbeit beim am Sitz der Firma zuständigen gewerbeaufsichamt für Nacht und an Sonntagen stattfindende Arbeitren wie z.B.
- Sämtliche Asphaltarbeiten
- Markierungsarbeiten Einrichten Verkehrssicherung
- Sonstige Arbeiten des AN
Menge: 1,000 Psch

**01.00.0004 Zusätzliches Vorhalten aller**
*** Pauschalposition
Zusätzliches Vorhalten aller erforderlichen Geräte, Maschinen, Personal und Nachunternehmerleistungen für den Ersatztermin der A81 Anschlusstelle Gärtringen Auffahrt FR Singen, falls der geplante Termin verschoben werden muss, sollte die geplante Baumaßnahme aus Witterungsgründen nicht ausgeführt werden kann.
Ausführungstermin im Jahr 2026 nach Absprache mit AG.
Es handelt sich um eine pauschale Vergütung als Zulage, die auch ausbezahlt wird, wenn der Termin nicht verschoben wird.
Evtl. anfallende Preissteigerungen werden nicht vergütet.
Menge: 1,000 Psch

#### Unterabschnitt 01.01 Zusätzliche Leistungen

*Hinweis: Verlegepunkte nach Festlegung mit*
Verlegepunkte nach Festlegung mit dem AG.

**01.01.0001 Temperatursensoren einlegen**
aktiver kalibirierter UHF RFID Temperatur-Sensor für
Asphalt
Messbereich -35°C bis 125°C.
Messungenauigkeit +- 0,5 K und einer Auflösung von 0,1
K liefern und einlegen einschl. technischer
Unterstützung des AN und des AG.
Funktionsdauer >= 2 Jahre.
Parameter der Abtastzeit liegt bei 5 min bis 24
Stunden.
Einbau, Konfiguration und Nachweis der
Funktionsfähigkeit vor dem Einbau.
Kunststoffgehäuse, widerstandsfähig gegen starke
mechan. Belastungen und gegen hohe dynamische
Krafteinwirkung im Verkehrswegebau. Hitzebeständig für
den Einsatz von Walz- und Gussasphalt.
Integrierte Uhr zur genauen Zeitsynchronisation während
der Programmierung. Die Umprogrammierung muss auch nach
dem Einbau ermöglicht werden.
Datenspreicherung direkt auf dem Sensor.
Menge: 2,000 St

**01.01.0002 Ausl. Sensormessungen inkl. Bericht**
*** Pauschalposition
Auslesen der Sensormessungen vor Ort inkl. Überprüfung
der Funktionalität und eventueller Umprogrammierung.
Berichterstattung (Datenerfassung, Datenaufbereitung
der Messergebnisse, Liefern der Ergebnisdaten als pdf.)
Einschließlich Verkehrssicherung.
Erste Auslesung 24h nach Einbau
Weitere Auslesen der Temperatursen 1 mal pro Jah während der Funktionsdauer
Auslesung hat zwingend mit dem AG nach Rücksprache zu erfolgen
Menge: 1,000 Psch

**01.01.0003 Probegefäß liefern 10-l-Blecheimer*Mithilfe Kprüf.**
StL-Nr. 1910171211
Probegefäß zur Aufnahme von Baustoffproben, für Kontrollprüfungen und für Rückstellproben des AG liefern.
Probegefäß = sauberer 10-l-Blecheimer mit dicht schließendem Deckel.
Mithilfe bei der Probennahme im Baubereich nach Angaben
des AG.
Menge: 8,000 St
Leistungsbereichkatalog: 101

**01.01.0004 Bohrkern entnehmen Kern-DU 15 cm*Tiefe 30 bis 35cm Asphaltschicht*Verfül. Asphalt**
StL-Nr. 191017222611
Bohrkern für Kontrollprüfungen nach Angabe des AG entnehmen und im Baubereich dem AG übergeben. Bohrloch
fachgerecht verfüllen.
Bohrkerndurchmesser 15 cm.
Bohrtiefe über 30 bis 35 cm.
Material = Asphaltschicht.
Verfüllmaterial = Asphalt. Material verdichten.
Menge: 8,000 St
Leistungsbereichkatalog: 101

**01.01.0005 Gegenpole für Kontrollpr. verlegen AL RO 12, 1 mm**
StL-Nr. 191017372499
Gegenpole für Kontrollprüfungen nach Anweisung des AG
für die elektromagnetische Dickenmessung verlegen.
Gegenpol = Kreisförmige Scheibe AL RO 12
(Aluminium 1 mm, D = 120 mm), max. Messtiefe 18 cm
Unterlage 'gefräste Asphaltfläche'
Menge: 25,000 St
Leistungsbereichkatalog: 101

**01.01.0006 Gegenpole für Kontrollpr. verlegen AL RO 12, 1 mm**
StL-Nr. 191017372499
Gegenpole für Kontrollprüfungen nach Anweisung des AG
für die elektromagnetische Dickenmessung verlegen.
Gegenpol = Kreisförmige Scheibe AL RO 12
(Aluminium 1 mm, D = 120 mm), max. Messtiefe 18 cm
Unterlage 'Asphaltbinderschicht'
Menge: 25,000 St
Leistungsbereichkatalog: 101

**01.01.0007 Elekrtomagnetische**
*** Pauschalposition
Elekrtomagnetische Schichtdickenmessung für die Asphalttragschicht, Asphaltbinder- und Asphaltdeckschicht und als Kontrollprüfung nach dem TP D-StB im Beisein eines Vertreters des AG für die gesamte Baustelle entsprechend des Bauablaufs durchführen.
Ergebnisse dokumentieren und dem AG in Orginal von Ort übergeben.
Menge: 1,000 Psch

**01.01.0008 Beprobungsplan für die gesamte**
*** Pauschalposition
Beprobungsplan für die gesamte Baustelle erstellen. Der AN hat nach Auftragserteilung in Absprache mit dem AG einen Beprobungsplan, abgestimmt auf den Bauablauf, zu entwickeln.
Angaben:
- Graphische Darstellung der unterschiedlichen Proben (z.B. Mischgutproben Gussasphalt, Splittreicher Asphaltbeton, Asphaltbinder, Asphalttragschicht und Bohrkerne) im Plan bezogen auf den Betriebskilometer bzw. Baukilometer.
- die Entnahmestellen sind vor Ort gemäß dem entwickelten Beprobungsplan für die gesamte Bauzeit dauerhaft zu kennzeichnen.
Menge: 1,000 Psch

**01.01.0009 Beleuchtungseinrichtung für**
Beleuchtungseinrichtung für Nachtarbeiten auf die Baustelle liefern, aufstellen, betreiben, unterhalten, umsetzen und abbauen.
Betreiben und unterhalten für Nachtschichten wie Erdarbeiten, Entwässerungskanalarbeiten,  Fräsen, Reinigen, Haftkleber aufbringen und Asphalteinbau, Schutzplankenarbeiten, etc.
Defekte Leuchtkörper sind auszutauschen.
10 Leuchtkörper (z.B. Leuchtballone, keine Strahler) liefern und so positionieren, dass der nebenliegende  Verkehr nicht geblendet wird.
Strahler dürfen nicht eingesetzt werden.
Leuchtballone oder Strahler auf den Fräsen oder Fertiger oder sonstige Geräten werden nicht als solche gezählt.
Ausführung der Beleuchtung nach dem ARS 1 7/2009. Beleuchtungskörper während der Nachtarbeiten entsprechend dem Baufortschritt umsetzen. Das Umsetzen ist erforderlich, da ansonsten zu viele Beleuchtungskörper eingesetzt werden müssen. Es ist davon auszugehen, dass auf dem Baufeld max. 10 Beleuchtungskörper gleichzeitig eingesetzt werden und diese entsprechend dem Baufortschritt umgesetzt werden müssen.
Das Umsetzen während der gesamten Bauzeit ist in den EP einzurechnen .
Die Leuchtkörper bleiben für im Baufeld und sind entsprechend umzusetzen.
1 Woche vor Beginn muss dem AG ein Aufstellentwurf./-Konzept (schriftlich) mit Aufstelllage sowie Anzahl vorgelegt werden. Dieser wird nicht gesondert vergütet.
Menge: 10,000 St

#### Unterabschnitt 01.02 Vorarbeiten

**01.02.0001 Bewuchs aufnehmen und entsorgen**
Bewuchs aufnehmen und entsorgen
Bewuchs an Asphaltkante mit Wildkrautbesen an HD Kehrmaschine aufnehmen und entsorgen. Vor Beginn der Fräsarbeiten ist die Asphaltkante auf gesamte Länge, bei Randeinfassungen und auf freier Strecke von Verschmutzungen und Bewuchs frei zu machen.
Sämtliche Erschwernisse für diese Arbeiten sind in diese Position einzurechnen. Diese Arbeiten sind innerhalb der Verkehrssicherung durchzuführen. Eine gesonderte Verkehrssicherung wird nicht vergütet. Entsorgungskosten werden nicht extra vergütet und sind in diese Position mit einzurechnen.
Menge: 1800,000 m

**01.02.0002 Unterlage reinigen gefr. Asphaltsch.*Einzelflächen Hochdr.-Sauganl.**
StL-Nr. 231130583022
Unterlage reinigen. Anfallendes Kehrgut nach Wahl des
AN verwerten.
Unterlage = gefräste Asphaltschicht.
Nicht zusammenhängende Teilflächen.
Selbstaufnehmende Kehrmaschine. Letzter Arbeitsgang mit
Wasserhochdruckreinigungsgeräten mit rotierenden Düsen
und Absaugeinrichtung.
Menge: 8850,000 m2
Leistungsbereichkatalog: 113

#### Unterabschnitt 01.03 Erschwernisse

**01.03.0001 Erschwernis infolge Einfassungen Erschwer. gesamt*A.decks+A.bind.**
StL-Nr. 231130831300
Erschwernis infolge Einfassungen, Borden und Fahrbahnübergängen. Abgerechnet wird die Länge der Einfassung.
Erschwernis beim Fräsen oder Aufnehmen, Aufsprühen von
Bitumenemulsionen sowie Herstellen von Asphaltschichten.
Asphaltdeck- und Asphaltbinderschicht.
Menge: 80,000 m
Leistungsbereichkatalog: 113

**01.03.0002 Erschwernis infolge Einbauten Erschwer. gesamt*A.decks.+A.bind.**
StL-Nr. 231130781300
Erschwernis infolge Einbauten, Schächten und Straßenabläufen. Abgerechnet wird je Stück Einbauteil.
Erschwernis beim Fräsen, Aufnehmen, Aufsprühen von Bi-
tumenemulsionen sowie Herstellen von Asphaltschichten.
Asphaltdeck- und Asphaltbinderschicht.
Menge: 2,000 St
Leistungsbereichkatalog: 113

**01.03.0003 Erschwernis infolge Einfassungen Erschwer. gesamt*A.decks+A.bind. Fahrbahnübergang**
StL-Nr. 231130831303
Erschwernis infolge Einfassungen, Borden und Fahrbahnübergängen. Abgerechnet wird die Länge der Einfassung.
Erschwernis beim Fräsen oder Aufnehmen, Aufsprühen von
Bitumenemulsionen sowie Herstellen von Asphaltschichten.
Asphaltdeck- und Asphaltbinderschicht.
Fahrbahnübergang.
Menge: 28,000 m
Leistungsbereichkatalog: 113

#### Unterabschnitt 01.04 Fräsarbeiten

**01.04.0001 Asphaltbefestigung trennen Einzelfl.*schneiden**
StL-Nr. 231130383109
Asphaltbefestigung geradlinig trennen.
in Einzelflächen längs und quer zur Fahrbahnachse,
Trennen durch Schneiden.
Dicke der Asphaltbefestigung 'bis 12cm'
Menge: 550,000 m
Leistungsbereichkatalog: 113

**01.04.0002 Asphalt fräsen ADS*Fräsasph. verw. Unebenheit 4 mm**
StL-Nr. 2311300510909011
Asphalt fräsen und Fräsgut aufnehmen. Anschlusskante
geradlinig auf Frästiefe herstellen. Der Schnittlinienabstand darf maximal 15 mm betragen.
Asphaltdeckschicht.
Frästiefe 'bis 4,0cm'

Fläche 'Fahrbahn inkl. Zwickel und Streifen im Bereich der Anschlussstelle'

Fräsasphalt nach Wahl des AN verwerten.
Unebenheiten der gefrästen Fläche höchstens 4 mm innerhalb einer 4,00 m langen Messstrecke in Längs- und
Querrichtung.
Menge: 8640,000 m2
Leistungsbereichkatalog: 113

**01.04.0003 Asphalt fräsen ABS*Fräsasph. verw. Unebenheit 4 mm**
StL-Nr. 2311300520909011
Asphalt fräsen und Fräsgut aufnehmen. Anschlusskante
geradlinig auf Frästiefe herstellen. Der Schnittlinienabstand darf maximal 15 mm betragen.
Asphaltbinderschicht.
Frästiefe 'bis 8cm'

Fläche 'Fahrbahn inkl. Zwickel und Streifen im Bereich der Anschlussstelle'

Fräsasphalt nach Wahl des AN verwerten.
Unebenheiten der gefrästen Fläche höchstens 4 mm innerhalb einer 4,00 m langen Messstrecke in Längs- und
Querrichtung.
Menge: 8640,000 m2
Leistungsbereichkatalog: 113

*Hinweis: Fräsen auf Bauwerk - Erschwernisse*
Fräsen auf Bauwerk - Erschwernisse sind einzurechnen und werden nicht gesondert vergütet

**01.04.0004 Asphalt fräsen ABS*Fräsasph. verw. Unebenheit 4 mm**
StL-Nr. 2311300520909011
Asphalt fräsen und Fräsgut aufnehmen. Anschlusskante
geradlinig auf Frästiefe herstellen. Der Schnittlinienabstand darf maximal 15 mm betragen.
Asphaltbinderschicht.
Frästiefe 'bis 4cm'

Fläche 'Bauwerk'

Fräsasphalt nach Wahl des AN verwerten.
Unebenheiten der gefrästen Fläche höchstens 4 mm innerhalb einer 4,00 m langen Messstrecke in Längs- und
Querrichtung.
Menge: 210,000 m2
Leistungsbereichkatalog: 113

**01.04.0005 Asphaltbefestigung aufnehmen**
StL-Nr. 2311302890909099
Asphaltbefestigung aufbrechen und aufnehmen.
Fläche 'Zwickel, Streifen und Schadstellen, Brücke ÜKO'

Dicke der Asphaltbefestigung 'bis 12cm'

Gesamtaufbruchtiefe 'bis 12cm'

Aufbruchgut 'einer geeigneten Verwertung nach Wahl des AN zuführen'
Menge: 800,000 m2
Leistungsbereichkatalog: 113

**01.04.0006 Unterlage reinigen gefr. Asphaltsch.*Einzelflächen Hochdr.-Sauganl.**
StL-Nr. 231130583022
Unterlage reinigen. Anfallendes Kehrgut nach Wahl des
AN verwerten.
Unterlage = gefräste Asphaltschicht.
Nicht zusammenhängende Teilflächen.
Selbstaufnehmende Kehrmaschine. Letzter Arbeitsgang mit
Wasserhochdruckreinigungsgeräten mit rotierenden Düsen
und Absaugeinrichtung.
Menge: 8850,000 m2
Leistungsbereichkatalog: 113

**01.04.0007 Asphaltschollen nach dem Fräsen**
Asphaltschollen nach dem Fräsen entfernen
Restasphalt als Schollen mit Bagger abkratzen, laden, transportieren und entsorgen.
Stärke bis 2 cm
Asphaltschollen einer geeigneten Verwertung nach Wahl des AN zuführen
Menge: 300,000 m2

**01.04.0008 Flächentrocknungsgerät vorhalten.**
Flächentrocknungsgerät vorhalten.
Einsatz wird gesondert vergütet.
Menge: 10,000 h

**01.04.0009 Flächentrocknungsgerät einsetzen.**
Flächentrocknungsgerät einsetzen.
Vergütet wird die getrocknete Fläche.
Einsatz auf Anweisung des AG.
Menge: 8850,000 m2

#### Unterabschnitt 01.05 Asphaltarbeiten

**01.05.0001 Bitumenemulsion aufsprühen Bk100-Bk3,2*Asphalt gefräst Rampenspritzgerät*C60BP4-S Menge 300 g/m2*vor A.bindersch.**
StL-Nr. 23113063121132
Bitumenemulsion zur Herstellung des Schichtenverbundes
aufsprühen.
Auf Verkehrsflächen der Belastungsklassen Bk100 bis
Bk3,2.
Unterlage = Asphaltbefestigung, gefräst.
Mit Rampenspritzgerät.
Bindemittel = C60BP4-S.
Bindemittelmenge = 300 g/m2.
Vor Einbau Asphaltbinderschicht.
Menge: 8850,000 m2
Leistungsbereichkatalog: 113

**01.05.0002 ABS a. AC 16 BS herst.**
Asphaltbinderschicht aus Asphaltbinder AC 16 B S herstellen. Anlieferung des Asphaltmischguts in
thermoisolierten Transportbehältern.
In Verkehrsflächen der Belastungsklasse Bk100.
Einbau Schadstellen, Profilausgleich und nach Anordnung des AG
Bindemittel res. [10/40-65 A // PmB 10/25 VL]
Grobe Gesteinskörnung = Kategorie C 95/1.
Grobe Gesteinskörnung = Kategorie SZ 18.
Einbau Maschienell und/oder Handeinbau
Menge: 50,000 t

*Hinweis: Ausführung ist im gesamten*
Ausführung ist im gesamten Abschnitt nahtfrei herzustellen. Es ist einzurechnen, dass die Asphaltschicht vorzulegen ist.

**01.05.0003 Asph.bindersch. a.AC22 B S SG her.**
Asphaltbinderschicht aus temperaturabgesenktem Asphaltbinder AC 22 B S SG
nach Unterlagen des AG herstellen. Anlieferung des
Asphaltmischguts in thermoisolierten
Transportbehältern.
In Verkehrsflächen der Belastungsklasse Bk100.
Einbau '9,5cm'
Bindemittel 'res.[10/40-65A//PmB 10/25 VL]'
Grobe Gesteinskörnung = Kategorie ' C 95/1'
Fremdfüller = Kalksteinfüller Kategorie CC 70.
Einbau 'mit Beschicker'
Untere Schicht einer kompakten Asphaltbefestigung "heiß
auf heiß
Menge: 8640,000 m2

*Hinweis: Ausführung ist im gesamten*
Ausführung ist im gesamten Abschnitt nahtfrei herzustellen. Es ist einzurechnen, dass die Asphaltschicht vorzulegen ist.

**01.05.0004 Asph.decksch. a. AC8 D SP her.**
Asphaltdeckschicht aus temperaturabgesenktem Asphaltbeton AC 8 D SP nach Unterlagen des AG herstellen.
Anlieferung des Asphaltmischguts in thermoisolierten Transportbehältern
In Verkehrsflächen der Belastungsklasse Bk 100, Bk 32
Einbaudicke= '2,5cm'
Bindemittel= 'res.[10/40-65A//PmB 10/25 VL]'
Grobe Gesteinskörnung=Kategorie ' C 95/1'
Grobe Gesteinskörnung = Kategorie SZ 18/LA 20
Grobe Gesteinskörnung = Kategorie PSV '51'
Einbau 'mit Beschicker'
Obere Schicht einer kompakten Asphaltbefestigung "heiß
auf heiß"
Menge: 8640,000 m2

**01.05.0005 Asph.decksch. a. AC8 D SP her.**
Asphaltdeckschicht aus temperaturabgesenktem Asphaltbeton AC 8 D SP nach Unterlagen des AG herstellen.
Anlieferung des Asphaltmischguts in thermoisolierten Transportbehältern
In Verkehrsflächen der Belastungsklasse Bk 100, Bk 32 - Bauwerk
Einbaudicke= '4,0cm'
Bindemittel= 'res.[10/40-65A//PmB 10/25 VL]'
Grobe Gesteinskörnung=Kategorie ' C 95/1'
Grobe Gesteinskörnung = Kategorie SZ 18/LA 20
Grobe Gesteinskörnung = Kategorie PSV '51'
Einbau 'mit Beschicker'
Menge: 800,000 m2

**01.05.0006 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 8850,000 m2
Leistungsbereichkatalog: 113

*Hinweis: Ausführung vor Verkehrsfreigabe*

**01.05.0007 Unterlage reinigen*zus. Flächen selb.aufn.Kehrm.**
StL-Nr. 231130589011
Unterlage reinigen. Anfallendes Kehrgut nach Wahl des
AN verwerten.
Unterlage 'Fahrbahn neu'

Zusammenhängende Teilflächen.
Selbstaufnehmende Kehrmaschine.
Menge: 8850,000 m2
Leistungsbereichkatalog: 113

*Hinweis: Ausführung nach Verkehrsfreigabe nach Anordnung des AG*
Die Strecke ist nach Verkehrsfreigabe zu reinigen, sollte sich vermehrt Splitt ansammeln. Dies ist auf Anweisung des AG durchzuführen. Die VKS ist einzurechnen.

**01.05.0008 Verkehrsfläche kehren*VSM durchführen**
StL-Nr. 2311397791
Verkehrsfläche mit einer selbstaufnehmenden Kehrmaschine nach Verkehrsfreigabe unverzüglich nach Aufforderung
durch den AG kehren. Kehrgut aufnehmen und nach Wahl
des AN verwerten.
Verkehrsfläche 'Neue Asphaltbetonfläche sowie Bestandsflächen aus Asphalt'

Erforderliche Verkehrssicherungsmaßnahmen durchführen.
Menge: 8850,000 m2
Leistungsbereichkatalog: 113

*Hinweis: Ausführung nach Verkehrsfreigabe nach Anordnung des AG*
Bereich B296
Die Strecke ist nach Verkehrsfreigabe zu reinigen, sollte sich vermehrt Splitt ansammeln. Dies ist auf Anweisung des AG durchzuführen. Die VKS ist einzurechnen.

**01.05.0009 Verkehrsfläche kehren*VSM durchführen**
StL-Nr. 2311397791
Verkehrsfläche mit einer selbstaufnehmenden Kehrmaschine nach Verkehrsfreigabe unverzüglich nach Aufforderung
durch den AG kehren. Kehrgut aufnehmen und nach Wahl
des AN verwerten.
Verkehrsfläche 'Neue Asphaltbetonfläche sowie Bestandsflächen aus Asphalt'

Erforderliche Verkehrssicherungsmaßnahmen durchführen.
Menge: 8850,000 m2
Leistungsbereichkatalog: 113

**01.05.0010 Erschwernis nahtfreier Einbau im**
*** Pauschalposition
Erschwernis nahtfreier Einbau im Kreuzungsbereich
Alle Erschwernisse zum Einbau aller Schichten. Die Binder- und Deckschicht sind jeweils vorzulegen.
Vergütung erfolgt nur bei nahtfreiem Einbau. Bei Herstellung von Nähten im Bereich des Kreuzungsbereiches erfolgt keine Vergütung der pauschle sowie des schneiden und vergießen der Nähte.
Menge: 1,000 Psch

**01.05.0011 Erschwernis nahtfreier Einbau in**
*** Pauschalposition
Erschwernis nahtfreier Einbau in der Anschlussstelle.
Alle Erschwernisse zum Einbau aller Schichten. Die Binder- und Deckschicht sind jeweils vorzulegen.
Vergütung erfolgt nur bei nahtfreiem Einbau. Bei Herstellung von Nähten im Bereich des Kreuzungsbereiches erfolgt keine Vergütung der pauschle sowie des schneiden und vergießen der Nähte.
Menge: 1,000 Psch

**01.05.0012 Zulage Einbau Verwindungsbereiche**
*** Pauschalposition
Zulage für den Einbau sowie alle sonstigen Leistungen während und vor dem Einbau in den Verwindungsbereichen
Menge: 1,000 Psch

**01.05.0013 Erweiterte Erstprüfung**
*** Pauschalposition
Durchführen von weitergehenden Prüfungen zur
Erstprüfung.
Abgerechnet wird einmal je Mischgutsorte unabhängig von
der Anzahl der ergänzenden Prüfverfahren.
Asphaltschicht aus 'Asphaltbeton AC 8 D SP'

Prüfung(en) nach Unterlagen des AG.
Menge: 1,000 Psch

**01.05.0014 Erhöhter Aufwand Eigenüberwachung**
*** Pauschalposition
Menge: 1,000 Psch

**01.05.0015 Einbau- und Fugenplan erstellen und**
*** Pauschalposition
Einbau- und Fugenplan erstellen und liefern
für Asphaltfläche in allen Bereichen. Es sind alle Längs- und Querfugen einzuzeichnen.
Herstellung der Asphaltschichten im Kreuzungsbereich und in der Anschlusstelle für Nahtfreien Einbau sind klar zu kennzeichnen.
Lieferung Einbau- und Fugenplan 2 Wochen vor Einbau zur genehmigung des AG .
Übergabe hat digital (u.a. pdf) zu erfolgen
Menge: 1,000 Psch

**01.05.0016 Nachweis der Anfangsgriffigkeit**
*** Pauschalposition
Nachweis der Anfangsgriffigkeit durch den AN.
Durchführung im Beisein des AG.
Menge: 1,000 Psch

#### Unterabschnitt 01.06 Fugenarbeiten

**01.06.0001 Naht in Asphaltschicht herst. Naht ADS*Längs-/Quernaht Trennscheibe*PmB heiß Dicke ü.2,5-4,5cm**
StL-Nr. 23113907132102
Naht in Asphaltschicht herstellen.
Naht in Asphaltdeckschicht.
Längs- und Quernaht.
Herstellung der Nahtflanke durch Trennscheibe.
Heiß aufzubringendes Polymermodifiziertes Bitumen auf
die Nahtflanke volldeckend auftragen oder anspritzen,
Menge 50 g/m je cm Schichtdicke.
Dicke der Schicht über 2,5 bis 4,5 cm.
Menge: 550,000 m
Leistungsbereichkatalog: 113

**01.06.0002 Naht in Asphaltschicht herst. Naht ADS PmB heiß*Dicke ü.2,5-4,5cm**
StL-Nr. 23113907190102
Naht in Asphaltschicht herstellen.
Naht in Asphaltdeckschicht.
Naht 'Borde, Kappen Bauwerk, Einläufe'

Heiß aufzubringendes Polymermodifiziertes Bitumen auf
die Nahtflanke volldeckend auftragen oder anspritzen,
Menge 50 g/m je cm Schichtdicke.
Dicke der Schicht über 2,5 bis 4,5 cm.
Menge: 90,000 m
Leistungsbereichkatalog: 113

**01.06.0003 Fugenfüllung herstellen Längs-/Querfuge*Deckschicht*Tiefe 25 mm Breite 15 mm*Fugenmasse N2**
StL-Nr. 2311394231933001
Fugenfüllung herstellen.
Längs- und Querfuge.
In der Asphaltdeckschicht.
Einzellängen 'bis 400m'

Fugenspalttiefe = 25 mm.
Fugenspaltbreite = 15 mm.
Mit heiß verarbeitbarer Fugenmasse Typ N2, einschließlich zugehörigem und zuvor aufgetragenem Voranstrichmittel.
Menge: 550,000 m
Leistungsbereichkatalog: 113

**01.06.0004 Fugenfüllung herstellen*Deckschicht*Tiefe 25 mm Breite 15 mm*Fugenmasse N2**
StL-Nr. 2311394291933001
Fugenfüllung herstellen.
Fuge 'Borde, Kappen Bauwerk, Einläufe'

In der Asphaltdeckschicht.
Einzellängen 'bis 180m'

Fugenspalttiefe = 25 mm.
Fugenspaltbreite = 15 mm.
Mit heiß verarbeitbarer Fugenmasse Typ N2, einschließlich zugehörigem und zuvor aufgetragenem Voranstrichmittel.
Menge: 90,000 m
Leistungsbereichkatalog: 113

**01.06.0005 Randabdichtung herstellen Randmasse*ein Arbeitsgang**
StL-Nr. 231139220319
Flankenfläche des hochliegenden Randes der Asphaltschichten abdichten.
Abdichtung mit heiß zu verarbeitender bitumenhaltiger Masse zur Randabdichtung.
Herstellung für alle Schichten in einem Arbeitsgang.
Dicke der abzudichtenden Asphaltbefestigung 'bis 10 cm'
Menge: 1050,000 m
Leistungsbereichkatalog: 113

*Hinweis: Fuge auf Bauwerk*

**01.06.0006 Naht in Asphaltschicht herst. Naht ADS PmB heiß*Dicke ü.2,5-4,5cm**
Naht in Asphaltschicht herstellen.
Naht in Asphaltdeckschicht.
Naht auf Bauwerk
Heiß aufzubringendes Polymermodifiziertes Bitumen auf
die Nahtflanke volldeckend auftragen oder anspritzen,
Menge 50 g/m je cm Schichtdicke.
Fugenspalttiefe = 35mm
Fugenspaltbreite 15mm
Trennen duch Schneiden mit Trennscheibe
Menge: 28,000 m
Leistungsbereichkatalog: 113

*Hinweis: Fuge auf Bauwerk*

**01.06.0007 Fugenfüllung herstellen versch. Randfugen*Deckschicht bis 20 m*Tiefe 35 mm Breite 15 mm*verf. mit Trstr. Fugenmasse N2**
StL-Nr. 2311394251153101
Fugenfüllung herstellen.
Randfuge vor Borden, Übergängen, Abläufen u.ä.
In der Asphaltdeckschicht.
Einzellängen bis 20,00 m.
Fugenspalttiefe = 35 mm.
Fugenspaltbreite = 15 mm.
Fugenspalt verfüllen in einer Lage mit Trennstreifen.
Mit heiß verarbeitbarer Fugenmasse Typ N2, einschließlich zugehörigem und zuvor aufgetragenem Voranstrichmittel.
Menge: 28,000 m
Leistungsbereichkatalog: 113

#### Unterabschnitt 01.07 Entwässerung schützen & reinigen

**01.07.0001 Mulden- und Straßeneinläufe entlang**
Mulden- und Straßeneinläufe entlang des Baufeldes nach Abschluss der Arbeiten vollständig reinigen.
inkl. Schmutzfangkörbe leeren.
Die Entsorgung des Materials ist Sache des AN und wird
nicht gesondert vergütet und ist einzurechnen.
Menge: 20,000 St

**01.07.0002 Straßeneinläufe schützen**
Straßeneinläufe entlang des Baufeldes bei allen
Arbeitsgängen vor Schmutzeintrag schützen.
Fräsgut, Asphaltreste etc.
Abdeckung der Entwässerungseinrichtungen vollflächig
aufbringen.
Menge: 1,000 St

*Hinweis: Spätere endgültige*
Spätere endgültige Markierung=Kaltplastikm. mit Agglomeraten vorgesehen.High-Solid-Farbe muss
Bestandteil BASt-prüfzertifiziertem Markierungssystem (Kaltplastikm. mit Agglomeraten&Farbgrundstrich) sein.Trocknung der Unterlage ist einzurechnen.

#### Unterabschnitt 01.08 Verkehrsfreigabemarkierung

**01.08.0001 Pfeilmarkierung Typ II herstellen geradeaus*mit Vormarkierung Länge 7,50 m*mehrkomp. Farbe mind. P 6*a.Asphaltdecksch.**
StL-Nr. 2113132011320101
Pfeilmarkierung Typ II als Verkehrsfreigabemarkierung
herstellen.
Markierungszeichen = Pfeil geradeaus.
Mit Vormarkierung.
Länge = 7,50 m.
Markierungssystem aus mehrkomponentiger lösemittelarmer
Farbe (High-Solid).
Verkehrsklasse mindestens P 6.
Markierung auf Asphaltdeckschicht.
Menge: 3,000 St
Leistungsbereichkatalog: 131

**01.08.0002 Sperrflächenmarkierung Typ II herst Breite 0,50 m*mit Vormarkierung mehrkomp. Farbe*mind. P 6 a.Asphaltdecksch.**
StL-Nr. 21131316312011
Sperrfläche als Schrägstrichgatter Typ II als Verkehrsfreigabemarkierung herstellen. Abgerechnet wird der
markierte Strich.
Strichbreite = 0,50 m.
Strich mit Vormarkierung.
Markierungssystem aus mehrkomponentiger lösemittelarmer
Farbe (High-Solid).
Verkehrsklasse mindestens P 6.
Markierung auf Asphaltdeckschicht.
Menge: 60,000 m
Leistungsbereichkatalog: 131

**01.08.0003 Längsmarkierung Typ II herstellen Blockmark. 1 zu 1*Breite 0,30 m mit Vormarkierung*mehrkomp. Farbe mind. P 6*a.Asphaltdecksch.**
StL-Nr. 2113130544120101
Längsmarkierung Typ II einschl. evtl. Sperrflächenumrandung als Verkehrsfreigabemarkierung herstellen. Ab-
gerechnet wird der markierte Strich, bei Doppelstrichen
zwei Striche.
Unterbrochen; Verhältnis Strich/Lücke 1 zu 1 als Fahrbahnbegrenzung (Blockmarkierung).
Strichbreite = 0,30 m.
Strich mit Vormarkierung.
Markierungssystem aus mehrkomponentiger lösemittelarmer
Farbe (High-Solid).
Verkehrsklasse mindestens P 6.
Markierung auf Asphaltdeckschicht.
Menge: 161,000 m
Leistungsbereichkatalog: 131

**01.08.0004 Längsmarkierung Typ II herstellen*Breite 0,30 m mit Vormarkierung*mehrkomp. Farbe mind. P 6*a.Asphaltdecksch.**
StL-Nr. 2113130594120101
Längsmarkierung Typ II einschl. evtl. Sperrflächenumrandung als Verkehrsfreigabemarkierung herstellen. Ab-
gerechnet wird der markierte Strich, bei Doppelstrichen
zwei Striche.
Markierung 'Fahrstreifen- und Fahrbahnbegrenzung'

Strichbreite = 0,30 m.
Strich mit Vormarkierung.
Markierungssystem aus mehrkomponentiger lösemittelarmer
Farbe (High-Solid).
Verkehrsklasse mindestens P 6.
Markierung auf Asphaltdeckschicht.
Menge: 65,000 m
Leistungsbereichkatalog: 131

**01.08.0005 Längsmarkierung Typ II herstellen Blockmark. 1 zu 1*Breite 0,25 m mit Vormarkierung*mehrkomp. Farbe mind. P 6*a.Asphaltdecksch.**
StL-Nr. 2113130543120101
Längsmarkierung Typ II einschl. evtl. Sperrflächenumrandung als Verkehrsfreigabemarkierung herstellen. Ab-
gerechnet wird der markierte Strich, bei Doppelstrichen
zwei Striche.
Unterbrochen; Verhältnis Strich/Lücke 1 zu 1 als Fahrbahnbegrenzung (Blockmarkierung).
Strichbreite = 0,25 m.
Strich mit Vormarkierung.
Markierungssystem aus mehrkomponentiger lösemittelarmer
Farbe (High-Solid).
Verkehrsklasse mindestens P 6.
Markierung auf Asphaltdeckschicht.
Menge: 60,000 m
Leistungsbereichkatalog: 131

**01.08.0006 Längsmarkierung Typ II herstellen*Breite 0,25 m mit Vormarkierung*mehrkomp. Farbe mind. P 6*a.Asphaltdecksch.**
StL-Nr. 2113130593120101
Längsmarkierung Typ II einschl. evtl. Sperrflächenumrandung als Verkehrsfreigabemarkierung herstellen. Ab-
gerechnet wird der markierte Strich, bei Doppelstrichen
zwei Striche.
Markierung 'Fahrstreifen- und Fahrbahnbegrenzung'

Strichbreite = 0,25 m.
Strich mit Vormarkierung.
Markierungssystem aus mehrkomponentiger lösemittelarmer
Farbe (High-Solid).
Verkehrsklasse mindestens P 6.
Markierung auf Asphaltdeckschicht.
Menge: 15,000 m
Leistungsbereichkatalog: 131

**01.08.0007 Längsmarkierung Typ II herstellen*Breite 0,15 m mit Vormarkierung*mehrkomp. Farbe mind. P 6*a.Asphaltdecksch.**
StL-Nr. 2113130592120101
Längsmarkierung Typ II einschl. evtl. Sperrflächenumrandung als Verkehrsfreigabemarkierung herstellen. Ab-
gerechnet wird der markierte Strich, bei Doppelstrichen
zwei Striche.
Markierung 'Fahrstreifen- und Fahrbahnbegrenzung'

Strichbreite = 0,15 m.
Strich mit Vormarkierung.
Markierungssystem aus mehrkomponentiger lösemittelarmer
Farbe (High-Solid).
Verkehrsklasse mindestens P 6.
Markierung auf Asphaltdeckschicht.
Menge: 2215,000 m
Leistungsbereichkatalog: 131

*Hinweis: Endgültige Agglomerat-Markierung*
Endgültige Agglomerat-Markierung ca. 4 Wochen nach Bauende unter laufendem Verkehr markieren. Erforderliche Verkehrssicherung in die EP einrechnen. Nach RSA Regelpläne nach Anforderung des AN
Trocknung der Unterlage ist einzurechnen.

#### Unterabschnitt 01.09 Endgültige Markierung

**01.09.0001 Pfeilmarkierung Typ II herstellen geradeaus*mit Vormarkierung Länge 7,50 m*Kaltplastikmasse**
StL-Nr. 2113152011310099
Pfeilmarkierung Typ II als endgültige Markierung herstellen.  Verkehrsklasse P 7.
Markierungszeichen = Pfeil geradeaus.
Mit Vormarkierung.
Länge = 7,50 m.
Markierungssystem aus reaktivem Stoff, nicht spritzbar
(Kaltplastikmasse).
Markierung auf 'Asphaltbeton'
Menge: 3,000 St
Leistungsbereichkatalog: 131

**01.09.0002 Längsmarkierung Typ II herstellen Blockmark. 1 zu 1*Breite 0,30 m mit Vormarkierung*Kaltspritzplastik Aggl.unregelm.*P 7**
StL-Nr. 2113150544144029
Längsmarkierung Typ II einschl. evtl.
Sperrflächenumrandung als endgültige Markierung herstellen. Abgerechnet wird der markierte Strich, bei
Doppelstrichen zwei Striche.
Unterbrochen; Verhältnis Strich/Lücke 1 zu 1 als Fahrbahnbegrenzung (Blockmarkierung).
Strichbreite = 0,30 m.
Strich mit Vormarkierung.
Markierungssystem aus reaktivem Stoff, spritzbar (Kaltspritzplastik).
Als Agglomeratmarkierung, unregelmäßig angeordnet.
Verkehrsklasse = P 7.
Markierung auf 'Asphaltbeton'
Menge: 161,000 m
Leistungsbereichkatalog: 131

**01.09.0003 Längsmarkierung Typ II herstellen*Breite 0,30 m mit Vormarkierung*Kaltspritzplastik Aggl.unregelm.*P 7**
StL-Nr. 2113150594144029
Längsmarkierung Typ II einschl. evtl.
Sperrflächenumrandung als endgültige Markierung herstellen. Abgerechnet wird der markierte Strich, bei
Doppelstrichen zwei Striche.
Markierung 'Fahrstreifen- und Fahrbahnbegrenzung'

Strichbreite = 0,30 m.
Strich mit Vormarkierung.
Markierungssystem aus reaktivem Stoff, spritzbar (Kaltspritzplastik).
Als Agglomeratmarkierung, unregelmäßig angeordnet.
Verkehrsklasse = P 7.
Markierung auf 'Asphaltbeton'
Menge: 65,000 m
Leistungsbereichkatalog: 131

**01.09.0004 Längsmarkierung Typ II herstellen Blockmark. 1 zu 1*Breite 0,25 m mit Vormarkierung*Kaltspritzplastik Aggl.unregelm.*P 7**
StL-Nr. 2113150543144029
Längsmarkierung Typ II einschl. evtl.
Sperrflächenumrandung als endgültige Markierung herstellen. Abgerechnet wird der markierte Strich, bei
Doppelstrichen zwei Striche.
Unterbrochen; Verhältnis Strich/Lücke 1 zu 1 als Fahrbahnbegrenzung (Blockmarkierung).
Strichbreite = 0,25 m.
Strich mit Vormarkierung.
Markierungssystem aus reaktivem Stoff, spritzbar (Kaltspritzplastik).
Als Agglomeratmarkierung, unregelmäßig angeordnet.
Verkehrsklasse = P 7.
Markierung auf 'Asphaltbeton'
Menge: 60,000 m
Leistungsbereichkatalog: 131

**01.09.0005 Längsmarkierung Typ II herstellen*Breite 0,25 m mit Vormarkierung*Kaltspritzplastik Aggl.unregelm.*P 7**
StL-Nr. 2113150593144029
Längsmarkierung Typ II einschl. evtl.
Sperrflächenumrandung als endgültige Markierung herstellen. Abgerechnet wird der markierte Strich, bei
Doppelstrichen zwei Striche.
Markierung 'Fahrstreifen- und Fahrbahnbegrenzung'

Strichbreite = 0,25 m.
Strich mit Vormarkierung.
Markierungssystem aus reaktivem Stoff, spritzbar (Kaltspritzplastik).
Als Agglomeratmarkierung, unregelmäßig angeordnet.
Verkehrsklasse = P 7.
Markierung auf 'Asphaltbeton'
Menge: 15,000 m
Leistungsbereichkatalog: 131

**01.09.0006 Längsmarkierung Typ II herstellen*Breite 0,15 m mit Vormarkierung*Kaltspritzplastik Aggl.unregelm.*P 7**
StL-Nr. 2113150592144029
Längsmarkierung Typ II einschl. evtl.
Sperrflächenumrandung als endgültige Markierung herstellen. Abgerechnet wird der markierte Strich, bei
Doppelstrichen zwei Striche.
Markierung 'Fahrstreifen- und Fahrbahnbegrenzung'

Strichbreite = 0,15 m.
Strich mit Vormarkierung.
Markierungssystem aus reaktivem Stoff, spritzbar (Kaltspritzplastik).
Als Agglomeratmarkierung, unregelmäßig angeordnet.
Verkehrsklasse = P 7.
Markierung auf 'Asphaltbeton'
Menge: 2215,000 m
Leistungsbereichkatalog: 131

#### Unterabschnitt 01.10 Demarkierung

**01.10.0001 Längsmarkierung entfernen durchg.Fb.begr.*Breite 0,15 m*a.Asphaltdecksch. Erneuer.d.Mark.*Abf.d. Verw.zuf.**
StL-Nr. 2113100512912001
Längsmarkierung einschl. evtl. Sperrflächenumrandung
entfernen. Abgerechnet wird der entfernte Strich, bei
Doppelstrichen zwei Striche.
Durchgehender Strich als Fahrbahnbegrenzung.
Strichbreite = 0,15 m.
Markierungsstoffart 'Farbe und/oder Agglomeratmarkierung'

Auf Asphaltdeckschicht.
Entfernen für Erneuerung der Markierung.
Abfall aufnehmen und nach Wahl des AN verwerten.
Menge: 40,000 m
Leistungsbereichkatalog: 131

**01.10.0002 Sonstige Markierung entfernen*Breite 0,50 m*a.Asphaltdecksch. Erneuer.d.Mark.*Abf.d. Verw.zuf.**
StL-Nr. 2113101095912001
Sonstige Markierung wie Quermarkierung, Schrägstrich
der Sperrfläche oder Parkmarkierung entfernen. Abgerechnet wird der entfernte Strich.
Markierung 'Sperrfläche'

Strichbreite = 0,50 m.
Markierungsstoffart 'Farbe und/oder Agglomerat'

Auf Asphaltdeckschicht.
Entfernen für Erneuerung der Markierung.
Abfall aufnehmen und nach Wahl des AN verwerten.
Menge: 40,000 m
Leistungsbereichkatalog: 131

*Hinweis: Ausführung am Wochenende. Arbeit am*
Ausführung am Wochenende. Arbeit am Wochenende sowie Nachts ist in die Positionen einzurechnen und wird nicht gesondert vergütet. Erschwernisse im Bereich von  Schutzplanken und Leitpfosten für alle Arbeiten sind einzurechnen und werden nicht extra vergütet.

### Abschnitt 02 AS Gärtringen Ausfahrt FR Stuttgart

#### Unterabschnitt 02.00 Baustelleneinrichtung

**02.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Leistungsbereichkatalog: 101

**02.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**02.00.0003 Genehmigungsaantrag f. Sonntagsarb.**
*** Pauschalposition
Genehmigungsaantrag f. Sonntagsarb.
Durchführung der Anträge über die Genehmigung von Nacht/Sonntagsarbeit beim am Sitz der Firma zuständigen gewerbeaufsichamt für Nacht und an Sonntagen stattfindende Arbeitren wie z.B.
- Sämtliche Asphaltarbeiten
- Markierungsarbeiten Einrichten Verkehrssicherung
- Sonstige Arbeiten des AN
Menge: 1,000 Psch

**02.00.0004 Zusätzliches Vorhalten aller**
*** Pauschalposition
Zusätzliches Vorhalten aller erforderlichen Geräte, Maschinen, Personal und Nachunternehmerleistungen für den Ersatztermin der A81 Anschlusstelle Gärtringen Ausfahrt FR Stuttgart, falls der geplante Termin verschoben werden muss, sollte die geplante Baumaßnahme aus Witterungsgründen nicht ausgeführt werden kann.
Ausführungstermin im Jahr 2026 nach Absprache mit AG.
Es handelt sich um eine pauschale Vergütung als Zulage, die auch ausbezahlt wird, wenn der Termin nicht verschoben wird.
Evtl. anfallende Preissteigerungen werden nicht vergütet.
Menge: 1,000 Psch

#### Unterabschnitt 02.01 Zusätzliche Leistungen

*Hinweis: Verlegepunkte nach Festlegung mit*
Verlegepunkte nach Festlegung mit dem AG.

**02.01.0001 Temperatursensoren einlegen**
aktiver kalibirierter UHF RFID Temperatur-Sensor für
Asphalt
Messbereich -35°C bis 125°C.
Messungenauigkeit +- 0,5 K und einer Auflösung von 0,1
K liefern und einlegen einschl. technischer
Unterstützung des AN und des AG.
Funktionsdauer >= 2 Jahre.
Parameter der Abtastzeit liegt bei 5 min bis 24
Stunden.
Einbau, Konfiguration und Nachweis der
Funktionsfähigkeit vor dem Einbau.
Kunststoffgehäuse, widerstandsfähig gegen starke
mechan. Belastungen und gegen hohe dynamische
Krafteinwirkung im Verkehrswegebau. Hitzebeständig für
den Einsatz von Walz- und Gussasphalt.
Integrierte Uhr zur genauen Zeitsynchronisation während
der Programmierung. Die Umprogrammierung muss auch nach
dem Einbau ermöglicht werden.
Datenspreicherung direkt auf dem Sensor.
Menge: 1,000 St

**02.01.0002 Ausl. Sensormessungen inkl. Bericht**
*** Pauschalposition
Auslesen der Sensormessungen vor Ort inkl. Überprüfung
der Funktionalität und eventueller Umprogrammierung.
Berichterstattung (Datenerfassung, Datenaufbereitung
der Messergebnisse, Liefern der Ergebnisdaten als pdf.)
Einschließlich Verkehrssicherung.
Erste Auslesung 24h nach Einbau
Weitere Auslesen der Temperatursen 1 mal pro Jah während der Funktionsdauer
Auslesung hat zwingend mit dem AG nach Rücksprache zu erfolgen
Menge: 1,000 Psch

**02.01.0003 Probegefäß liefern 10-l-Blecheimer*Mithilfe Kprüf.**
StL-Nr. 1910171211
Probegefäß zur Aufnahme von Baustoffproben, für Kontrollprüfungen und für Rückstellproben des AG liefern.
Probegefäß = sauberer 10-l-Blecheimer mit dicht schließendem Deckel.
Mithilfe bei der Probennahme im Baubereich nach Angaben
des AG.
Menge: 4,000 St
Leistungsbereichkatalog: 101

**02.01.0004 Bohrkern entnehmen Kern-DU 15 cm*Tiefe 30 bis 35cm Asphaltschicht*Verfül. Asphalt**
StL-Nr. 191017222611
Bohrkern für Kontrollprüfungen nach Angabe des AG entnehmen und im Baubereich dem AG übergeben. Bohrloch
fachgerecht verfüllen.
Bohrkerndurchmesser 15 cm.
Bohrtiefe über 30 bis 35 cm.
Material = Asphaltschicht.
Verfüllmaterial = Asphalt. Material verdichten.
Menge: 8,000 St
Leistungsbereichkatalog: 101

**02.01.0005 Gegenpole für Kontrollpr. verlegen AL RO 12, 1 mm**
StL-Nr. 191017372499
Gegenpole für Kontrollprüfungen nach Anweisung des AG
für die elektromagnetische Dickenmessung verlegen.
Gegenpol = Kreisförmige Scheibe AL RO 12
(Aluminium 1 mm, D = 120 mm), max. Messtiefe 18 cm
Unterlage 'gefräste Asphaltfläche'
Menge: 20,000 St
Leistungsbereichkatalog: 101

**02.01.0006 Gegenpole für Kontrollpr. verlegen AL RO 12, 1 mm**
StL-Nr. 191017372499
Gegenpole für Kontrollprüfungen nach Anweisung des AG
für die elektromagnetische Dickenmessung verlegen.
Gegenpol = Kreisförmige Scheibe AL RO 12
(Aluminium 1 mm, D = 120 mm), max. Messtiefe 18 cm
Unterlage 'Asphaltbinderschicht'
Menge: 20,000 St
Leistungsbereichkatalog: 101

**02.01.0007 Elekrtomagnetische**
*** Pauschalposition
Elekrtomagnetische Schichtdickenmessung für die Asphalttragschicht, Asphaltbinder- und Asphaltdeckschicht und als Kontrollprüfung nach dem TP D-StB im Beisein eines Vertreters des AG für die gesamte Baustelle entsprechend des Bauablaufs durchführen.
Ergebnisse dokumentieren und dem AG in Orginal von Ort übergeben.
Menge: 1,000 Psch

**02.01.0008 Beprobungsplan für die gesamte**
*** Pauschalposition
Beprobungsplan für die gesamte Baustelle erstellen. Der AN hat nach Auftragserteilung in Absprache mit dem AG einen Beprobungsplan, abgestimmt auf den Bauablauf, zu entwickeln.
Angaben:
- Graphische Darstellung der unterschiedlichen Proben (z.B. Mischgutproben Gussasphalt, Splittreicher Asphaltbeton, Asphaltbinder, Asphalttragschicht und Bohrkerne) im Plan bezogen auf den Betriebskilometer bzw. Baukilometer.
- die Entnahmestellen sind vor Ort gemäß dem entwickelten Beprobungsplan für die gesamte Bauzeit dauerhaft zu kennzeichnen.
Menge: 1,000 Psch

**02.01.0009 Beleuchtungseinrichtung für**
Beleuchtungseinrichtung für Nachtarbeiten auf die Baustelle liefern, aufstellen, betreiben, unterhalten, umsetzen und abbauen.
Betreiben und unterhalten für Nachtschichten wie Erdarbeiten, Entwässerungskanalarbeiten,  Fräsen, Reinigen, Haftkleber aufbringen und Asphalteinbau, Schutzplankenarbeiten, etc.
Defekte Leuchtkörper sind auszutauschen.
10 Leuchtkörper (z.B. Leuchtballone, keine Strahler) liefern und so positionieren, dass der nebenliegende  Verkehr nicht geblendet wird.
Strahler dürfen nicht eingesetzt werden.
Leuchtballone oder Strahler auf den Fräsen oder Fertiger oder sonstige Geräten werden nicht als solche gezählt.
Ausführung der Beleuchtung nach dem ARS 1 7/2009. Beleuchtungskörper während der Nachtarbeiten entsprechend dem Baufortschritt umsetzen. Das Umsetzen ist erforderlich, da ansonsten zu viele Beleuchtungskörper eingesetzt werden müssen. Es ist davon auszugehen, dass auf dem Baufeld max. 10 Beleuchtungskörper gleichzeitig eingesetzt werden und diese entsprechend dem Baufortschritt umgesetzt werden müssen.
Das Umsetzen während der gesamten Bauzeit ist in den EP einzurechnen .
Die Leuchtkörper bleiben für im Baufeld und sind entsprechend umzusetzen.
1 Woche vor Beginn muss dem AG ein Aufstellentwurf./-Konzept (schriftlich) mit Aufstelllage sowie Anzahl vorgelegt werden. Dieser wird nicht gesondert vergütet.
Menge: 10,000 St

#### Unterabschnitt 02.02 Vorarbeiten

**02.02.0001 Bewuchs aufnehmen und entsorgen**
Bewuchs aufnehmen und entsorgen
Bewuchs an Asphaltkante mit Wildkrautbesen an HD Kehrmaschine aufnehmen und entsorgen. Vor Beginn der Fräsarbeiten ist die Asphaltkante auf gesamte Länge, bei Randeinfassungen und auf freier Strecke von Verschmutzungen und Bewuchs frei zu machen.
Sämtliche Erschwernisse für diese Arbeiten sind in diese Position einzurechnen. Diese Arbeiten sind innerhalb der Verkehrssicherung durchzuführen. Eine gesonderte Verkehrssicherung wird nicht vergütet. Entsorgungskosten werden nicht extra vergütet und sind in diese Position mit einzurechnen.
Menge: 1050,000 m

**02.02.0002 Unterlage reinigen gefr. Asphaltsch.*Einzelflächen Hochdr.-Sauganl.**
StL-Nr. 231130583022
Unterlage reinigen. Anfallendes Kehrgut nach Wahl des
AN verwerten.
Unterlage = gefräste Asphaltschicht.
Nicht zusammenhängende Teilflächen.
Selbstaufnehmende Kehrmaschine. Letzter Arbeitsgang mit
Wasserhochdruckreinigungsgeräten mit rotierenden Düsen
und Absaugeinrichtung.
Menge: 4750,000 m2
Leistungsbereichkatalog: 113

#### Unterabschnitt 02.03 Erschwernisse

**02.03.0001 Erschwernis infolge Einfassungen Erschwer. gesamt*A.decks+A.bind.**
StL-Nr. 231130831300
Erschwernis infolge Einfassungen, Borden und Fahrbahnübergängen. Abgerechnet wird die Länge der Einfassung.
Erschwernis beim Fräsen oder Aufnehmen, Aufsprühen von
Bitumenemulsionen sowie Herstellen von Asphaltschichten.
Asphaltdeck- und Asphaltbinderschicht.
Menge: 160,000 m
Leistungsbereichkatalog: 113

**02.03.0002 Erschwernis infolge Einbauten Erschwer. gesamt*A.decks.+A.bind.**
StL-Nr. 231130781300
Erschwernis infolge Einbauten, Schächten und Straßenabläufen. Abgerechnet wird je Stück Einbauteil.
Erschwernis beim Fräsen, Aufnehmen, Aufsprühen von Bi-
tumenemulsionen sowie Herstellen von Asphaltschichten.
Asphaltdeck- und Asphaltbinderschicht.
Menge: 4,000 St
Leistungsbereichkatalog: 113

**02.03.0003 Erschwernis infolge Einfassungen Erschwer. gesamt*A.decks+A.bind. Fahrbahnübergang**
StL-Nr. 231130831303
Erschwernis infolge Einfassungen, Borden und Fahrbahnübergängen. Abgerechnet wird die Länge der Einfassung.
Erschwernis beim Fräsen oder Aufnehmen, Aufsprühen von
Bitumenemulsionen sowie Herstellen von Asphaltschichten.
Asphaltdeck- und Asphaltbinderschicht.
Fahrbahnübergang.
Menge: 12,000 m
Leistungsbereichkatalog: 113

#### Unterabschnitt 02.04 Fräsarbeiten

**02.04.0001 Asphaltbefestigung trennen Einzelfl.*schneiden**
StL-Nr. 231130383109
Asphaltbefestigung geradlinig trennen.
in Einzelflächen längs und quer zur Fahrbahnachse,
Trennen durch Schneiden.
Dicke der Asphaltbefestigung 'bis 12cm'
Menge: 540,000 m
Leistungsbereichkatalog: 113

*Hinweis: Erschwernisse im Bereich der*
Erschwernisse im Bereich der Gussasphaltrinne auf dem Bauwerk werden nicht gesondert vergütet und sind einzurechen.

**02.04.0002 Asphalt fräsen ADS*Fräsasph. verw. Unebenheit 4 mm**
StL-Nr. 2311300510909011
Asphalt fräsen und Fräsgut aufnehmen. Anschlusskante
geradlinig auf Frästiefe herstellen. Der Schnittlinienabstand darf maximal 15 mm betragen.
Asphaltdeckschicht.
Frästiefe 'bis 4,0cm'

Fläche 'Fahrbahn inkl. Zwickel und Streifen im Bereich der Anschlussstelle'

Fräsasphalt nach Wahl des AN verwerten.
Unebenheiten der gefrästen Fläche höchstens 4 mm innerhalb einer 4,00 m langen Messstrecke in Längs- und
Querrichtung.
Menge: 4450,000 m2
Leistungsbereichkatalog: 113

*Hinweis: Erschwernisse im Bereich der*
Erschwernisse im Bereich der Gussasphaltrinne auf dem Bauwerk werden nicht gesondert vergütet und sind einzurechen.

**02.04.0003 Asphalt fräsen ABS*Fräsasph. verw. Unebenheit 4 mm**
StL-Nr. 2311300520909011
Asphalt fräsen und Fräsgut aufnehmen. Anschlusskante
geradlinig auf Frästiefe herstellen. Der Schnittlinienabstand darf maximal 15 mm betragen.
Asphaltbinderschicht.
Frästiefe 'bis 8cm'

Fläche 'Fahrbahn inkl. Zwickel und Streifen im Bereich der Anschlussstelle'

Fräsasphalt nach Wahl des AN verwerten.
Unebenheiten der gefrästen Fläche höchstens 4 mm innerhalb einer 4,00 m langen Messstrecke in Längs- und
Querrichtung.
Menge: 4450,000 m2
Leistungsbereichkatalog: 113

*Hinweis: Fräsen auf Bauwerk - Erschwernisse*
Fräsen auf Bauwerk - Erschwernisse sind einzurechnen und werden nicht gesondert vergütet

**02.04.0004 Asphalt fräsen ABS*Fräsasph. verw. Unebenheit 4 mm**
StL-Nr. 2311300520909011
Asphalt fräsen und Fräsgut aufnehmen. Anschlusskante
geradlinig auf Frästiefe herstellen. Der Schnittlinienabstand darf maximal 15 mm betragen.
Asphaltbinderschicht.
Frästiefe 'bis 4cm'

Fläche 'Bauwerk'

Fräsasphalt nach Wahl des AN verwerten.
Unebenheiten der gefrästen Fläche höchstens 4 mm innerhalb einer 4,00 m langen Messstrecke in Längs- und
Querrichtung.
Menge: 300,000 m2
Leistungsbereichkatalog: 113

**02.04.0005 Asphaltbefestigung aufnehmen**
StL-Nr. 2311302890909099
Asphaltbefestigung aufbrechen und aufnehmen.
Fläche 'Zwickel, Streifen und Schadstellen,Brücke ÜKO'

Dicke der Asphaltbefestigung 'bis 12cm'

Gesamtaufbruchtiefe 'bis 12cm'

Aufbruchgut 'einer geeigneten Verwertung nach Wahl des AN zuführen'
Menge: 500,000 m2
Leistungsbereichkatalog: 113

**02.04.0006 Unterlage reinigen gefr. Asphaltsch.*Einzelflächen Hochdr.-Sauganl.**
StL-Nr. 231130583022
Unterlage reinigen. Anfallendes Kehrgut nach Wahl des
AN verwerten.
Unterlage = gefräste Asphaltschicht.
Nicht zusammenhängende Teilflächen.
Selbstaufnehmende Kehrmaschine. Letzter Arbeitsgang mit
Wasserhochdruckreinigungsgeräten mit rotierenden Düsen
und Absaugeinrichtung.
Menge: 4750,000 m2
Leistungsbereichkatalog: 113

**02.04.0007 Asphaltschollen nach dem Fräsen**
Asphaltschollen nach dem Fräsen entfernen
Restasphalt als Schollen mit Bagger abkratzen, laden, transportieren und entsorgen.
Stärke bis 2 cm
Asphaltschollen einer geeigneten Verwertung nach Wahl des AN zuführen
Menge: 200,000 m2

**02.04.0008 Flächentrocknungsgerät vorhalten.**
Flächentrocknungsgerät vorhalten.
Einsatz wird gesondert vergütet.
Menge: 10,000 h

**02.04.0009 Flächentrocknungsgerät einsetzen.**
Flächentrocknungsgerät einsetzen.
Vergütet wird die getrocknete Fläche.
Einsatz auf Anweisung des AG.
Menge: 4750,000 m2

**02.04.0010 Rinne aus Gussasphalt ausbauen.**
Rinne aus Gussasphalt ausbauen.
Bauteil = Bauwerk
Breite 50cm.
Ausbaumaterial nach Wahl des AN verwerten.
Erschwernisse im Zuge von Fugen, Einläufen ist einzurechnen und wird nicht gesondert vergütet.
Menge: 50,000 m

#### Unterabschnitt 02.05 Asphaltarbeiten

**02.05.0001 Bitumenemulsion aufsprühen Bk100-Bk3,2*Asphalt gefräst Rampenspritzgerät*C60BP4-S Menge 300 g/m2*vor A.bindersch.**
StL-Nr. 23113063121132
Bitumenemulsion zur Herstellung des Schichtenverbundes
aufsprühen.
Auf Verkehrsflächen der Belastungsklassen Bk100 bis
Bk3,2.
Unterlage = Asphaltbefestigung, gefräst.
Mit Rampenspritzgerät.
Bindemittel = C60BP4-S.
Bindemittelmenge = 300 g/m2.
Vor Einbau Asphaltbinderschicht.
Menge: 4450,000 m2
Leistungsbereichkatalog: 113

**02.05.0002 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 4750,000 m2
Leistungsbereichkatalog: 113

**02.05.0003 ABS aus AC 16 BS herst**
Asphaltbinderschicht aus Asphaltbinder AC 16 B S herstellen. Anlieferung des Asphaltmischguts in
thermoisolierten Transportbehältern.
In Verkehrsflächen der Belastungsklasse Bk100.
Einbau Schadstellen, Profilausgleich und nach Anordnung des AG
Bindemittel res. [10/40-65 A // PmB 10/25 VL]
Grobe Gesteinskörnung = Kategorie C 95/1.
Grobe Gesteinskörnung = Kategorie SZ 18.
Einbau Maschienell und/oder Handeinbau
Menge: 30,000 t

**02.05.0004 Asph.bindersch. a.AC22 B S SG her.**
Asphaltbinderschicht aus temperaturabgesenktem Asphaltbinder AC 22 B S SG
nach Unterlagen des AG herstellen. Anlieferung des
Asphaltmischguts in thermoisolierten
Transportbehältern.
In Verkehrsflächen der Belastungsklasse Bk100.
Einbau '8cm'
Bindemittel 'res.[10/40-65A//PmB 10/25 VL]'
Grobe Gesteinskörnung = Kategorie ' C 95/1'
Fremdfüller = Kalksteinfüller Kategorie CC 70.
Einbau 'mit Beschicker'
Menge: 4450,000 m2

**02.05.0005 Asph.decksch. a. AC11 D SP her.**
Asphaltdeckschicht aus temperaturabgesenktem Asphaltbeton AC 11 D SP nach Unterlagen des AG herstellen.
Anlieferung des Asphaltmischguts in thermoisolierten Transportbehältern
In Verkehrsflächen der Belastungsklasse Bk 100, Bk 32
Einbaudicke= '4,0cm'
Bindemittel= 'res.[10/40-65A//PmB 10/25 VL]'
Grobe Gesteinskörnung=Kategorie ' C 95/1'
Grobe Gesteinskörnung = Kategorie SZ 18/LA 20
Grobe Gesteinskörnung = Kategorie PSV '51'
Einbau 'mit Beschicker'
Menge: 4450,000 m2

**02.05.0006 Asph.decksch. a. AC11 D SP her.**
Asphaltdeckschicht aus temperaturabgesenktem Asphaltbeton AC 11 D SP nach Unterlagen des AG herstellen.
Anlieferung des Asphaltmischguts in thermoisolierten Transportbehältern
In Verkehrsflächen der Belastungsklasse Bk 100, Bk 32 - Bauwerk
Einbaudicke= '4,0cm'
Bindemittel= 'res.[10/40-65A//PmB 10/25 VL]'
Grobe Gesteinskörnung=Kategorie ' C 95/1'
Grobe Gesteinskörnung = Kategorie SZ 18/LA 20
Grobe Gesteinskörnung = Kategorie PSV '51'
Einbau 'mit Beschicker'
Menge: 300,000 m2

**02.05.0007 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 4750,000 m2
Leistungsbereichkatalog: 113

*Hinweis: Ausführung vor Verkehrsfreigabe*

**02.05.0008 Unterlage reinigen*zus. Flächen selb.aufn.Kehrm.**
StL-Nr. 231130589011
Unterlage reinigen. Anfallendes Kehrgut nach Wahl des
AN verwerten.
Unterlage 'Fahrbahn neu'

Zusammenhängende Teilflächen.
Selbstaufnehmende Kehrmaschine.
Menge: 4750,000 m2
Leistungsbereichkatalog: 113

*Hinweis: Ausführung nach Verkehrsfreigabe nach Anordnung des AG*
Die Strecke ist nach Verkehrsfreigabe zu reinigen, sollte sich vermehrt Splitt ansammeln. Dies ist auf Anweisung des AG durchzuführen. Die VKS ist einzurechnen.

**02.05.0009 Verkehrsfläche kehren*VSM durchführen**
StL-Nr. 2311397791
Verkehrsfläche mit einer selbstaufnehmenden Kehrmaschine nach Verkehrsfreigabe unverzüglich nach Aufforderung
durch den AG kehren. Kehrgut aufnehmen und nach Wahl
des AN verwerten.
Verkehrsfläche 'Neue Asphaltbetonfläche sowie Bestandsflächen aus Asphalt'

Erforderliche Verkehrssicherungsmaßnahmen durchführen.
Menge: 4750,000 m2
Leistungsbereichkatalog: 113

**02.05.0010 Zulage Einbau Verwindungsbereiche**
*** Pauschalposition
Zulage für den Einbau sowie alle sonstigen Leistungen während und vor dem Einbau in den Verwindungsbereichen
Menge: 1,000 Psch

**02.05.0011 Erweiterte Erstprüfung**
*** Pauschalposition
Durchführen von weitergehenden Prüfungen zur
Erstprüfung.
Abgerechnet wird einmal je Mischgutsorte unabhängig von
der Anzahl der ergänzenden Prüfverfahren.
Asphaltschicht aus 'Asphaltbeton AC 8 D SP'

Prüfung(en) nach Unterlagen des AG.
Menge: 1,000 Psch

**02.05.0012 Erhöhter Aufwand Eigenüberwachung**
*** Pauschalposition
Menge: 1,000 Psch

**02.05.0013 Einbau- und Fugenplan erstellen und**
*** Pauschalposition
Einbau- und Fugenplan erstellen und liefern
für Asphaltfläche in allen Bereichen. Es sind alle Längs- und Querfugen einzuzeichnen.
Herstellung der Asphaltschichten im Kreuzungsbereich und in der Anschlusstelle für Nahtfreien Einbau sind klar zu kennzeichnen.
Lieferung Einbau- und Fugenplan 2 Wochen vor Einbau zur genehmigung des AG .
Übergabe hat digital (u.a. pdf) zu erfolgen
Menge: 1,000 Psch

**02.05.0014 Nachweis der Anfangsgriffigkeit**
*** Pauschalposition
Nachweis der Anfangsgriffigkeit durch den AN.
Durchführung im Beisein des AG.
Menge: 1,000 Psch

**02.05.0015 Rinne aus Gussasphalt herstellen.**
Rinne aus Gussasphalt herstellen.
Bauteil = Bauwerk
Einbau als Rinne, Breite 50cm.
Mischgut = Gussasphalt MA 8 S.
Bindemittel = 10/40-65 NV mit viskositätsverändertem
Zusatz bzw. einem entsprechend viskositätsveränderten
Bindemittel 10/40-65 NV.
Fremdfüller = Kalksteinfüller Kategorie CC 90.
Gussasphalt mit max. 5% Asphaltgranulat ist zugelassen.
Ausführung in Teilflächen.
Einbau von Hand.
Erschwernisse im Zuge von Fugen, Einläufen ist einzurechnen und wird nicht gesondert vergütet.
Menge: 50,000 m

#### Unterabschnitt 02.06 Fugenarbeiten

**02.06.0001 Naht in Asphaltschicht herst. Naht ADS*Längs-/Quernaht Trennscheibe*PmB heiß Dicke ü.2,5-4,5cm**
StL-Nr. 23113907132102
Naht in Asphaltschicht herstellen.
Naht in Asphaltdeckschicht.
Längs- und Quernaht.
Herstellung der Nahtflanke durch Trennscheibe.
Heiß aufzubringendes Polymermodifiziertes Bitumen auf
die Nahtflanke volldeckend auftragen oder anspritzen,
Menge 50 g/m je cm Schichtdicke.
Dicke der Schicht über 2,5 bis 4,5 cm.
Menge: 380,000 m
Leistungsbereichkatalog: 113

**02.06.0002 Naht in Asphaltschicht herst. Naht ADS PmB heiß*Dicke ü.2,5-4,5cm**
StL-Nr. 23113907190102
Naht in Asphaltschicht herstellen.
Naht in Asphaltdeckschicht.
Naht 'Borde, Kappen Bauwerk, Gussasphaltrinne, Einläufe'

Heiß aufzubringendes Polymermodifiziertes Bitumen auf
die Nahtflanke volldeckend auftragen oder anspritzen,
Menge 50 g/m je cm Schichtdicke.
Dicke der Schicht über 2,5 bis 4,5 cm.
Menge: 242,000 m
Leistungsbereichkatalog: 113

**02.06.0003 Fugenfüllung herstellen Längs-/Querfuge*Deckschicht*Tiefe 25 mm Breite 15 mm*Fugenmasse N2**
StL-Nr. 2311394231933001
Fugenfüllung herstellen.
Längs- und Querfuge.
In der Asphaltdeckschicht.
Einzellängen 'bis 400m'

Fugenspalttiefe = 25 mm.
Fugenspaltbreite = 15 mm.
Mit heiß verarbeitbarer Fugenmasse Typ N2, einschließlich zugehörigem und zuvor aufgetragenem Voranstrichmittel.
Menge: 380,000 m
Leistungsbereichkatalog: 113

**02.06.0004 Fugenfüllung herstellen*Deckschicht*Tiefe 25 mm Breite 15 mm*Fugenmasse N2**
StL-Nr. 2311394291933001
Fugenfüllung herstellen.
Fuge 'Borde, Kappen Bauwerk, Gussasphaltrinne, Einläufe'

In der Asphaltdeckschicht.
Einzellängen 'bis 180m'

Fugenspalttiefe = 25 mm.
Fugenspaltbreite = 15 mm.
Mit heiß verarbeitbarer Fugenmasse Typ N2, einschließlich zugehörigem und zuvor aufgetragenem Voranstrichmittel.
Menge: 242,000 m
Leistungsbereichkatalog: 113

**02.06.0005 Randabdichtung herstellen Randmasse*ein Arbeitsgang**
StL-Nr. 231139220319
Flankenfläche des hochliegenden Randes der Asphaltschichten abdichten.
Abdichtung mit heiß zu verarbeitender bitumenhaltiger Masse zur Randabdichtung.
Herstellung für alle Schichten in einem Arbeitsgang.
Dicke der abzudichtenden Asphaltbefestigung 'bis 10 cm'
Menge: 680,000 m
Leistungsbereichkatalog: 113

*Hinweis: Fuge auf Bauwerk*

**02.06.0006 Naht in Asphaltschicht herst. Naht ADS PmB heiß*Dicke ü.2,5-4,5cm**
Naht in Asphaltschicht herstellen.
Naht in Asphaltdeckschicht.
Naht auf Bauwerk
Heiß aufzubringendes Polymermodifiziertes Bitumen auf
die Nahtflanke volldeckend auftragen oder anspritzen,
Menge 50 g/m je cm Schichtdicke.
Fugenspalttiefe = 35mm
Fugenspaltbreite 15mm
Trennen duch Schneiden mit Trennscheibe
Menge: 30,000 m
Leistungsbereichkatalog: 113

*Hinweis: Fuge auf Bauwerk*

**02.06.0007 Fugenfüllung herstellen versch. Randfugen*Deckschicht bis 20 m*Tiefe 35 mm Breite 15 mm*verf. mit Trstr. Fugenmasse N2**
StL-Nr. 2311394251153101
Fugenfüllung herstellen.
Randfuge vor Borden, Übergängen, Abläufen u.ä.
In der Asphaltdeckschicht.
Einzellängen bis 20,00 m.
Fugenspalttiefe = 35 mm.
Fugenspaltbreite = 15 mm.
Fugenspalt verfüllen in einer Lage mit Trennstreifen.
Mit heiß verarbeitbarer Fugenmasse Typ N2, einschließlich zugehörigem und zuvor aufgetragenem Voranstrichmittel.
Menge: 30,000 m
Leistungsbereichkatalog: 113

#### Unterabschnitt 02.07 Entwässerung schützen & reinigen

**02.07.0001 Mulden- und Straßeneinläufe entlang**
Mulden- und Straßeneinläufe entlang des Baufeldes nach Abschluss der Arbeiten vollständig reinigen.
Schmutzfangkörbe leeren.
Die Entsorgung des Materials ist Sache des AN und wird
nicht gesondert vergütet und ist einzurechnen.
Menge: 18,000 St

**02.07.0002 Straßeneinläufe schützen**
Straßeneinläufe entlang des Baufeldes bei allen
Arbeitsgängen vor Schmutzeintrag schützen.
Fräsgut, Asphaltreste etc.
Abdeckung der Entwässerungseinrichtungen vollflächig
aufbringen.
Menge: 4,000 St

*Hinweis: Spätere endgültige*
Spätere endgültige Markierung=Kaltplastikm. mit Agglomeraten vorgesehen.High-Solid-Farbe muss
Bestandteil BASt-prüfzertifiziertem Markierungssystem (Kaltplastikm. mit Agglomeraten&Farbgrundstrich) sein.Trocknung der Unterlage ist einzurechnen.

#### Unterabschnitt 02.08 Verkehrsfreigabe Markierung

**02.08.0001 Pfeilmarkierung Typ II herstellen geradeaus*mit Vormarkierung Länge 7,50 m*mehrkomp. Farbe mind. P 6*a.Asphaltdecksch.**
StL-Nr. 2113132011320101
Pfeilmarkierung Typ II als Verkehrsfreigabemarkierung
herstellen.
Markierungszeichen = Pfeil geradeaus.
Mit Vormarkierung.
Länge = 7,50 m.
Markierungssystem aus mehrkomponentiger lösemittelarmer
Farbe (High-Solid).
Verkehrsklasse mindestens P 6.
Markierung auf Asphaltdeckschicht.
Menge: 3,000 St
Leistungsbereichkatalog: 131

**02.08.0002 Sperrflächenmarkierung Typ II herst Breite 0,50 m*mit Vormarkierung mehrkomp. Farbe*mind. P 6 a.Asphaltdecksch.**
StL-Nr. 21131316312011
Sperrfläche als Schrägstrichgatter Typ II als Verkehrsfreigabemarkierung herstellen. Abgerechnet wird der
markierte Strich.
Strichbreite = 0,50 m.
Strich mit Vormarkierung.
Markierungssystem aus mehrkomponentiger lösemittelarmer
Farbe (High-Solid).
Verkehrsklasse mindestens P 6.
Markierung auf Asphaltdeckschicht.
Menge: 65,000 m
Leistungsbereichkatalog: 131

**02.08.0003 Längsmarkierung Typ II herstellen Blockmark. 1 zu 1*Breite 0,30 m mit Vormarkierung*mehrkomp. Farbe mind. P 6*a.Asphaltdecksch.**
StL-Nr. 2113130544120101
Längsmarkierung Typ II einschl. evtl. Sperrflächenumrandung als Verkehrsfreigabemarkierung herstellen. Ab-
gerechnet wird der markierte Strich, bei Doppelstrichen
zwei Striche.
Unterbrochen; Verhältnis Strich/Lücke 1 zu 1 als Fahrbahnbegrenzung (Blockmarkierung).
Strichbreite = 0,30 m.
Strich mit Vormarkierung.
Markierungssystem aus mehrkomponentiger lösemittelarmer
Farbe (High-Solid).
Verkehrsklasse mindestens P 6.
Markierung auf Asphaltdeckschicht.
Menge: 130,000 m
Leistungsbereichkatalog: 131

**02.08.0004 Längsmarkierung Typ II herstellen*Breite 0,30 m mit Vormarkierung*mehrkomp. Farbe mind. P 6*a.Asphaltdecksch.**
StL-Nr. 2113130594120101
Längsmarkierung Typ II einschl. evtl. Sperrflächenumrandung als Verkehrsfreigabemarkierung herstellen. Ab-
gerechnet wird der markierte Strich, bei Doppelstrichen
zwei Striche.
Markierung 'Fahrstreifen- und Fahrbahnbegrenzung'

Strichbreite = 0,30 m.
Strich mit Vormarkierung.
Markierungssystem aus mehrkomponentiger lösemittelarmer
Farbe (High-Solid).
Verkehrsklasse mindestens P 6.
Markierung auf Asphaltdeckschicht.
Menge: 45,000 m
Leistungsbereichkatalog: 131

**02.08.0005 Längsmarkierung Typ II herstellen*Breite 0,15 m mit Vormarkierung*mehrkomp. Farbe mind. P 6*a.Asphaltdecksch.**
StL-Nr. 2113130592120101
Längsmarkierung Typ II einschl. evtl. Sperrflächenumrandung als Verkehrsfreigabemarkierung herstellen. Ab-
gerechnet wird der markierte Strich, bei Doppelstrichen
zwei Striche.
Markierung 'Fahrstreifen- und Fahrbahnbegrenzung'

Strichbreite = 0,15 m.
Strich mit Vormarkierung.
Markierungssystem aus mehrkomponentiger lösemittelarmer
Farbe (High-Solid).
Verkehrsklasse mindestens P 6.
Markierung auf Asphaltdeckschicht.
Menge: 1240,000 m
Leistungsbereichkatalog: 131

*Hinweis: Endgültige Agglomerat-Markierung*
Endgültige Agglomerat-Markierung ca. 4 Wochen nach Bauende unter laufendem Verkehr markieren. Erforderliche Verkehrssicherung in die EP einrechnen. Nach RSA Regelpläne nach Anforderung des AN
Trocknung der Unterlage ist einzurechnen.

#### Unterabschnitt 02.09 Endgültige Markierung

**02.09.0001 Pfeilmarkierung Typ II herstellen geradeaus*mit Vormarkierung Länge 7,50 m*Kaltplastikmasse**
StL-Nr. 2113152011310099
Pfeilmarkierung Typ II als endgültige Markierung herstellen.  Verkehrsklasse P 7.
Markierungszeichen = Pfeil geradeaus.
Mit Vormarkierung.
Länge = 7,50 m.
Markierungssystem aus reaktivem Stoff, nicht spritzbar
(Kaltplastikmasse).
Markierung auf 'Asphaltbeton'
Menge: 3,000 St
Leistungsbereichkatalog: 131

**02.09.0002 Längsmarkierung Typ II herstellen Blockmark. 1 zu 1*Breite 0,30 m mit Vormarkierung*Kaltspritzplastik Aggl.unregelm.*P 7**
StL-Nr. 2113150544144029
Längsmarkierung Typ II einschl. evtl.
Sperrflächenumrandung als endgültige Markierung herstellen. Abgerechnet wird der markierte Strich, bei
Doppelstrichen zwei Striche.
Unterbrochen; Verhältnis Strich/Lücke 1 zu 1 als Fahrbahnbegrenzung (Blockmarkierung).
Strichbreite = 0,30 m.
Strich mit Vormarkierung.
Markierungssystem aus reaktivem Stoff, spritzbar (Kaltspritzplastik).
Als Agglomeratmarkierung, unregelmäßig angeordnet.
Verkehrsklasse = P 7.
Markierung auf 'Asphaltbeton'
Menge: 130,000 m
Leistungsbereichkatalog: 131

**02.09.0003 Längsmarkierung Typ II herstellen*Breite 0,30 m mit Vormarkierung*Kaltspritzplastik Aggl.unregelm.*P 7**
StL-Nr. 2113150594144029
Längsmarkierung Typ II einschl. evtl.
Sperrflächenumrandung als endgültige Markierung herstellen. Abgerechnet wird der markierte Strich, bei
Doppelstrichen zwei Striche.
Markierung 'Fahrstreifen- und Fahrbahnbegrenzung'

Strichbreite = 0,30 m.
Strich mit Vormarkierung.
Markierungssystem aus reaktivem Stoff, spritzbar (Kaltspritzplastik).
Als Agglomeratmarkierung, unregelmäßig angeordnet.
Verkehrsklasse = P 7.
Markierung auf 'Asphaltbeton'
Menge: 45,000 m
Leistungsbereichkatalog: 131

**02.09.0004 Längsmarkierung Typ II herstellen*Breite 0,15 m mit Vormarkierung*Kaltspritzplastik Aggl.unregelm.*P 7**
StL-Nr. 2113150592144029
Längsmarkierung Typ II einschl. evtl.
Sperrflächenumrandung als endgültige Markierung herstellen. Abgerechnet wird der markierte Strich, bei
Doppelstrichen zwei Striche.
Markierung 'Fahrstreifen- und Fahrbahnbegrenzung'

Strichbreite = 0,15 m.
Strich mit Vormarkierung.
Markierungssystem aus reaktivem Stoff, spritzbar (Kaltspritzplastik).
Als Agglomeratmarkierung, unregelmäßig angeordnet.
Verkehrsklasse = P 7.
Markierung auf 'Asphaltbeton'
Menge: 1240,000 m
Leistungsbereichkatalog: 131

#### Unterabschnitt 02.10 Demarkierung

**02.10.0001 Längsmarkierung entfernen durchg.Fb.begr.*Breite 0,15 m*a.Asphaltdecksch. Erneuer.d.Mark.*Abf.d. Verw.zuf.**
StL-Nr. 2113100512912001
Längsmarkierung einschl. evtl. Sperrflächenumrandung
entfernen. Abgerechnet wird der entfernte Strich, bei
Doppelstrichen zwei Striche.
Durchgehender Strich als Fahrbahnbegrenzung.
Strichbreite = 0,15 m.
Markierungsstoffart 'Farbe und/oder Agglomeratmarkierung'

Auf Asphaltdeckschicht.
Entfernen für Erneuerung der Markierung.
Abfall aufnehmen und nach Wahl des AN verwerten.
Menge: 40,000 m
Leistungsbereichkatalog: 131

**02.10.0002 Sonstige Markierung entfernen*Breite 0,50 m*a.Asphaltdecksch. Erneuer.d.Mark.*Abf.d. Verw.zuf.**
StL-Nr. 2113101095912001
Sonstige Markierung wie Quermarkierung, Schrägstrich
der Sperrfläche oder Parkmarkierung entfernen. Abgerechnet wird der entfernte Strich.
Markierung 'Sperrfläche'

Strichbreite = 0,50 m.
Markierungsstoffart 'Farbe und/oder Agglomerat'

Auf Asphaltdeckschicht.
Entfernen für Erneuerung der Markierung.
Abfall aufnehmen und nach Wahl des AN verwerten.
Menge: 40,000 m
Leistungsbereichkatalog: 131

*Hinweis: Ausführung am Wochenende. Arbeit am*
Ausführung am Wochenende. Arbeit am Wochenende sowie Nachts ist in die Positionen einzurechnen und wird nicht gesondert vergütet. Erschwernisse im Bereich von  Schutzplanken und Leitpfosten für alle Arbeiten sind einzurechnen und werden nicht extra vergütet.

### Abschnitt 03 AS Gärtringen Auffahrt FR Stgt&B14

#### Unterabschnitt 03.00 Baustelleneinrichtung

**03.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Leistungsbereichkatalog: 101

**03.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**03.00.0003 Genehmigungsaantrag f. Sonntagsarb.**
*** Pauschalposition
Genehmigungsaantrag f. Sonntagsarb.
Durchführung der Anträge über die Genehmigung von Nacht/Sonntagsarbeit beim am Sitz der Firma zuständigen gewerbeaufsichamt für Nacht und an Sonntagen stattfindende Arbeitren wie z.B.
- Sämtliche Asphaltarbeiten
- Markierungsarbeiten Einrichten Verkehrssicherung
- Sonstige Arbeiten des AN
Menge: 1,000 Psch

**03.00.0004 Zusätzliches Vorhalten aller**
*** Pauschalposition
Zusätzliches Vorhalten aller erforderlichen Geräte, Maschinen, Personal und Nachunternehmerleistungen für den Ersatztermin der A81 Anschlusstelle Gärtringen Auffahrt FR Stuttgart & B14, falls der geplante Termin verschoben werden muss, sollte die geplante Baumaßnahme aus Witterungsgründen nicht ausgeführt werden kann.
Ausführungstermin im Jahr 2026 nach Absprache mit AG.
Es handelt sich um eine pauschale Vergütung als Zulage, die auch ausbezahlt wird, wenn der Termin nicht verschoben wird.
Evtl. anfallende Preissteigerungen werden nicht vergütet.
Menge: 1,000 Psch

#### Unterabschnitt 03.01 Zusätzliche Leistungen

*Hinweis: Verlegepunkte nach Festlegung mit*
Verlegepunkte nach Festlegung mit dem AG.

**03.01.0001 Temperatursensoren einlegen**
aktiver kalibirierter UHF RFID Temperatur-Sensor für
Asphalt
Messbereich -35°C bis 125°C.
Messungenauigkeit +- 0,5 K und einer Auflösung von 0,1
K liefern und einlegen einschl. technischer
Unterstützung des AN und des AG.
Funktionsdauer >= 2 Jahre.
Parameter der Abtastzeit liegt bei 5 min bis 24
Stunden.
Einbau, Konfiguration und Nachweis der
Funktionsfähigkeit vor dem Einbau.
Kunststoffgehäuse, widerstandsfähig gegen starke
mechan. Belastungen und gegen hohe dynamische
Krafteinwirkung im Verkehrswegebau. Hitzebeständig für
den Einsatz von Walz- und Gussasphalt.
Integrierte Uhr zur genauen Zeitsynchronisation während
der Programmierung. Die Umprogrammierung muss auch nach
dem Einbau ermöglicht werden.
Datenspreicherung direkt auf dem Sensor.
Menge: 1,000 St

**03.01.0002 Ausl. Sensormessungen inkl. Bericht**
*** Pauschalposition
Auslesen der Sensormessungen vor Ort inkl. Überprüfung
der Funktionalität und eventueller Umprogrammierung.
Berichterstattung (Datenerfassung, Datenaufbereitung
der Messergebnisse, Liefern der Ergebnisdaten als pdf.)
Einschließlich Verkehrssicherung.
Erste Auslesung 24h nach Einbau
Weitere Auslesen der Temperatursen 1 mal pro Jah während der Funktionsdauer
Auslesung hat zwingend mit dem AG nach Rücksprache zu erfolgen
Menge: 1,000 Psch

**03.01.0003 Probegefäß liefern 10-l-Blecheimer*Mithilfe Kprüf.**
StL-Nr. 1910171211
Probegefäß zur Aufnahme von Baustoffproben, für Kontrollprüfungen und für Rückstellproben des AG liefern.
Probegefäß = sauberer 10-l-Blecheimer mit dicht schließendem Deckel.
Mithilfe bei der Probennahme im Baubereich nach Angaben
des AG.
Menge: 8,000 St
Leistungsbereichkatalog: 101

**03.01.0004 Bohrkern entnehmen Kern-DU 15 cm*Tiefe 30 bis 35cm Asphaltschicht*Verfül. Asphalt**
StL-Nr. 191017222611
Bohrkern für Kontrollprüfungen nach Angabe des AG entnehmen und im Baubereich dem AG übergeben. Bohrloch
fachgerecht verfüllen.
Bohrkerndurchmesser 15 cm.
Bohrtiefe über 30 bis 35 cm.
Material = Asphaltschicht.
Verfüllmaterial = Asphalt. Material verdichten.
Menge: 8,000 St
Leistungsbereichkatalog: 101

**03.01.0005 Gegenpole für Kontrollpr. verlegen AL RO 12, 1 mm**
StL-Nr. 191017372499
Gegenpole für Kontrollprüfungen nach Anweisung des AG
für die elektromagnetische Dickenmessung verlegen.
Gegenpol = Kreisförmige Scheibe AL RO 12
(Aluminium 1 mm, D = 120 mm), max. Messtiefe 18 cm
Unterlage 'gefräste Asphaltfläche'
Menge: 45,000 St
Leistungsbereichkatalog: 101

**03.01.0006 Gegenpole für Kontrollpr. verlegen AL RO 12, 1 mm**
StL-Nr. 191017372499
Gegenpole für Kontrollprüfungen nach Anweisung des AG
für die elektromagnetische Dickenmessung verlegen.
Gegenpol = Kreisförmige Scheibe AL RO 12
(Aluminium 1 mm, D = 120 mm), max. Messtiefe 18 cm
Unterlage 'Asphaltbinderschicht'
Menge: 45,000 St
Leistungsbereichkatalog: 101

**03.01.0007 Elekrtomagnetische**
*** Pauschalposition
Elekrtomagnetische Schichtdickenmessung für die Asphalttragschicht, Asphaltbinder- und Asphaltdeckschicht und als Kontrollprüfung nach dem TP D-StB im Beisein eines Vertreters des AG für die gesamte Baustelle entsprechend des Bauablaufs durchführen.
Ergebnisse dokumentieren und dem AG in Orginal von Ort übergeben.
Menge: 1,000 Psch

**03.01.0008 Beprobungsplan für die gesamte**
*** Pauschalposition
Beprobungsplan für die gesamte Baustelle erstellen. Der AN hat nach Auftragserteilung in Absprache mit dem AG einen Beprobungsplan, abgestimmt auf den Bauablauf, zu entwickeln.
Angaben:
- Graphische Darstellung der unterschiedlichen Proben (z.B. Mischgutproben Gussasphalt, Splittreicher Asphaltbeton, Asphaltbinder, Asphalttragschicht und Bohrkerne) im Plan bezogen auf den Betriebskilometer bzw. Baukilometer.
- die Entnahmestellen sind vor Ort gemäß dem entwickelten Beprobungsplan für die gesamte Bauzeit dauerhaft zu kennzeichnen.
Menge: 1,000 Psch

**03.01.0009 Beleuchtungseinrichtung für**
Beleuchtungseinrichtung für Nachtarbeiten auf die Baustelle liefern, aufstellen, betreiben, unterhalten, umsetzen und abbauen.
Betreiben und unterhalten für Nachtschichten wie Erdarbeiten, Entwässerungskanalarbeiten,  Fräsen, Reinigen, Haftkleber aufbringen und Asphalteinbau, Schutzplankenarbeiten, etc.
Defekte Leuchtkörper sind auszutauschen.
10 Leuchtkörper (z.B. Leuchtballone, keine Strahler) liefern und so positionieren, dass der nebenliegende  Verkehr nicht geblendet wird.
Strahler dürfen nicht eingesetzt werden.
Leuchtballone oder Strahler auf den Fräsen oder Fertiger oder sonstige Geräten werden nicht als solche gezählt.
Ausführung der Beleuchtung nach dem ARS 1 7/2009. Beleuchtungskörper während der Nachtarbeiten entsprechend dem Baufortschritt umsetzen. Das Umsetzen ist erforderlich, da ansonsten zu viele Beleuchtungskörper eingesetzt werden müssen. Es ist davon auszugehen, dass auf dem Baufeld max. 10 Beleuchtungskörper gleichzeitig eingesetzt werden und diese entsprechend dem Baufortschritt umgesetzt werden müssen.
Das Umsetzen während der gesamten Bauzeit ist in den EP einzurechnen .
Die Leuchtkörper bleiben für im Baufeld und sind entsprechend umzusetzen.
1 Woche vor Beginn muss dem AG ein Aufstellentwurf./-Konzept (schriftlich) mit Aufstelllage sowie Anzahl vorgelegt werden. Dieser wird nicht gesondert vergütet.
Menge: 10,000 St

#### Unterabschnitt 03.02 Vorarbeiten

**03.02.0001 Bewuchs aufnehmen und entsorgen**
Bewuchs aufnehmen und entsorgen
Bewuchs an Asphaltkante mit Wildkrautbesen an HD Kehrmaschine aufnehmen und entsorgen. Vor Beginn der Fräsarbeiten ist die Asphaltkante auf gesamte Länge, bei Randeinfassungen und auf freier Strecke von Verschmutzungen und Bewuchs frei zu machen.
Sämtliche Erschwernisse für diese Arbeiten sind in diese Position einzurechnen. Diese Arbeiten sind innerhalb der Verkehrssicherung durchzuführen. Eine gesonderte Verkehrssicherung wird nicht vergütet. Entsorgungskosten werden nicht extra vergütet und sind in diese Position mit einzurechnen.
Menge: 1200,000 m

**03.02.0002 Unterlage reinigen gefr. Asphaltsch.*Einzelflächen Hochdr.-Sauganl.**
StL-Nr. 231130583022
Unterlage reinigen. Anfallendes Kehrgut nach Wahl des
AN verwerten.
Unterlage = gefräste Asphaltschicht.
Nicht zusammenhängende Teilflächen.
Selbstaufnehmende Kehrmaschine. Letzter Arbeitsgang mit
Wasserhochdruckreinigungsgeräten mit rotierenden Düsen
und Absaugeinrichtung.
Menge: 13800,000 m2
Leistungsbereichkatalog: 113

*Hinweis: Bereich B14*

**03.02.0003 Bewuchs aufnehmen und entsorgen**
Bewuchs aufnehmen und entsorgen
Bewuchs an Asphaltkante mit Wildkrautbesen an HD Kehrmaschine aufnehmen und entsorgen. Vor Beginn der Fräsarbeiten ist die Asphaltkante auf gesamte Länge, bei Randeinfassungen und auf freier Strecke von Verschmutzungen und Bewuchs frei zu machen.
Sämtliche Erschwernisse für diese Arbeiten sind in diese Position einzurechnen. Diese Arbeiten sind innerhalb der Verkehrssicherung durchzuführen. Eine gesonderte Verkehrssicherung wird nicht vergütet. Entsorgungskosten werden nicht extra vergütet und sind in diese Position mit einzurechnen.
Menge: 1100,000 m

*Hinweis: Bereich B14*

**03.02.0004 Unterlage reinigen gefr. Asphaltsch.*Einzelflächen Hochdr.-Sauganl.**
StL-Nr. 231130583022
Unterlage reinigen. Anfallendes Kehrgut nach Wahl des
AN verwerten.
Unterlage = gefräste Asphaltschicht.
Nicht zusammenhängende Teilflächen.
Selbstaufnehmende Kehrmaschine. Letzter Arbeitsgang mit
Wasserhochdruckreinigungsgeräten mit rotierenden Düsen
und Absaugeinrichtung.
Menge: 10650,000 m2
Leistungsbereichkatalog: 113

#### Unterabschnitt 03.03 Erschwernisse

**03.03.0001 Erschwernis infolge Einfassungen Erschwer. gesamt*A.decks+A.bind.**
StL-Nr. 231130831300
Erschwernis infolge Einfassungen, Borden und Fahrbahnübergängen. Abgerechnet wird die Länge der Einfassung.
Erschwernis beim Fräsen oder Aufnehmen, Aufsprühen von
Bitumenemulsionen sowie Herstellen von Asphaltschichten.
Asphaltdeck- und Asphaltbinderschicht.
Menge: 350,000 m
Leistungsbereichkatalog: 113

**03.03.0002 Erschwernis infolge Einbauten Erschwer. gesamt*A.decks.+A.bind.**
StL-Nr. 231130781300
Erschwernis infolge Einbauten, Schächten und Straßenabläufen. Abgerechnet wird je Stück Einbauteil.
Erschwernis beim Fräsen, Aufnehmen, Aufsprühen von Bi-
tumenemulsionen sowie Herstellen von Asphaltschichten.
Asphaltdeck- und Asphaltbinderschicht.
Menge: 17,000 St
Leistungsbereichkatalog: 113

**03.03.0003 Erschwernis infolge Einfassungen Erschwer. gesamt*A.decks+A.bind. Fahrbahnübergang**
StL-Nr. 231130831303
Erschwernis infolge Einfassungen, Borden und Fahrbahnübergängen. Abgerechnet wird die Länge der Einfassung.
Erschwernis beim Fräsen oder Aufnehmen, Aufsprühen von
Bitumenemulsionen sowie Herstellen von Asphaltschichten.
Asphaltdeck- und Asphaltbinderschicht.
Fahrbahnübergang.
Menge: 10,000 m
Leistungsbereichkatalog: 113

*Hinweis: Bereich B14*
Bereich B296

**03.03.0004 Erschwernis infolge Einfassungen Erschwer. gesamt*A.decks+A.bind.**
StL-Nr. 231130831300
Erschwernis infolge Einfassungen, Borden und Fahrbahnübergängen. Abgerechnet wird die Länge der Einfassung.
Erschwernis beim Fräsen oder Aufnehmen, Aufsprühen von
Bitumenemulsionen sowie Herstellen von Asphaltschichten.
Asphaltdeck- und Asphaltbinderschicht.
Menge: 525,000 m
Leistungsbereichkatalog: 113

*Hinweis: Bereich B14*
Bereich B296

**03.03.0005 Erschwernis infolge Einbauten Erschwer. gesamt*A.decks.+A.bind.**
StL-Nr. 231130781300
Erschwernis infolge Einbauten, Schächten und Straßenabläufen. Abgerechnet wird je Stück Einbauteil.
Erschwernis beim Fräsen, Aufnehmen, Aufsprühen von Bi-
tumenemulsionen sowie Herstellen von Asphaltschichten.
Asphaltdeck- und Asphaltbinderschicht.
Menge: 11,000 St
Leistungsbereichkatalog: 113

#### Unterabschnitt 03.04 Fräsarbeiten

**03.04.0001 Asphaltbefestigung trennen Einzelfl.*schneiden**
StL-Nr. 231130383109
Asphaltbefestigung geradlinig trennen.
in Einzelflächen längs und quer zur Fahrbahnachse,
Trennen durch Schneiden.
Dicke der Asphaltbefestigung 'bis 12cm'
Menge: 260,000 m
Leistungsbereichkatalog: 113

**03.04.0002 Asphalt fräsen ADS*Fräsasph. verw. Unebenheit 4 mm**
StL-Nr. 2311300510909011
Asphalt fräsen und Fräsgut aufnehmen. Anschlusskante
geradlinig auf Frästiefe herstellen. Der Schnittlinienabstand darf maximal 15 mm betragen.
Asphaltdeckschicht.
Frästiefe 'bis 4,0cm'

Fläche 'Fahrbahn inkl. Zwickel und Streifen im Bereich der Anschlussstelle'

Fräsasphalt nach Wahl des AN verwerten.
Unebenheiten der gefrästen Fläche höchstens 4 mm innerhalb einer 4,00 m langen Messstrecke in Längs- und
Querrichtung.
Menge: 13510,000 m2
Leistungsbereichkatalog: 113

**03.04.0003 Asphalt fräsen ABS*Fräsasph. verw. Unebenheit 4 mm**
StL-Nr. 2311300520909011
Asphalt fräsen und Fräsgut aufnehmen. Anschlusskante
geradlinig auf Frästiefe herstellen. Der Schnittlinienabstand darf maximal 15 mm betragen.
Asphaltbinderschicht.
Frästiefe 'bis 8cm'

Fläche 'Fahrbahn inkl. Zwickel und Streifen im Bereich der Anschlussstelle'

Fräsasphalt nach Wahl des AN verwerten.
Unebenheiten der gefrästen Fläche höchstens 4 mm innerhalb einer 4,00 m langen Messstrecke in Längs- und
Querrichtung.
Menge: 13510,000 m2
Leistungsbereichkatalog: 113

*Hinweis: Fräsen auf Bauwerk - Erschwernisse*
Fräsen auf Bauwerk - Erschwernisse sind einzurechnen und werden nicht gesondert vergütet

**03.04.0004 Asphalt fräsen ABS*Fräsasph. verw. Unebenheit 4 mm**
StL-Nr. 2311300520909011
Asphalt fräsen und Fräsgut aufnehmen. Anschlusskante
geradlinig auf Frästiefe herstellen. Der Schnittlinienabstand darf maximal 15 mm betragen.
Asphaltbinderschicht.
Frästiefe 'bis 4cm'

Fläche 'Bauwerk'

Fräsasphalt nach Wahl des AN verwerten.
Unebenheiten der gefrästen Fläche höchstens 4 mm innerhalb einer 4,00 m langen Messstrecke in Längs- und
Querrichtung.
Menge: 290,000 m2
Leistungsbereichkatalog: 113

**03.04.0005 Asphaltbefestigung aufnehmen**
StL-Nr. 2311302890909099
Asphaltbefestigung aufbrechen und aufnehmen.
Fläche 'Zwickel, Streifen und Schadstellen, Brücke ÜKO'

Dicke der Asphaltbefestigung 'bis 12cm'

Gesamtaufbruchtiefe 'bis 12cm'

Aufbruchgut 'einer geeigneten Verwertung nach Wahl des AN zuführen'
Menge: 1500,000 m2
Leistungsbereichkatalog: 113

**03.04.0006 Unterlage reinigen gefr. Asphaltsch.*Einzelflächen Hochdr.-Sauganl.**
StL-Nr. 231130583022
Unterlage reinigen. Anfallendes Kehrgut nach Wahl des
AN verwerten.
Unterlage = gefräste Asphaltschicht.
Nicht zusammenhängende Teilflächen.
Selbstaufnehmende Kehrmaschine. Letzter Arbeitsgang mit
Wasserhochdruckreinigungsgeräten mit rotierenden Düsen
und Absaugeinrichtung.
Menge: 13800,000 m2
Leistungsbereichkatalog: 113

**03.04.0007 Asphaltschollen nach dem Fräsen**
Asphaltschollen nach dem Fräsen entfernen
Restasphalt als Schollen mit Bagger abkratzen, laden, transportieren und entsorgen.
Stärke bis 2 cm
Asphaltschollen einer geeigneten Verwertung nach Wahl des AN zuführen
Menge: 5500,000 m2

*Hinweis: Bereich B14*

**03.04.0008 Asphaltbefestigung trennen Einzelfl.*schneiden**
StL-Nr. 231130383109
Asphaltbefestigung geradlinig trennen.
in Einzelflächen längs und quer zur Fahrbahnachse,
Trennen durch Schneiden.
Dicke der Asphaltbefestigung 'bis 12cm'
Menge: 30,000 m
Leistungsbereichkatalog: 113

*Hinweis: Bereich B14*

**03.04.0009 Asphalt fräsen ADS*Fräsasph. verw. Unebenheit 4 mm**
StL-Nr. 2311300510909011
Asphalt fräsen und Fräsgut aufnehmen. Anschlusskante
geradlinig auf Frästiefe herstellen. Der Schnittlinienabstand darf maximal 15 mm betragen.
Asphaltdeckschicht.
Frästiefe 'bis 4,0cm'

Fläche 'Fahrbahn inkl. Zwickel und Streifen im Bereich der Anschlussstelle'

Fräsasphalt nach Wahl des AN verwerten.
Unebenheiten der gefrästen Fläche höchstens 4 mm innerhalb einer 4,00 m langen Messstrecke in Längs- und
Querrichtung.
Menge: 10650,000 m2
Leistungsbereichkatalog: 113

*Hinweis: Bereich B14*

**03.04.0010 Asphalt fräsen ABS*Fräsasph. verw. Unebenheit 4 mm**
StL-Nr. 2311300520909011
Asphalt fräsen und Fräsgut aufnehmen. Anschlusskante
geradlinig auf Frästiefe herstellen. Der Schnittlinienabstand darf maximal 15 mm betragen.
Asphaltbinderschicht.
Frästiefe 'bis 8cm'

Fläche 'Fahrbahn inkl. Zwickel und Streifen im Bereich der Anschlussstelle'

Fräsasphalt nach Wahl des AN verwerten.
Unebenheiten der gefrästen Fläche höchstens 4 mm innerhalb einer 4,00 m langen Messstrecke in Längs- und
Querrichtung.
Menge: 10650,000 m2
Leistungsbereichkatalog: 113

*Hinweis: Bereich B14*

**03.04.0011 Asphaltbefestigung aufnehmen**
StL-Nr. 2311302890909099
Asphaltbefestigung aufbrechen und aufnehmen.
Fläche 'Zwickel, Streifen und Schadstellen'

Dicke der Asphaltbefestigung 'bis 12cm'

Gesamtaufbruchtiefe 'bis 12cm'

Aufbruchgut 'einer geeigneten Verwertung nach Wahl des AN zuführen'
Menge: 1000,000 m2
Leistungsbereichkatalog: 113

*Hinweis: Bereich B14*

**03.04.0012 Unterlage reinigen gefr. Asphaltsch.*Einzelflächen Hochdr.-Sauganl.**
StL-Nr. 231130583022
Unterlage reinigen. Anfallendes Kehrgut nach Wahl des
AN verwerten.
Unterlage = gefräste Asphaltschicht.
Nicht zusammenhängende Teilflächen.
Selbstaufnehmende Kehrmaschine. Letzter Arbeitsgang mit
Wasserhochdruckreinigungsgeräten mit rotierenden Düsen
und Absaugeinrichtung.
Menge: 10650,000 m2
Leistungsbereichkatalog: 113

*Hinweis: Bereich B14*

**03.04.0013 Asphaltschollen nach dem Fräsen**
Asphaltschollen nach dem Fräsen entfernen
Restasphalt als Schollen mit Bagger abkratzen, laden, transportieren und entsorgen.
Stärke bis 2 cm
Asphaltschollen einer geeigneten Verwertung nach Wahl des AN zuführen
Menge: 4500,000 m2

**03.04.0014 Flächentrocknungsgerät vorhalten.**
Flächentrocknungsgerät vorhalten.
Einsatz wird gesondert vergütet.
Menge: 12,000 h

**03.04.0015 Flächentrocknungsgerät einsetzen.**
Flächentrocknungsgerät einsetzen.
Vergütet wird die getrocknete Fläche.
Einsatz auf Anweisung des AG.
Menge: 24450,000 m2

#### Unterabschnitt 03.05 Asphaltarbeiten

**03.05.0001 Bitumenemulsion aufsprühen Bk100-Bk3,2*Asphalt gefräst Rampenspritzgerät*C60BP4-S Menge 300 g/m2*vor A.bindersch.**
StL-Nr. 23113063121132
Bitumenemulsion zur Herstellung des Schichtenverbundes
aufsprühen.
Auf Verkehrsflächen der Belastungsklassen Bk100 bis
Bk3,2.
Unterlage = Asphaltbefestigung, gefräst.
Mit Rampenspritzgerät.
Bindemittel = C60BP4-S.
Bindemittelmenge = 300 g/m2.
Vor Einbau Asphaltbinderschicht.
Menge: 13800,000 m2
Leistungsbereichkatalog: 113

*Hinweis: Auf Bauwerk*

**03.05.0002 Bitumenemulsion aufsprühen Bk100-Bk3,2*Asphalt gefräst Rampenspritzgerät*C60BP4-S Menge 300 g/m2*vor A.deckschicht**
StL-Nr. 23113063121133
Bitumenemulsion zur Herstellung des Schichtenverbundes
aufsprühen.
Auf Verkehrsflächen der Belastungsklassen Bk100 bis
Bk3,2.
Unterlage = Asphaltbefestigung, gefräst.
Mit Rampenspritzgerät.
Bindemittel = C60BP4-S.
Bindemittelmenge = 300 g/m2.
Vor Einbau Asphaltdeckschicht.
Menge: 290,000 m2
Leistungsbereichkatalog: 113

**03.05.0003 ABSt aus AC 16 BS herst**
Asphaltbinderschicht aus Asphaltbinder AC 16 B S herstellen. Anlieferung des Asphaltmischguts in
thermoisolierten Transportbehältern.
In Verkehrsflächen der Belastungsklasse Bk100.
Einbau Schadstellen, Profilausgleich und nach Anordnung des AG
Bindemittel res. [10/40-65 A // PmB 10/25 VL]
Grobe Gesteinskörnung = Kategorie C 95/1.
Grobe Gesteinskörnung = Kategorie SZ 18.
Einbau Maschienell und/oder Handeinbau
Menge: 100,000 t

*Hinweis: Ausführung ist im gesamten*
Ausführung ist im gesamten Abschnitt nahtfrei herzustellen. Es ist einzurechnen, dass Asphaltschichten vorzulegen ist.

**03.05.0004 Asph.bindersch. a.AC22 B S SG her.**
Asphaltbinderschicht aus temperaturabgesenktem Asphaltbinder AC 22 B S SG
nach Unterlagen des AG herstellen. Anlieferung des
Asphaltmischguts in thermoisolierten
Transportbehältern.
In Verkehrsflächen der Belastungsklasse Bk100.
Einbau '9,5cm'
Bindemittel 'res.[10/40-65A//PmB 10/25 VL]'
Grobe Gesteinskörnung = Kategorie ' C 95/1'
Fremdfüller = Kalksteinfüller Kategorie CC 70.
Einbau 'mit Beschicker'
Untere Schicht einer kompakten Asphaltbefestigung "heiß
auf heiß
Menge: 13510,000 m2

*Hinweis: Ausführung ist im gesamten*
Ausführung ist im gesamten Abschnitt nahtfrei herzustellen. Es ist einzurechnen, dass Asphaltschichten vorzulegen ist.

**03.05.0005 Asph.decksch. a. AC8 D SP her.**
Asphaltdeckschicht aus temperaturabgesenktem Asphaltbeton AC 8 D SP nach Unterlagen des AG herstellen.
Anlieferung des Asphaltmischguts in thermoisolierten Transportbehältern
In Verkehrsflächen der Belastungsklasse Bk 100, Bk 32
Einbaudicke= '2,5cm'
Bindemittel= 'res.[10/40-65A//PmB 10/25 VL]'
Grobe Gesteinskörnung=Kategorie ' C 95/1'
Grobe Gesteinskörnung = Kategorie SZ 18/LA 20
Grobe Gesteinskörnung = Kategorie PSV '51'
Einbau 'mit Beschicker'
Obere Schicht einer kompakten Asphaltbefestigung "heiß
auf heiß"
Menge: 13510,000 m2

*Hinweis: Auf Bauwerk*

**03.05.0006 Asph.decksch. a. AC8 D SP her.**
Asphaltdeckschicht aus temperaturabgesenktem Asphaltbeton AC 8 D SP nach Unterlagen des AG herstellen.
Anlieferung des Asphaltmischguts in thermoisolierten Transportbehältern
In Verkehrsflächen der Belastungsklasse Bk 100, Bk 32 - Bauwerk
Einbaudicke= '4,0cm'
Bindemittel= 'res.[10/40-65A//PmB 10/25 VL]'
Grobe Gesteinskörnung=Kategorie ' C 95/1'
Grobe Gesteinskörnung = Kategorie SZ 18/LA 20
Grobe Gesteinskörnung = Kategorie PSV '51'
Einbau 'mit Beschicker'
Menge: 290,000 m2

**03.05.0007 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 13800,000 m2
Leistungsbereichkatalog: 113

*Hinweis: Ausführung vor Verkehrsfreigabe*

**03.05.0008 Unterlage reinigen*zus. Flächen selb.aufn.Kehrm.**
StL-Nr. 231130589011
Unterlage reinigen. Anfallendes Kehrgut nach Wahl des
AN verwerten.
Unterlage 'Fahrbahn neu'

Zusammenhängende Teilflächen.
Selbstaufnehmende Kehrmaschine.
Menge: 13800,000 m2
Leistungsbereichkatalog: 113

*Hinweis: Ausführung nach Verkehrsfreigabe nach Anordnung des AG*
Die Strecke ist nach Verkehrsfreigabe zu reinigen, sollte sich vermehrt Splitt ansammeln. Dies ist auf Anweisung des AG durchzuführen. Die VKS ist einzurechnen.

**03.05.0009 Verkehrsfläche kehren*VSM durchführen**
StL-Nr. 2311397791
Verkehrsfläche mit einer selbstaufnehmenden Kehrmaschine nach Verkehrsfreigabe unverzüglich nach Aufforderung
durch den AG kehren. Kehrgut aufnehmen und nach Wahl
des AN verwerten.
Verkehrsfläche 'Neue Asphaltbetonfläche sowie Bestandsflächen aus Asphalt'

Erforderliche Verkehrssicherungsmaßnahmen durchführen.
Menge: 13800,000 m2
Leistungsbereichkatalog: 113

*Hinweis: Bereich B14*
Bereich B296

**03.05.0010 Bitumenemulsion aufsprühen Bk100-Bk3,2*Asphalt gefräst Rampenspritzgerät*C60BP4-S Menge 300 g/m2*vor A.bindersch.**
StL-Nr. 23113063121132
Bitumenemulsion zur Herstellung des Schichtenverbundes
aufsprühen.
Auf Verkehrsflächen der Belastungsklassen Bk100 bis
Bk3,2.
Unterlage = Asphaltbefestigung, gefräst.
Mit Rampenspritzgerät.
Bindemittel = C60BP4-S.
Bindemittelmenge = 300 g/m2.
Vor Einbau Asphaltbinderschicht.
Menge: 5450,000 m2
Leistungsbereichkatalog: 113

*Hinweis: Bereich B14*

**03.05.0011 Bitumenemulsion aufsprühen Bk100-Bk3,2*Asphalt gefräst Rampenspritzgerät*C60BP4-S Menge 300 g/m2*vor A.bindersch.**
StL-Nr. 23113063121132
Bitumenemulsion zur Herstellung des Schichtenverbundes
aufsprühen.
Auf Verkehrsflächen der Belastungsklassen Bk100 bis
Bk3,2.
Unterlage = Asphaltbefestigung, gefräst.
Mit Rampenspritzgerät.
Bindemittel = C60BP4-S.
Bindemittelmenge = 300 g/m2.
Vor Einbau Asphaltbinderschicht.
Menge: 5200,000 m2
Leistungsbereichkatalog: 113

*Hinweis: Bereich B14*

**03.05.0012 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 5200,000 m2
Leistungsbereichkatalog: 113

*Hinweis: Bereich B14 Ausführung ist im*
Bereich B14
Ausführung ist im gesamten Abschnitt nahtfrei herzustellen. Es ist einzurechnen, dass die Asphaltschicht vorzulegen ist.

**03.05.0013 Asph.bindersch. a.AC22 B S SG her.**
Asphaltbinderschicht aus temperaturabgesenktem Asphaltbinder AC 22 B S SG
nach Unterlagen des AG herstellen. Anlieferung des
Asphaltmischguts in thermoisolierten
Transportbehältern.
In Verkehrsflächen der Belastungsklasse Bk100.
Einbau '8cm'
Bindemittel 'res.[10/40-65A//PmB 10/25 VL]'
Grobe Gesteinskörnung = Kategorie ' C 95/1'
Fremdfüller = Kalksteinfüller Kategorie CC 70.
Einbau 'mit Beschicker'
Menge: 5200,000 m2

*Hinweis: Bereich B14 Ausführung ist im*
Bereich B14
Ausführung ist im gesamten Abschnitt nahtfrei herzustellen. Es ist einzurechnen, dass die Asphaltschicht vorzulegen ist.

**03.05.0014 Asph.decksch. a. AC8 D SP her.**
Asphaltdeckschicht aus temperaturabgesenktem Asphaltbeton AC 8 D SP nach Unterlagen des AG herstellen.
Anlieferung des Asphaltmischguts in thermoisolierten Transportbehältern
In Verkehrsflächen der Belastungsklasse Bk 100, Bk 32
Einbaudicke= '4,0cm'
Bindemittel= 'res.[10/40-65A//PmB 10/25 VL]'
Grobe Gesteinskörnung=Kategorie ' C 95/1'
Grobe Gesteinskörnung = Kategorie SZ 18/LA 20
Grobe Gesteinskörnung = Kategorie PSV '51'
Einbau 'mit Beschicker'
Menge: 5200,000 m2

*Hinweis: Bereich B14 Ausführung ist im*
Bereich B14
Ausführung ist im gesamten Abschnitt nahtfrei herzustellen. Es ist einzurechnen, dass die Asphaltschicht vorzulegen ist.

**03.05.0015 Asph.bindersch. a.AC22 B S SG her.**
Asphaltbinderschicht aus temperaturabgesenktem Asphaltbinder AC 22 B S SG
nach Unterlagen des AG herstellen. Anlieferung des
Asphaltmischguts in thermoisolierten
Transportbehältern.
In Verkehrsflächen der Belastungsklasse Bk100.
Einbau '9,5cm'
Bindemittel 'res.[10/40-65A//PmB 10/25 VL]'
Grobe Gesteinskörnung = Kategorie ' C 95/1'
Fremdfüller = Kalksteinfüller Kategorie CC 70.
Einbau 'mit Beschicker'
Untere Schicht einer kompakten Asphaltbefestigung "heiß
auf heiß
Menge: 5450,000 m2

*Hinweis: Bereich B14 Ausführung ist im*
Bereich B14
Ausführung ist im gesamten Abschnitt nahtfrei herzustellen. Es ist einzurechnen, dass die Asphaltschicht vorzulegen ist.

**03.05.0016 Asph.decksch. a. AC8 D SP her.**
Asphaltdeckschicht aus temperaturabgesenktem Asphaltbeton AC 8 D SP nach Unterlagen des AG herstellen.
Anlieferung des Asphaltmischguts in thermoisolierten Transportbehältern
In Verkehrsflächen der Belastungsklasse Bk 100, Bk 32
Einbaudicke= '2,5cm'
Bindemittel= 'res.[10/40-65A//PmB 10/25 VL]'
Grobe Gesteinskörnung=Kategorie ' C 95/1'
Grobe Gesteinskörnung = Kategorie SZ 18/LA 20
Grobe Gesteinskörnung = Kategorie PSV '51'
Einbau 'mit Beschicker'
Obere Schicht einer kompakten Asphaltbefestigung "heiß
auf heiß"
Menge: 5450,000 m2

*Hinweis: Bereich B14*
Bereich B296

**03.05.0017 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 10650,000 m2
Leistungsbereichkatalog: 113

*Hinweis: Bereich B14 Ausführung vor*
Bereich B296
Ausführung vor Verkehrsfreigabe

**03.05.0018 Unterlage reinigen*zus. Flächen selb.aufn.Kehrm.**
StL-Nr. 231130589011
Unterlage reinigen. Anfallendes Kehrgut nach Wahl des
AN verwerten.
Unterlage 'Fahrbahn neu'

Zusammenhängende Teilflächen.
Selbstaufnehmende Kehrmaschine.
Menge: 10650,000 m2
Leistungsbereichkatalog: 113

*Hinweis: Ausführung nach Verkehrsfreigabe nach Anordnung des AG*
Bereich B296
Die Strecke ist nach Verkehrsfreigabe zu reinigen, sollte sich vermehrt Splitt ansammeln. Dies ist auf Anweisung des AG durchzuführen. Die VKS ist einzurechnen.

**03.05.0019 Verkehrsfläche kehren*VSM durchführen**
StL-Nr. 2311397791
Verkehrsfläche mit einer selbstaufnehmenden Kehrmaschine nach Verkehrsfreigabe unverzüglich nach Aufforderung
durch den AG kehren. Kehrgut aufnehmen und nach Wahl
des AN verwerten.
Verkehrsfläche 'Neue Asphaltbetonfläche sowie Bestandsflächen aus Asphalt'

Erforderliche Verkehrssicherungsmaßnahmen durchführen.
Menge: 24450,000 m2
Leistungsbereichkatalog: 113

**03.05.0020 Erschwernis nahtfreier Einbau im**
*** Pauschalposition
Erschwernis nahtfreier Einbau im Kreuzungsbereich
Alle Erschwernisse zum Einbau aller Schichten. Die Binder- und Deckschicht sind jeweils vorzulegen.
Vergütung erfolgt nur bei nahtfreiem Einbau. Bei Herstellung von Nähten im Bereich des Kreuzungsbereiches erfolgt keine Vergütung der pauschle sowie des schneiden und vergießen der Nähte.
Menge: 1,000 Psch

**03.05.0021 Erschwernis nahtfreier Einbau in**
*** Pauschalposition
Erschwernis nahtfreier Einbau in der Anschlussstelle.
Alle Erschwernisse zum Einbau aller Schichten. Die Binder- und Deckschicht sind jeweils vorzulegen.
Vergütung erfolgt nur bei nahtfreiem Einbau. Bei Herstellung von Nähten im Bereich des Kreuzungsbereiches erfolgt keine Vergütung der pauschle sowie des schneiden und vergießen der Nähte.
Menge: 1,000 Psch

**03.05.0022 Zulage Einbau Verwindungsbereiche**
*** Pauschalposition
Zulage für den Einbau sowie alle sonstigen Leistungen während und vor dem Einbau in den Verwindungsbereichen
Menge: 1,000 Psch

**03.05.0023 Erweiterte Erstprüfung**
*** Pauschalposition
Durchführen von weitergehenden Prüfungen zur
Erstprüfung.
Abgerechnet wird einmal je Mischgutsorte unabhängig von
der Anzahl der ergänzenden Prüfverfahren.
Asphaltschicht aus 'Asphaltbeton AC 8 D SP'

Prüfung(en) nach Unterlagen des AG.
Menge: 1,000 Psch

**03.05.0024 Erhöhter Aufwand Eigenüberwachung**
*** Pauschalposition
Menge: 1,000 Psch

**03.05.0025 Einbau- und Fugenplan erstellen und**
*** Pauschalposition
Einbau- und Fugenplan erstellen und liefern
für Asphaltfläche in allen Bereichen. Es sind alle Längs- und Querfugen einzuzeichnen.
Herstellung der Asphaltschichten im Kreuzungsbereich und in der Anschlusstelle für Nahtfreien Einbau sind klar zu kennzeichnen.
Lieferung Einbau- und Fugenplan 2 Wochen vor Einbau zur genehmigung des AG .
Übergabe hat digital (u.a. pdf) zu erfolgen
Menge: 1,000 Psch

**03.05.0026 Nachweis der Anfangsgriffigkeit**
*** Pauschalposition
Nachweis der Anfangsgriffigkeit durch den AN.
Durchführung im Beisein des AG.
Menge: 1,000 Psch

#### Unterabschnitt 03.06 Fugenarbeiten

**03.06.0001 Naht in Asphaltschicht herst. Naht ADS*Längs-/Quernaht Trennscheibe*PmB heiß Dicke ü.2,5-4,5cm**
StL-Nr. 23113907132102
Naht in Asphaltschicht herstellen.
Naht in Asphaltdeckschicht.
Längs- und Quernaht.
Herstellung der Nahtflanke durch Trennscheibe.
Heiß aufzubringendes Polymermodifiziertes Bitumen auf
die Nahtflanke volldeckend auftragen oder anspritzen,
Menge 50 g/m je cm Schichtdicke.
Dicke der Schicht über 2,5 bis 4,5 cm.
Menge: 260,000 m
Leistungsbereichkatalog: 113

**03.06.0002 Naht in Asphaltschicht herst. Naht ADS PmB heiß*Dicke ü.2,5-4,5cm**
StL-Nr. 23113907190102
Naht in Asphaltschicht herstellen.
Naht in Asphaltdeckschicht.
Naht 'an Borde'

Heiß aufzubringendes Polymermodifiziertes Bitumen auf
die Nahtflanke volldeckend auftragen oder anspritzen,
Menge 50 g/m je cm Schichtdicke.
Dicke der Schicht über 2,5 bis 4,5 cm.
Menge: 330,000 m
Leistungsbereichkatalog: 113

**03.06.0003 Fugenfüllung herstellen Längs-/Querfuge*Deckschicht*Tiefe 25 mm Breite 15 mm*Fugenmasse N2**
StL-Nr. 2311394231933001
Fugenfüllung herstellen.
Längs- und Querfuge.
In der Asphaltdeckschicht.
Einzellängen 'bis 400m'

Fugenspalttiefe = 25 mm.
Fugenspaltbreite = 15 mm.
Mit heiß verarbeitbarer Fugenmasse Typ N2, einschließlich zugehörigem und zuvor aufgetragenem Voranstrichmittel.
Menge: 260,000 m
Leistungsbereichkatalog: 113

**03.06.0004 Fugenfüllung herstellen*Deckschicht*Tiefe 25 mm Breite 15 mm*Fugenmasse N2**
StL-Nr. 2311394291933001
Fugenfüllung herstellen.
Fuge 'an Borde'

In der Asphaltdeckschicht.
Einzellängen 'bis 200m'

Fugenspalttiefe = 25 mm.
Fugenspaltbreite = 15 mm.
Mit heiß verarbeitbarer Fugenmasse Typ N2, einschließlich zugehörigem und zuvor aufgetragenem Voranstrichmittel.
Menge: 330,000 m
Leistungsbereichkatalog: 113

**03.06.0005 Randabdichtung herstellen Randmasse*ein Arbeitsgang**
StL-Nr. 231139220319
Flankenfläche des hochliegenden Randes der Asphaltschichten abdichten.
Abdichtung mit heiß zu verarbeitender bitumenhaltiger Masse zur Randabdichtung.
Herstellung für alle Schichten in einem Arbeitsgang.
Dicke der abzudichtenden Asphaltbefestigung 'bis 10 cm'
Menge: 1200,000 m
Leistungsbereichkatalog: 113

*Hinweis: Bereich B14*

**03.06.0006 Naht in Asphaltschicht herst. Naht ADS*Längs-/Quernaht Trennscheibe*PmB heiß Dicke ü.2,5-4,5cm**
StL-Nr. 23113907132102
Naht in Asphaltschicht herstellen.
Naht in Asphaltdeckschicht.
Längs- und Quernaht.
Herstellung der Nahtflanke durch Trennscheibe.
Heiß aufzubringendes Polymermodifiziertes Bitumen auf
die Nahtflanke volldeckend auftragen oder anspritzen,
Menge 50 g/m je cm Schichtdicke.
Dicke der Schicht über 2,5 bis 4,5 cm.
Menge: 30,000 m
Leistungsbereichkatalog: 113

*Hinweis: Bereich B14*

**03.06.0007 Naht in Asphaltschicht herst. Naht ADS PmB heiß*Dicke ü.2,5-4,5cm**
StL-Nr. 23113907190102
Naht in Asphaltschicht herstellen.
Naht in Asphaltdeckschicht.
Naht 'an Borde'

Heiß aufzubringendes Polymermodifiziertes Bitumen auf
die Nahtflanke volldeckend auftragen oder anspritzen,
Menge 50 g/m je cm Schichtdicke.
Dicke der Schicht über 2,5 bis 4,5 cm.
Menge: 510,000 m
Leistungsbereichkatalog: 113

*Hinweis: Bereich B14*

**03.06.0008 Fugenfüllung herstellen Längs-/Querfuge*Deckschicht*Tiefe 25 mm Breite 15 mm*Fugenmasse N2**
StL-Nr. 2311394231933001
Fugenfüllung herstellen.
Längs- und Querfuge.
In der Asphaltdeckschicht.
Einzellängen 'bis 300m'

Fugenspalttiefe = 25 mm.
Fugenspaltbreite = 15 mm.
Mit heiß verarbeitbarer Fugenmasse Typ N2, einschließlich zugehörigem und zuvor aufgetragenem Voranstrichmittel.
Menge: 30,000 m
Leistungsbereichkatalog: 113

*Hinweis: Bereich B14*

**03.06.0009 Fugenfüllung herstellen*Deckschicht*Tiefe 25 mm Breite 15 mm*Fugenmasse N2**
StL-Nr. 2311394291933001
Fugenfüllung herstellen.
Fuge 'an Borde'

In der Asphaltdeckschicht.
Einzellängen 'bis 310m'

Fugenspalttiefe = 25 mm.
Fugenspaltbreite = 15 mm.
Mit heiß verarbeitbarer Fugenmasse Typ N2, einschließlich zugehörigem und zuvor aufgetragenem Voranstrichmittel.
Menge: 510,000 m
Leistungsbereichkatalog: 113

*Hinweis: Bereich B14*

**03.06.0010 Randabdichtung herstellen Randmasse*ein Arbeitsgang**
StL-Nr. 231139220319
Flankenfläche des hochliegenden Randes der Asphaltschichten abdichten.
Abdichtung mit heiß zu verarbeitender bitumenhaltiger Masse zur Randabdichtung.
Herstellung für alle Schichten in einem Arbeitsgang.
Dicke der abzudichtenden Asphaltbefestigung 'bis 10 cm'
Menge: 1000,000 m
Leistungsbereichkatalog: 113

*Hinweis: Fuge auf Bauwerk*

**03.06.0011 Naht in Asphaltschicht herst. Naht ADS PmB heiß*Dicke ü.2,5-4,5cm**
Naht in Asphaltschicht herstellen.
Naht in Asphaltdeckschicht.
Naht auf Bauwerk
Heiß aufzubringendes Polymermodifiziertes Bitumen auf
die Nahtflanke volldeckend auftragen oder anspritzen,
Menge 50 g/m je cm Schichtdicke.
Fugenspalttiefe = 35mm
Fugenspaltbreite 15mm
Trennen duch Schneiden mit Trennscheibe
Menge: 50,000 m
Leistungsbereichkatalog: 113

*Hinweis: Fuge auf Bauwerk*

**03.06.0012 Fugenfüllung herstellen versch. Randfugen*Deckschicht bis 20 m*Tiefe 35 mm Breite 15 mm*verf. mit Trstr. Fugenmasse N2**
StL-Nr. 2311394251153101
Fugenfüllung herstellen.
Randfuge vor Borden, Übergängen, Abläufen u.ä.
In der Asphaltdeckschicht.
Einzellängen bis 20,00 m.
Fugenspalttiefe = 35 mm.
Fugenspaltbreite = 15 mm.
Fugenspalt verfüllen in einer Lage mit Trennstreifen.
Mit heiß verarbeitbarer Fugenmasse Typ N2, einschließlich zugehörigem und zuvor aufgetragenem Voranstrichmittel.
Menge: 50,000 m
Leistungsbereichkatalog: 113

#### Unterabschnitt 03.07 Entwässerung schützen & reinigen

**03.07.0001 Straßeneinläufe schützen**
Straßeneinläufe entlang des Baufeldes bei allen
Arbeitsgängen vor Schmutzeintrag schützen.
Fräsgut, Asphaltreste etc.
Abdeckung der Entwässerungseinrichtungen vollflächig
aufbringen.
Menge: 17,000 St

**03.07.0002 Mulden- und Straßeneinläufe entlang**
Mulden- und Straßeneinläufe entlang des Baufeldes nach Abschluss der Arbeiten vollständig reinigen.
Schmutzfangkörbe leeren.
Die Entsorgung des Materials ist Sache des AN und wird
nicht gesondert vergütet und ist einzurechnen.
Menge: 30,000 St

*Hinweis: Bereich B14*

**03.07.0003 Schlitzrinne schützen**
Schlitzrinne entlang des Baufeldes bei allen
Arbeitsgängen vor Schmutzeintrag schützen.
Fräsgut, Asphaltreste etc.
Abdeckung der Entwässerungseinrichtungen vollflächig
aufbringen.
Menge: 17,000 m

*Hinweis: Bereich B14*

**03.07.0004 Schlitzrinne reinigen**
Menge: 17,000 m

*Hinweis: Bereich B14*

**03.07.0005 Straßeneinläufe schützen**
Straßeneinläufe in Buchten mit Schlitzrinne entlang des Baufeldes bei allen
Arbeitsgängen vor Schmutzeintrag schützen.
Fräsgut, Asphaltreste etc.
Abdeckung der Entwässerungseinrichtungen vollflächig
aufbringen.
Menge: 11,000 St

*Hinweis: Bereich B14*

**03.07.0006 Mulden- und Straßeneinläufe entlang**
Mulden- und Straßeneinläufe entlang des Baufeldes nach Abschluss der Arbeiten vollständig reinigen.
Schmutzfangkörbe leeren.
Die Entsorgung des Materials ist Sache des AN und wird
nicht gesondert vergütet und ist einzurechnen.
Menge: 20,000 St

*Hinweis: Spätere endgültige*
Spätere endgültige Markierung=Kaltplastikm. mit Agglomeraten vorgesehen.High-Solid-Farbe muss
Bestandteil BASt-prüfzertifiziertem Markierungssystem (Kaltplastikm. mit Agglomeraten&Farbgrundstrich) sein.Trocknung der Unterlage ist einzurechnen.

#### Unterabschnitt 03.08 Verkehrsfreigabe Markierung

**03.08.0001 Pfeilmarkierung Typ II herstellen geradeaus*mit Vormarkierung Länge 7,50 m*mehrkomp. Farbe mind. P 6*a.Asphaltdecksch.**
StL-Nr. 2113132011320101
Pfeilmarkierung Typ II als Verkehrsfreigabemarkierung
herstellen.
Markierungszeichen = Pfeil geradeaus.
Mit Vormarkierung.
Länge = 7,50 m.
Markierungssystem aus mehrkomponentiger lösemittelarmer
Farbe (High-Solid).
Verkehrsklasse mindestens P 6.
Markierung auf Asphaltdeckschicht.
Menge: 3,000 St
Leistungsbereichkatalog: 131

**03.08.0002 Sperrflächenmarkierung Typ II herst Breite 0,50 m*mit Vormarkierung mehrkomp. Farbe*mind. P 6 a.Asphaltdecksch.**
StL-Nr. 21131316312011
Sperrfläche als Schrägstrichgatter Typ II als Verkehrsfreigabemarkierung herstellen. Abgerechnet wird der
markierte Strich.
Strichbreite = 0,50 m.
Strich mit Vormarkierung.
Markierungssystem aus mehrkomponentiger lösemittelarmer
Farbe (High-Solid).
Verkehrsklasse mindestens P 6.
Markierung auf Asphaltdeckschicht.
Menge: 225,000 m
Leistungsbereichkatalog: 131

*Hinweis: Bereich B14*

**03.08.0003 Sperrflächenmarkierung Typ II herst Breite 0,50 m*mit Vormarkierung mehrkomp. Farbe*mind. P 6 a.Asphaltdecksch.**
StL-Nr. 21131316312011
Sperrfläche als Schrägstrichgatter Typ II als Verkehrsfreigabemarkierung herstellen. Abgerechnet wird der
markierte Strich.
Strichbreite = 0,50 m.
Strich mit Vormarkierung.
Markierungssystem aus mehrkomponentiger lösemittelarmer
Farbe (High-Solid).
Verkehrsklasse mindestens P 6.
Markierung auf Asphaltdeckschicht.
Menge: 28,000 m
Leistungsbereichkatalog: 131

**03.08.0004 Pfeilmarkierung Typ II herstellen geradeaus*mit Vormarkierung Länge 7,50 m*mehrkomp. Farbe mind. P 6*a.Asphaltdecksch.**
StL-Nr. 2113132011320101
Pfeilmarkierung Typ II als Verkehrsfreigabemarkierung
herstellen.
Markierungszeichen = Pfeil geradeaus.
Mit Vormarkierung.
Länge = 7,50 m.
Markierungssystem aus mehrkomponentiger lösemittelarmer
Farbe (High-Solid).
Verkehrsklasse mindestens P 6.
Markierung auf Asphaltdeckschicht.
Menge: 3,000 St
Leistungsbereichkatalog: 131

**03.08.0005 Längsmarkierung Typ II herstellen Blockmark. 1 zu 1*Breite 0,30 m mit Vormarkierung*mehrkomp. Farbe mind. P 6*a.Asphaltdecksch.**
StL-Nr. 2113130544120101
Längsmarkierung Typ II einschl. evtl. Sperrflächenumrandung als Verkehrsfreigabemarkierung herstellen. Ab-
gerechnet wird der markierte Strich, bei Doppelstrichen
zwei Striche.
Unterbrochen; Verhältnis Strich/Lücke 1 zu 1 als Fahrbahnbegrenzung (Blockmarkierung).
Strichbreite = 0,30 m.
Strich mit Vormarkierung.
Markierungssystem aus mehrkomponentiger lösemittelarmer
Farbe (High-Solid).
Verkehrsklasse mindestens P 6.
Markierung auf Asphaltdeckschicht.
Menge: 80,000 m
Leistungsbereichkatalog: 131

**03.08.0006 Längsmarkierung Typ II herstellen*Breite 0,30 m mit Vormarkierung*mehrkomp. Farbe mind. P 6*a.Asphaltdecksch.**
StL-Nr. 2113130594120101
Längsmarkierung Typ II einschl. evtl. Sperrflächenumrandung als Verkehrsfreigabemarkierung herstellen. Ab-
gerechnet wird der markierte Strich, bei Doppelstrichen
zwei Striche.
Markierung 'Fahrstreifen- und Fahrbahnbegrenzung'

Strichbreite = 0,30 m.
Strich mit Vormarkierung.
Markierungssystem aus mehrkomponentiger lösemittelarmer
Farbe (High-Solid).
Verkehrsklasse mindestens P 6.
Markierung auf Asphaltdeckschicht.
Menge: 1540,000 m
Leistungsbereichkatalog: 131

*Hinweis: Bereich B14*

**03.08.0007 Längsmarkierung Typ II herstellen Blockmark. 1 zu 1*Breite 0,25 m mit Vormarkierung*mehrkomp. Farbe mind. P 6*a.Asphaltdecksch.**
StL-Nr. 2113130543120101
Längsmarkierung Typ II einschl. evtl. Sperrflächenumrandung als Verkehrsfreigabemarkierung herstellen. Ab-
gerechnet wird der markierte Strich, bei Doppelstrichen
zwei Striche.
Unterbrochen; Verhältnis Strich/Lücke 1 zu 1 als Fahrbahnbegrenzung (Blockmarkierung).
Strichbreite = 0,25 m.
Strich mit Vormarkierung.
Markierungssystem aus mehrkomponentiger lösemittelarmer
Farbe (High-Solid).
Verkehrsklasse mindestens P 6.
Markierung auf Asphaltdeckschicht.
Menge: 66,000 m
Leistungsbereichkatalog: 131

*Hinweis: Bereich B14*

**03.08.0008 Längsmarkierung Typ II herstellen*Breite 0,25 m mit Vormarkierung*mehrkomp. Farbe mind. P 6*a.Asphaltdecksch.**
StL-Nr. 2113130593120101
Längsmarkierung Typ II einschl. evtl. Sperrflächenumrandung als Verkehrsfreigabemarkierung herstellen. Ab-
gerechnet wird der markierte Strich, bei Doppelstrichen
zwei Striche.
Markierung 'Fahrstreifen- und Fahrbahnbegrenzung'

Strichbreite = 0,25 m.
Strich mit Vormarkierung.
Markierungssystem aus mehrkomponentiger lösemittelarmer
Farbe (High-Solid).
Verkehrsklasse mindestens P 6.
Markierung auf Asphaltdeckschicht.
Menge: 383,000 m
Leistungsbereichkatalog: 131

**03.08.0009 Längsmarkierung Typ II herstellen*Breite 0,15 m mit Vormarkierung*mehrkomp. Farbe mind. P 6*a.Asphaltdecksch.**
StL-Nr. 2113130592120101
Längsmarkierung Typ II einschl. evtl. Sperrflächenumrandung als Verkehrsfreigabemarkierung herstellen. Ab-
gerechnet wird der markierte Strich, bei Doppelstrichen
zwei Striche.
Markierung 'Fahrstreifen- und Fahrbahnbegrenzung'

Strichbreite = 0,15 m.
Strich mit Vormarkierung.
Markierungssystem aus mehrkomponentiger lösemittelarmer
Farbe (High-Solid).
Verkehrsklasse mindestens P 6.
Markierung auf Asphaltdeckschicht.
Menge: 1060,000 m
Leistungsbereichkatalog: 131

*Hinweis: Bereich B14*

**03.08.0010 Längsmarkierung Typ II herstellen*Breite 0,12 m mit Vormarkierung*mehrkomp. Farbe mind. P 6*a.Asphaltdecksch.**
StL-Nr. 2113130591120101
Längsmarkierung Typ II einschl. evtl. Sperrflächenumrandung als Verkehrsfreigabemarkierung herstellen. Ab-
gerechnet wird der markierte Strich, bei Doppelstrichen
zwei Striche.
Markierung 'Fahrstreifen- und Fahrbahnbegrenzung'

Strichbreite = 0,12 m.
Strich mit Vormarkierung.
Markierungssystem aus mehrkomponentiger lösemittelarmer
Farbe (High-Solid).
Verkehrsklasse mindestens P 6.
Markierung auf Asphaltdeckschicht.
Menge: 2051,000 m
Leistungsbereichkatalog: 131

*Hinweis: Endgültige Agglomerat-Markierung*
Endgültige Agglomerat-Markierung ca. 4 Wochen nach Bauende unter laufendem Verkehr markieren. Erforderliche Verkehrssicherung in die EP einrechnen. Nach RSA Regelpläne nach Anforderung des AN
Trocknung der Unterlage ist einzurechnen.

#### Unterabschnitt 03.09 Endgültige Markierung

**03.09.0001 Pfeilmarkierung Typ II herstellen geradeaus*mit Vormarkierung Länge 7,50 m*Kaltplastikmasse**
StL-Nr. 2113152011310099
Pfeilmarkierung Typ II als endgültige Markierung herstellen.  Verkehrsklasse P 7.
Markierungszeichen = Pfeil geradeaus.
Mit Vormarkierung.
Länge = 7,50 m.
Markierungssystem aus reaktivem Stoff, nicht spritzbar
(Kaltplastikmasse).
Markierung auf 'Asphaltbeton'
Menge: 3,000 St
Leistungsbereichkatalog: 131

**03.09.0002 Pfeilmarkierung Typ II herstellen Vorankünd.pfeil*mit Vormarkierung Länge 5,00 m*Kaltplastikmasse**
StL-Nr. 2113152061210099
Pfeilmarkierung Typ II als endgültige Markierung herstellen.  Verkehrsklasse P 7.
Markierungszeichen = Vorankündigungspfeil.
Mit Vormarkierung.
Länge = 5,00 m.
Markierungssystem aus reaktivem Stoff, nicht spritzbar
(Kaltplastikmasse).
Markierung auf 'Asphaltbeton'
Menge: 3,000 St
Leistungsbereichkatalog: 131

**03.09.0003 Längsmarkierung Typ II herstellen Blockmark. 1 zu 1*Breite 0,30 m mit Vormarkierung*Kaltspritzplastik Aggl.unregelm.*P 7**
StL-Nr. 2113150544144029
Längsmarkierung Typ II einschl. evtl.
Sperrflächenumrandung als endgültige Markierung herstellen. Abgerechnet wird der markierte Strich, bei
Doppelstrichen zwei Striche.
Unterbrochen; Verhältnis Strich/Lücke 1 zu 1 als Fahrbahnbegrenzung (Blockmarkierung).
Strichbreite = 0,30 m.
Strich mit Vormarkierung.
Markierungssystem aus reaktivem Stoff, spritzbar (Kaltspritzplastik).
Als Agglomeratmarkierung, unregelmäßig angeordnet.
Verkehrsklasse = P 7.
Markierung auf 'Asphaltbeton'
Menge: 80,000 m
Leistungsbereichkatalog: 131

**03.09.0004 Längsmarkierung Typ II herstellen*Breite 0,30 m mit Vormarkierung*Kaltspritzplastik Aggl.unregelm.*P 7**
StL-Nr. 2113150594144029
Längsmarkierung Typ II einschl. evtl.
Sperrflächenumrandung als endgültige Markierung herstellen. Abgerechnet wird der markierte Strich, bei
Doppelstrichen zwei Striche.
Markierung 'Fahrstreifen- und Fahrbahnbegrenzung'

Strichbreite = 0,30 m.
Strich mit Vormarkierung.
Markierungssystem aus reaktivem Stoff, spritzbar (Kaltspritzplastik).
Als Agglomeratmarkierung, unregelmäßig angeordnet.
Verkehrsklasse = P 7.
Markierung auf 'Asphaltbeton'
Menge: 1540,000 m
Leistungsbereichkatalog: 131

*Hinweis: Bereich B14*

**03.09.0005 Längsmarkierung Typ II herstellen Blockmark. 1 zu 1*Breite 0,25 m mit Vormarkierung*Kaltspritzplastik Aggl.unregelm.*P 7**
StL-Nr. 2113150543144029
Längsmarkierung Typ II einschl. evtl.
Sperrflächenumrandung als endgültige Markierung herstellen. Abgerechnet wird der markierte Strich, bei
Doppelstrichen zwei Striche.
Unterbrochen; Verhältnis Strich/Lücke 1 zu 1 als Fahrbahnbegrenzung (Blockmarkierung).
Strichbreite = 0,25 m.
Strich mit Vormarkierung.
Markierungssystem aus reaktivem Stoff, spritzbar (Kaltspritzplastik).
Als Agglomeratmarkierung, unregelmäßig angeordnet.
Verkehrsklasse = P 7.
Markierung auf 'Asphaltbeton'
Menge: 66,000 m
Leistungsbereichkatalog: 131

*Hinweis: Bereich B14*

**03.09.0006 Längsmarkierung Typ II herstellen*Breite 0,25 m mit Vormarkierung*Kaltspritzplastik Aggl.unregelm.*P 7**
StL-Nr. 2113150593144029
Längsmarkierung Typ II einschl. evtl.
Sperrflächenumrandung als endgültige Markierung herstellen. Abgerechnet wird der markierte Strich, bei
Doppelstrichen zwei Striche.
Markierung 'Fahrstreifen- und Fahrbahnbegrenzung'

Strichbreite = 0,25 m.
Strich mit Vormarkierung.
Markierungssystem aus reaktivem Stoff, spritzbar (Kaltspritzplastik).
Als Agglomeratmarkierung, unregelmäßig angeordnet.
Verkehrsklasse = P 7.
Markierung auf 'Asphaltbeton'
Menge: 383,000 m
Leistungsbereichkatalog: 131

**03.09.0007 Längsmarkierung Typ II herstellen*Breite 0,15 m mit Vormarkierung*Kaltspritzplastik Aggl.unregelm.*P 7**
StL-Nr. 2113150592144029
Längsmarkierung Typ II einschl. evtl.
Sperrflächenumrandung als endgültige Markierung herstellen. Abgerechnet wird der markierte Strich, bei
Doppelstrichen zwei Striche.
Markierung 'Fahrstreifen- und Fahrbahnbegrenzung'

Strichbreite = 0,15 m.
Strich mit Vormarkierung.
Markierungssystem aus reaktivem Stoff, spritzbar (Kaltspritzplastik).
Als Agglomeratmarkierung, unregelmäßig angeordnet.
Verkehrsklasse = P 7.
Markierung auf 'Asphaltbeton'
Menge: 1060,000 m
Leistungsbereichkatalog: 131

*Hinweis: Bereich B14*

**03.09.0008 Längsmarkierung Typ II herstellen*Breite 0,12 m mit Vormarkierung*Kaltspritzplastik Aggl.unregelm.*P 7**
StL-Nr. 2113150591144029
Längsmarkierung Typ II einschl. evtl.
Sperrflächenumrandung als endgültige Markierung herstellen. Abgerechnet wird der markierte Strich, bei
Doppelstrichen zwei Striche.
Markierung 'Fahrstreifen- und Fahrbahnbegrenzung'

Strichbreite = 0,12 m.
Strich mit Vormarkierung.
Markierungssystem aus reaktivem Stoff, spritzbar (Kaltspritzplastik).
Als Agglomeratmarkierung, unregelmäßig angeordnet.
Verkehrsklasse = P 7.
Markierung auf 'Asphaltbeton'
Menge: 2051,000 m
Leistungsbereichkatalog: 131

#### Unterabschnitt 03.10 Demarkierung

**03.10.0001 Längsmarkierung entfernen durchg.Fb.begr.*Breite 0,15 m*a.Asphaltdecksch. Erneuer.d.Mark.*Abf.d. Verw.zuf.**
StL-Nr. 2113100512912001
Längsmarkierung einschl. evtl. Sperrflächenumrandung
entfernen. Abgerechnet wird der entfernte Strich, bei
Doppelstrichen zwei Striche.
Durchgehender Strich als Fahrbahnbegrenzung.
Strichbreite = 0,15 m.
Markierungsstoffart 'Farbe und/oder Agglomeratmarkierung'

Auf Asphaltdeckschicht.
Entfernen für Erneuerung der Markierung.
Abfall aufnehmen und nach Wahl des AN verwerten.
Menge: 40,000 m
Leistungsbereichkatalog: 131

**03.10.0002 Sonstige Markierung entfernen*Breite 0,50 m*a.Asphaltdecksch. Erneuer.d.Mark.*Abf.d. Verw.zuf.**
StL-Nr. 2113101095912001
Sonstige Markierung wie Quermarkierung, Schrägstrich
der Sperrfläche oder Parkmarkierung entfernen. Abgerechnet wird der entfernte Strich.
Markierung 'Sperrfläche'

Strichbreite = 0,50 m.
Markierungsstoffart 'Farbe und/oder Agglomerat'

Auf Asphaltdeckschicht.
Entfernen für Erneuerung der Markierung.
Abfall aufnehmen und nach Wahl des AN verwerten.
Menge: 40,000 m
Leistungsbereichkatalog: 131

*Hinweis: Ausführung am Wochenende. Arbeit am*
Ausführung am Wochenende. Arbeit am Wochenende sowie Nachts ist in die Positionen einzurechnen und wird nicht gesondert vergütet. Erschwernisse im Bereich von  Schutzplanken und Leitpfosten für alle Arbeiten sind einzurechnen und werden nicht extra vergütet.

### Abschnitt 04 AS Herrenberg FR Stgt inkl. B296

#### Unterabschnitt 04.00 Baustelleneinrichtung

**04.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Leistungsbereichkatalog: 101

**04.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**04.00.0003 Genehmigungsaantrag f. Sonntagsarb.**
*** Pauschalposition
Genehmigungsaantrag f. Sonntagsarb.
Durchführung der Anträge über die Genehmigung von Nacht/Sonntagsarbeit beim am Sitz der Firma zuständigen gewerbeaufsichamt für Nacht und an Sonntagen stattfindende Arbeitren wie z.B.
- Sämtliche Asphaltarbeiten
- Markierungsarbeiten Einrichten Verkehrssicherung
- Sonstige Arbeiten des AN
Menge: 1,000 Psch

**04.00.0004 Zusätzliches Vorhalten aller**
*** Pauschalposition
Zusätzliches Vorhalten aller erforderlichen Geräte, Maschinen, Personal und Nachunternehmerleistungen für den Ersatztermin der A81 Anschlusstelle Herrenberg FR Stuttgart inkl. B296, falls der geplante Termin verschoben werden muss, sollte die geplante Baumaßnahme aus Witterungsgründen nicht ausgeführt werden kann.
Ausführungstermin im Jahr 2026 nach Absprache mit AG.
Es handelt sich um eine pauschale Vergütung als Zulage, die auch ausbezahlt wird, wenn der Termin nicht verschoben wird.
Evtl. anfallende Preissteigerungen werden nicht vergütet.
Menge: 1,000 Psch

#### Unterabschnitt 04.01 Zusätzliche Leistungen

*Hinweis: Verlegepunkte nach Festlegung mit*
Verlegepunkte nach Festlegung mit dem AG.

**04.01.0001 Temperatursensoren einlegen**
aktiver kalibirierter UHF RFID Temperatur-Sensor für
Asphalt
Messbereich -35°C bis 125°C.
Messungenauigkeit +- 0,5 K und einer Auflösung von 0,1
K liefern und einlegen einschl. technischer
Unterstützung des AN und des AG.
Funktionsdauer >= 2 Jahre.
Parameter der Abtastzeit liegt bei 5 min bis 24
Stunden.
Einbau, Konfiguration und Nachweis der
Funktionsfähigkeit vor dem Einbau.
Kunststoffgehäuse, widerstandsfähig gegen starke
mechan. Belastungen und gegen hohe dynamische
Krafteinwirkung im Verkehrswegebau. Hitzebeständig für
den Einsatz von Walz- und Gussasphalt.
Integrierte Uhr zur genauen Zeitsynchronisation während
der Programmierung. Die Umprogrammierung muss auch nach
dem Einbau ermöglicht werden.
Datenspreicherung direkt auf dem Sensor.
Menge: 2,000 St

**04.01.0002 Ausl. Sensormessungen inkl. Bericht**
*** Pauschalposition
Auslesen der Sensormessungen vor Ort inkl. Überprüfung
der Funktionalität und eventueller Umprogrammierung.
Berichterstattung (Datenerfassung, Datenaufbereitung
der Messergebnisse, Liefern der Ergebnisdaten als pdf.)
Einschließlich Verkehrssicherung.
Erste Auslesung 24h nach Einbau
Weitere Auslesen der Temperatursen 1 mal pro Jah während der Funktionsdauer
Auslesung hat zwingend mit dem AG nach Rücksprache zu erfolgen
Menge: 1,000 Psch

**04.01.0003 Probegefäß liefern 10-l-Blecheimer*Mithilfe Kprüf.**
StL-Nr. 1910171211
Probegefäß zur Aufnahme von Baustoffproben, für Kontrollprüfungen und für Rückstellproben des AG liefern.
Probegefäß = sauberer 10-l-Blecheimer mit dicht schließendem Deckel.
Mithilfe bei der Probennahme im Baubereich nach Angaben
des AG.
Menge: 4,000 St
Leistungsbereichkatalog: 101

**04.01.0004 Bohrkern entnehmen Kern-DU 15 cm*Tiefe 30 bis 35cm Asphaltschicht*Verfül. Asphalt**
StL-Nr. 191017222611
Bohrkern für Kontrollprüfungen nach Angabe des AG entnehmen und im Baubereich dem AG übergeben. Bohrloch
fachgerecht verfüllen.
Bohrkerndurchmesser 15 cm.
Bohrtiefe über 30 bis 35 cm.
Material = Asphaltschicht.
Verfüllmaterial = Asphalt. Material verdichten.
Menge: 8,000 St
Leistungsbereichkatalog: 101

**04.01.0005 Gegenpole für Kontrollpr. verlegen AL RO 12, 1 mm**
StL-Nr. 191017372499
Gegenpole für Kontrollprüfungen nach Anweisung des AG
für die elektromagnetische Dickenmessung verlegen.
Gegenpol = Kreisförmige Scheibe AL RO 12
(Aluminium 1 mm, D = 120 mm), max. Messtiefe 18 cm
Unterlage 'gefräste Asphaltfläche'
Menge: 60,000 St
Leistungsbereichkatalog: 101

**04.01.0006 Gegenpole für Kontrollpr. verlegen AL RO 12, 1 mm**
StL-Nr. 191017372499
Gegenpole für Kontrollprüfungen nach Anweisung des AG
für die elektromagnetische Dickenmessung verlegen.
Gegenpol = Kreisförmige Scheibe AL RO 12
(Aluminium 1 mm, D = 120 mm), max. Messtiefe 18 cm
Unterlage 'Asphaltbinderschicht'
Menge: 60,000 St
Leistungsbereichkatalog: 101

**04.01.0007 Elekrtomagnetische**
*** Pauschalposition
Elekrtomagnetische Schichtdickenmessung für die Asphalttragschicht, Asphaltbinder- und Asphaltdeckschicht und als Kontrollprüfung nach dem TP D-StB im Beisein eines Vertreters des AG für die gesamte Baustelle entsprechend des Bauablaufs durchführen.
Ergebnisse dokumentieren und dem AG in Orginal von Ort übergeben.
Menge: 1,000 Psch

**04.01.0008 Beprobungsplan für die gesamte**
*** Pauschalposition
Beprobungsplan für die gesamte Baustelle erstellen. Der AN hat nach Auftragserteilung in Absprache mit dem AG einen Beprobungsplan, abgestimmt auf den Bauablauf, zu entwickeln.
Angaben:
- Graphische Darstellung der unterschiedlichen Proben (z.B. Mischgutproben Gussasphalt, Splittreicher Asphaltbeton, Asphaltbinder, Asphalttragschicht und Bohrkerne) im Plan bezogen auf den Betriebskilometer bzw. Baukilometer.
- die Entnahmestellen sind vor Ort gemäß dem entwickelten Beprobungsplan für die gesamte Bauzeit dauerhaft zu kennzeichnen.
Menge: 1,000 Psch

**04.01.0009 Beleuchtungseinrichtung für**
Beleuchtungseinrichtung für Nachtarbeiten auf die Baustelle liefern, aufstellen, betreiben, unterhalten, umsetzen und abbauen.
Betreiben und unterhalten für Nachtschichten wie Erdarbeiten, Entwässerungskanalarbeiten,  Fräsen, Reinigen, Haftkleber aufbringen und Asphalteinbau, Schutzplankenarbeiten, etc.
Defekte Leuchtkörper sind auszutauschen.
10 Leuchtkörper (z.B. Leuchtballone, keine Strahler) liefern und so positionieren, dass der nebenliegende  Verkehr nicht geblendet wird.
Strahler dürfen nicht eingesetzt werden.
Leuchtballone oder Strahler auf den Fräsen oder Fertiger oder sonstige Geräten werden nicht als solche gezählt.
Ausführung der Beleuchtung nach dem ARS 1 7/2009. Beleuchtungskörper während der Nachtarbeiten entsprechend dem Baufortschritt umsetzen. Das Umsetzen ist erforderlich, da ansonsten zu viele Beleuchtungskörper eingesetzt werden müssen. Es ist davon auszugehen, dass auf dem Baufeld max. 10 Beleuchtungskörper gleichzeitig eingesetzt werden und diese entsprechend dem Baufortschritt umgesetzt werden müssen.
Das Umsetzen während der gesamten Bauzeit ist in den EP einzurechnen .
Die Leuchtkörper bleiben für im Baufeld und sind entsprechend umzusetzen.
1 Woche vor Beginn muss dem AG ein Aufstellentwurf./-Konzept (schriftlich) mit Aufstelllage sowie Anzahl vorgelegt werden. Dieser wird nicht gesondert vergütet.
Menge: 10,000 St

#### Unterabschnitt 04.02 Vorarbeiten

**04.02.0001 Bewuchs aufnehmen und entsorgen**
Bewuchs aufnehmen und entsorgen
Bewuchs an Asphaltkante mit Wildkrautbesen an HD Kehrmaschine aufnehmen und entsorgen. Vor Beginn der Fräsarbeiten ist die Asphaltkante auf gesamte Länge, bei Randeinfassungen und auf freier Strecke von Verschmutzungen und Bewuchs frei zu machen.
Sämtliche Erschwernisse für diese Arbeiten sind in diese Position einzurechnen. Diese Arbeiten sind innerhalb der Verkehrssicherung durchzuführen. Eine gesonderte Verkehrssicherung wird nicht vergütet. Entsorgungskosten werden nicht extra vergütet und sind in diese Position mit einzurechnen.
Menge: 1650,000 m

**04.02.0002 Unterlage reinigen gefr. Asphaltsch.*Einzelflächen Hochdr.-Sauganl.**
StL-Nr. 231130583022
Unterlage reinigen. Anfallendes Kehrgut nach Wahl des
AN verwerten.
Unterlage = gefräste Asphaltschicht.
Nicht zusammenhängende Teilflächen.
Selbstaufnehmende Kehrmaschine. Letzter Arbeitsgang mit
Wasserhochdruckreinigungsgeräten mit rotierenden Düsen
und Absaugeinrichtung.
Menge: 8100,000 m2
Leistungsbereichkatalog: 113

*Hinweis: Bereich B296*

**04.02.0003 Bewuchs aufnehmen und entsorgen**
Bewuchs aufnehmen und entsorgen
Bewuchs an Asphaltkante mit Wildkrautbesen an HD Kehrmaschine aufnehmen und entsorgen. Vor Beginn der Fräsarbeiten ist die Asphaltkante auf gesamte Länge, bei Randeinfassungen und auf freier Strecke von Verschmutzungen und Bewuchs frei zu machen.
Sämtliche Erschwernisse für diese Arbeiten sind in diese Position einzurechnen. Diese Arbeiten sind innerhalb der Verkehrssicherung durchzuführen. Eine gesonderte Verkehrssicherung wird nicht vergütet. Entsorgungskosten werden nicht extra vergütet und sind in diese Position mit einzurechnen.
Menge: 540,000 m

*Hinweis: Bereich B296*

**04.02.0004 Unterlage reinigen gefr. Asphaltsch.*Einzelflächen Hochdr.-Sauganl.**
StL-Nr. 231130583022
Unterlage reinigen. Anfallendes Kehrgut nach Wahl des
AN verwerten.
Unterlage = gefräste Asphaltschicht.
Nicht zusammenhängende Teilflächen.
Selbstaufnehmende Kehrmaschine. Letzter Arbeitsgang mit
Wasserhochdruckreinigungsgeräten mit rotierenden Düsen
und Absaugeinrichtung.
Menge: 2800,000 m2
Leistungsbereichkatalog: 113

#### Unterabschnitt 04.03 Erschwernisse

**04.03.0001 Erschwernis infolge Einfassungen Erschwer. gesamt*A.decks+A.bind.**
StL-Nr. 231130831300
Erschwernis infolge Einfassungen, Borden und Fahrbahnübergängen. Abgerechnet wird die Länge der Einfassung.
Erschwernis beim Fräsen oder Aufnehmen, Aufsprühen von
Bitumenemulsionen sowie Herstellen von Asphaltschichten.
Asphaltdeck- und Asphaltbinderschicht.
Menge: 420,000 m
Leistungsbereichkatalog: 113

**04.03.0002 Erschwernis infolge Einbauten Erschwer. gesamt*A.decks.+A.bind.**
StL-Nr. 231130781300
Erschwernis infolge Einbauten, Schächten und Straßenabläufen. Abgerechnet wird je Stück Einbauteil.
Erschwernis beim Fräsen, Aufnehmen, Aufsprühen von Bi-
tumenemulsionen sowie Herstellen von Asphaltschichten.
Asphaltdeck- und Asphaltbinderschicht.
Menge: 3,000 St
Leistungsbereichkatalog: 113

**04.03.0003 Erschwernis infolge Einfassungen Erschwer. gesamt*A.decks+A.bind. Fahrbahnübergang**
StL-Nr. 231130831303
Erschwernis infolge Einfassungen, Borden und Fahrbahnübergängen. Abgerechnet wird die Länge der Einfassung.
Erschwernis beim Fräsen oder Aufnehmen, Aufsprühen von
Bitumenemulsionen sowie Herstellen von Asphaltschichten.
Asphaltdeck- und Asphaltbinderschicht.
Fahrbahnübergang.
Menge: 24,000 m
Leistungsbereichkatalog: 113

*Hinweis: Bereich B296*

**04.03.0004 Erschwernis infolge Einfassungen Erschwer. gesamt*A.decks+A.bind.**
StL-Nr. 231130831300
Erschwernis infolge Einfassungen, Borden und Fahrbahnübergängen. Abgerechnet wird die Länge der Einfassung.
Erschwernis beim Fräsen oder Aufnehmen, Aufsprühen von
Bitumenemulsionen sowie Herstellen von Asphaltschichten.
Asphaltdeck- und Asphaltbinderschicht.
Menge: 17,000 m
Leistungsbereichkatalog: 113

*Hinweis: Bereich B296*

**04.03.0005 Erschwernis infolge Einbauten Erschwer. gesamt*A.decks.+A.bind.**
StL-Nr. 231130781300
Erschwernis infolge Einbauten, Schächten und Straßenabläufen. Abgerechnet wird je Stück Einbauteil.
Erschwernis beim Fräsen, Aufnehmen, Aufsprühen von Bi-
tumenemulsionen sowie Herstellen von Asphaltschichten.
Asphaltdeck- und Asphaltbinderschicht.
Menge: 1,000 St
Leistungsbereichkatalog: 113

#### Unterabschnitt 04.04 Fräsarbeiten

**04.04.0001 Asphaltbefestigung trennen Einzelfl.*schneiden**
StL-Nr. 231130383109
Asphaltbefestigung geradlinig trennen.
in Einzelflächen längs und quer zur Fahrbahnachse,
Trennen durch Schneiden.
Dicke der Asphaltbefestigung 'bis 12cm'
Menge: 900,000 m
Leistungsbereichkatalog: 113

**04.04.0002 Asphalt fräsen ADS*Fräsasph. verw. Unebenheit 4 mm**
StL-Nr. 2311300510909011
Asphalt fräsen und Fräsgut aufnehmen. Anschlusskante
geradlinig auf Frästiefe herstellen. Der Schnittlinienabstand darf maximal 15 mm betragen.
Asphaltdeckschicht.
Frästiefe 'bis 4,0cm'

Fläche 'Fahrbahn inkl. Zwickel und Streifen im Bereich der Anschlussstelle'

Fräsasphalt nach Wahl des AN verwerten.
Unebenheiten der gefrästen Fläche höchstens 4 mm innerhalb einer 4,00 m langen Messstrecke in Längs- und
Querrichtung.
Menge: 7720,000 m2
Leistungsbereichkatalog: 113

**04.04.0003 Asphalt fräsen ABS*Fräsasph. verw. Unebenheit 4 mm**
StL-Nr. 2311300520909011
Asphalt fräsen und Fräsgut aufnehmen. Anschlusskante
geradlinig auf Frästiefe herstellen. Der Schnittlinienabstand darf maximal 15 mm betragen.
Asphaltbinderschicht.
Frästiefe 'bis 8cm'

Fläche 'Fahrbahn inkl. Zwickel und Streifen im Bereich der Anschlussstelle'

Fräsasphalt nach Wahl des AN verwerten.
Unebenheiten der gefrästen Fläche höchstens 4 mm innerhalb einer 4,00 m langen Messstrecke in Längs- und
Querrichtung.
Menge: 7720,000 m2
Leistungsbereichkatalog: 113

*Hinweis: Fräsen auf Bauwerk - Erschwernisse*
Fräsen auf Bauwerk - Erschwernisse sind einzurechnen und werden nicht gesondert vergütet

**04.04.0004 Asphalt fräsen ABS*Fräsasph. verw. Unebenheit 4 mm**
StL-Nr. 2311300520909011
Asphalt fräsen und Fräsgut aufnehmen. Anschlusskante
geradlinig auf Frästiefe herstellen. Der Schnittlinienabstand darf maximal 15 mm betragen.
Asphaltbinderschicht.
Frästiefe 'bis 4cm'

Fläche 'Bauwerk'

Fräsasphalt nach Wahl des AN verwerten.
Unebenheiten der gefrästen Fläche höchstens 4 mm innerhalb einer 4,00 m langen Messstrecke in Längs- und
Querrichtung.
Menge: 380,000 m2
Leistungsbereichkatalog: 113

**04.04.0005 Asphaltbefestigung aufnehmen**
StL-Nr. 2311302890909099
Asphaltbefestigung aufbrechen und aufnehmen.
Fläche 'Zwickel, Streifen und Schadstellen, Brücke ÜKO'

Dicke der Asphaltbefestigung 'bis 12cm'

Gesamtaufbruchtiefe 'bis 12cm'

Aufbruchgut 'einer geeigneten Verwertung nach Wahl des AN zuführen'
Menge: 810,000 m2
Leistungsbereichkatalog: 113

**04.04.0006 Unterlage reinigen gefr. Asphaltsch.*Einzelflächen Hochdr.-Sauganl.**
StL-Nr. 231130583022
Unterlage reinigen. Anfallendes Kehrgut nach Wahl des
AN verwerten.
Unterlage = gefräste Asphaltschicht.
Nicht zusammenhängende Teilflächen.
Selbstaufnehmende Kehrmaschine. Letzter Arbeitsgang mit
Wasserhochdruckreinigungsgeräten mit rotierenden Düsen
und Absaugeinrichtung.
Menge: 8100,000 m2
Leistungsbereichkatalog: 113

**04.04.0007 Asphaltschollen nach dem Fräsen**
Asphaltschollen nach dem Fräsen entfernen
Restasphalt als Schollen mit Bagger abkratzen, laden, transportieren und entsorgen.
Stärke bis 2 cm
Asphaltschollen einer geeigneten Verwertung nach Wahl des AN zuführen
Menge: 1600,000 m2

*Hinweis: Bereich B296*

**04.04.0008 Asphaltbefestigung trennen Einzelfl.*schneiden**
StL-Nr. 231130383109
Asphaltbefestigung geradlinig trennen.
in Einzelflächen längs und quer zur Fahrbahnachse,
Trennen durch Schneiden.
Dicke der Asphaltbefestigung 'bis 12cm'
Menge: 25,000 m
Leistungsbereichkatalog: 113

*Hinweis: Bereich B296*

**04.04.0009 Asphalt fräsen ADS*Fräsasph. verw. Unebenheit 4 mm**
StL-Nr. 2311300510909011
Asphalt fräsen und Fräsgut aufnehmen. Anschlusskante
geradlinig auf Frästiefe herstellen. Der Schnittlinienabstand darf maximal 15 mm betragen.
Asphaltdeckschicht.
Frästiefe 'bis 4,0cm'

Fläche 'Fahrbahn inkl. Zwickel und Streifen im Bereich der Anschlussstelle'

Fräsasphalt nach Wahl des AN verwerten.
Unebenheiten der gefrästen Fläche höchstens 4 mm innerhalb einer 4,00 m langen Messstrecke in Längs- und
Querrichtung.
Menge: 500,000 m2
Leistungsbereichkatalog: 113

*Hinweis: Bereich B296*

**04.04.0010 Asphalt fräsen ABS*Fräsasph. verw. Unebenheit 4 mm**
StL-Nr. 2311300520909011
Asphalt fräsen und Fräsgut aufnehmen. Anschlusskante
geradlinig auf Frästiefe herstellen. Der Schnittlinienabstand darf maximal 15 mm betragen.
Asphaltbinderschicht.
Frästiefe 'bis 8cm'

Fläche 'Fahrbahn inkl. Zwickel und Streifen im Bereich der Anschlussstelle'

Fräsasphalt nach Wahl des AN verwerten.
Unebenheiten der gefrästen Fläche höchstens 4 mm innerhalb einer 4,00 m langen Messstrecke in Längs- und
Querrichtung.
Menge: 500,000 m2
Leistungsbereichkatalog: 113

*Hinweis: Bereich B296*

**04.04.0011 Asphaltbefestigung aufnehmen**
StL-Nr. 2311302890909099
Asphaltbefestigung aufbrechen und aufnehmen.
Fläche 'Zwickel, Streifen und Schadstellen'

Dicke der Asphaltbefestigung 'bis 12cm'

Gesamtaufbruchtiefe 'bis 12cm'

Aufbruchgut 'einer geeigneten Verwertung nach Wahl des AN zuführen'
Menge: 80,000 m2
Leistungsbereichkatalog: 113

*Hinweis: Bereich B296*

**04.04.0012 Unterlage reinigen gefr. Asphaltsch.*Einzelflächen Hochdr.-Sauganl.**
StL-Nr. 231130583022
Unterlage reinigen. Anfallendes Kehrgut nach Wahl des
AN verwerten.
Unterlage = gefräste Asphaltschicht.
Nicht zusammenhängende Teilflächen.
Selbstaufnehmende Kehrmaschine. Letzter Arbeitsgang mit
Wasserhochdruckreinigungsgeräten mit rotierenden Düsen
und Absaugeinrichtung.
Menge: 500,000 m2
Leistungsbereichkatalog: 113

*Hinweis: Bereich B296*

**04.04.0013 Asphaltschollen nach dem Fräsen**
Asphaltschollen nach dem Fräsen entfernen
Restasphalt als Schollen mit Bagger abkratzen, laden, transportieren und entsorgen.
Stärke bis 2 cm
Asphaltschollen einer geeigneten Verwertung nach Wahl des AN zuführen
Menge: 100,000 m2

**04.04.0014 Flächentrocknungsgerät vorhalten.**
Flächentrocknungsgerät vorhalten.
Einsatz wird gesondert vergütet.
Menge: 8,000 h

**04.04.0015 Flächentrocknungsgerät einsetzen.**
Flächentrocknungsgerät einsetzen.
Vergütet wird die getrocknete Fläche.
Einsatz auf Anweisung des AG.
Menge: 8600,000 m2

#### Unterabschnitt 04.05 Asphaltarbeiten

**04.05.0001 Bitumenemulsion aufsprühen Bk100-Bk3,2*Asphalt gefräst Rampenspritzgerät*C60BP4-S Menge 300 g/m2*vor A.bindersch.**
StL-Nr. 23113063121132
Bitumenemulsion zur Herstellung des Schichtenverbundes
aufsprühen.
Auf Verkehrsflächen der Belastungsklassen Bk100 bis
Bk3,2.
Unterlage = Asphaltbefestigung, gefräst.
Mit Rampenspritzgerät.
Bindemittel = C60BP4-S.
Bindemittelmenge = 300 g/m2.
Vor Einbau Asphaltbinderschicht.
Menge: 8100,000 m2
Leistungsbereichkatalog: 113

**04.05.0002 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 8100,000 m2
Leistungsbereichkatalog: 113

**04.05.0003 Asphaltbinderschicht AC 16 BS herst**
Asphaltbinderschicht aus Asphaltbinder AC 16 B S herstellen. Anlieferung des Asphaltmischguts in
thermoisolierten Transportbehältern.
In Verkehrsflächen der Belastungsklasse Bk100.
Einbau Schadstellen, Profilausgleich und nach Anordnung des AG
Bindemittel res. [10/40-65 A // PmB 10/25 VL]
Grobe Gesteinskörnung = Kategorie C 95/1.
Grobe Gesteinskörnung = Kategorie SZ 18.
Einbau Maschienell und/oder Handeinbau
Menge: 100,000 t

*Hinweis: Ausführung ist im gesamten*
Ausführung ist im gesamten Abschnitt nahtfrei herzustellen. Es ist einzurechnen, dass die Asphaltschicht vorzulegen ist.

**04.05.0004 Asph.bindersch. a.AC22 B S SG her.**
Asphaltbinderschicht aus temperaturabgesenktem Asphaltbinder AC 22 B S SG
nach Unterlagen des AG herstellen. Anlieferung des
Asphaltmischguts in thermoisolierten
Transportbehältern.
In Verkehrsflächen der Belastungsklasse Bk100.
Einbau '8cm'
Bindemittel 'res.[10/40-65A//PmB 10/25 VL]'
Grobe Gesteinskörnung = Kategorie ' C 95/1'
Fremdfüller = Kalksteinfüller Kategorie CC 70.
Einbau 'mit Beschicker'
Menge: 8100,000 m2

*Hinweis: Ausführung ist im gesamten*
Ausführung ist im gesamten Abschnitt nahtfrei herzustellen. Es ist einzurechnen, dass die Asphaltschicht vorzulegen ist.

**04.05.0005 Asph.decksch. a. AC8 D SP her.**
Asphaltdeckschicht aus temperaturabgesenktem Asphaltbeton AC 8 D SP nach Unterlagen des AG herstellen.
Anlieferung des Asphaltmischguts in thermoisolierten Transportbehältern
In Verkehrsflächen der Belastungsklasse Bk 100, Bk 32
Einbaudicke= '4,0cm'
Bindemittel= 'res.[10/40-65A//PmB 10/25 VL]'
Grobe Gesteinskörnung=Kategorie ' C 95/1'
Grobe Gesteinskörnung = Kategorie SZ 18/LA 20
Grobe Gesteinskörnung = Kategorie PSV '51'
Einbau 'mit Beschicker'
Menge: 8100,000 m2

**04.05.0006 Asph.decksch. a. AC8 D SP her.**
Asphaltdeckschicht aus temperaturabgesenktem Asphaltbeton AC 8 D SP nach Unterlagen des AG herstellen.
Anlieferung des Asphaltmischguts in thermoisolierten Transportbehältern
In Verkehrsflächen der Belastungsklasse Bk 100, Bk 32 - Bauwerk
Einbaudicke= '4,0cm'
Bindemittel= 'res.[10/40-65A//PmB 10/25 VL]'
Grobe Gesteinskörnung=Kategorie ' C 95/1'
Grobe Gesteinskörnung = Kategorie SZ 18/LA 20
Grobe Gesteinskörnung = Kategorie PSV '51'
Einbau 'mit Beschicker'
Menge: 380,000 m2

**04.05.0007 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 8100,000 m2
Leistungsbereichkatalog: 113

*Hinweis: Ausführung vor Verkehrsfreigabe*

**04.05.0008 Unterlage reinigen*zus. Flächen selb.aufn.Kehrm.**
StL-Nr. 231130589011
Unterlage reinigen. Anfallendes Kehrgut nach Wahl des
AN verwerten.
Unterlage 'Fahrbahn neu'

Zusammenhängende Teilflächen.
Selbstaufnehmende Kehrmaschine.
Menge: 8100,000 m2
Leistungsbereichkatalog: 113

*Hinweis: Ausführung nach Verkehrsfreigabe nach Anordnung des AG*
Die Strecke ist nach Verkehrsfreigabe zu reinigen, sollte sich vermehrt Splitt ansammeln. Dies ist auf Anweisung des AG durchzuführen. Die VKS ist einzurechnen.

**04.05.0009 Verkehrsfläche kehren*VSM durchführen**
StL-Nr. 2311397791
Verkehrsfläche mit einer selbstaufnehmenden Kehrmaschine nach Verkehrsfreigabe unverzüglich nach Aufforderung
durch den AG kehren. Kehrgut aufnehmen und nach Wahl
des AN verwerten.
Verkehrsfläche 'Neue Asphaltbetonfläche sowie Bestandsflächen aus Asphalt'

Erforderliche Verkehrssicherungsmaßnahmen durchführen.
Menge: 8100,000 m2
Leistungsbereichkatalog: 113

*Hinweis: Bereich B296*

**04.05.0010 Bitumenemulsion aufsprühen Bk100-Bk3,2*Asphalt gefräst Rampenspritzgerät*C60BP4-S Menge 300 g/m2*vor A.bindersch.**
StL-Nr. 23113063121132
Bitumenemulsion zur Herstellung des Schichtenverbundes
aufsprühen.
Auf Verkehrsflächen der Belastungsklassen Bk100 bis
Bk3,2.
Unterlage = Asphaltbefestigung, gefräst.
Mit Rampenspritzgerät.
Bindemittel = C60BP4-S.
Bindemittelmenge = 300 g/m2.
Vor Einbau Asphaltbinderschicht.
Menge: 500,000 m2
Leistungsbereichkatalog: 113

*Hinweis: Bereich B296*

**04.05.0011 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 500,000 m2
Leistungsbereichkatalog: 113

*Hinweis: Bereich B296 Ausführung ist im*
Bereich B296
Ausführung ist im gesamten Abschnitt nahtfrei herzustellen. Es ist einzurechnen, dass die Asphaltschicht vorzulegen ist.

**04.05.0012 Asph.bindersch. a.AC22 B S SG her.**
Asphaltbinderschicht aus temperaturabgesenktem Asphaltbinder AC 22 B S SG
nach Unterlagen des AG herstellen. Anlieferung des
Asphaltmischguts in thermoisolierten
Transportbehältern.
In Verkehrsflächen der Belastungsklasse Bk100.
Einbau '9,5cm'
Bindemittel 'res.[10/40-65A//PmB 10/25 VL]'
Grobe Gesteinskörnung = Kategorie ' C 95/1'
Fremdfüller = Kalksteinfüller Kategorie CC 70.
Einbau 'mit Beschicker'
Untere Schicht einer kompakten Asphaltbefestigung "heiß
auf heiß
Menge: 500,000 m2

*Hinweis: Bereich B296 Ausführung ist im*
Bereich B296
Ausführung ist im gesamten Abschnitt nahtfrei herzustellen. Es ist einzurechnen, dass die Asphaltschicht vorzulegen ist.

**04.05.0013 Asph.decksch. a. AC8 D SP her.**
Asphaltdeckschicht aus temperaturabgesenktem Asphaltbeton AC 8 D SP nach Unterlagen des AG herstellen.
Anlieferung des Asphaltmischguts in thermoisolierten Transportbehältern
In Verkehrsflächen der Belastungsklasse Bk 100, Bk 32
Einbaudicke= '2,5cm'
Bindemittel= 'res.[10/40-65A//PmB 10/25 VL]'
Grobe Gesteinskörnung=Kategorie ' C 95/1'
Grobe Gesteinskörnung = Kategorie SZ 18/LA 20
Grobe Gesteinskörnung = Kategorie PSV '51'
Einbau 'mit Beschicker'
Obere Schicht einer kompakten Asphaltbefestigung "heiß
auf heiß"
Menge: 500,000 m2

*Hinweis: Bereich B296*

**04.05.0014 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 500,000 m2
Leistungsbereichkatalog: 113

*Hinweis: Bereich B296 Ausführung vor*
Bereich B296
Ausführung vor Verkehrsfreigabe

**04.05.0015 Unterlage reinigen*zus. Flächen selb.aufn.Kehrm.**
StL-Nr. 231130589011
Unterlage reinigen. Anfallendes Kehrgut nach Wahl des
AN verwerten.
Unterlage 'Fahrbahn neu'

Zusammenhängende Teilflächen.
Selbstaufnehmende Kehrmaschine.
Menge: 500,000 m2
Leistungsbereichkatalog: 113

*Hinweis: Ausführung nach Verkehrsfreigabe nach Anordnung des AG*
Bereich B296
Die Strecke ist nach Verkehrsfreigabe zu reinigen, sollte sich vermehrt Splitt ansammeln. Dies ist auf Anweisung des AG durchzuführen. Die VKS ist einzurechnen.

**04.05.0016 Verkehrsfläche kehren*VSM durchführen**
StL-Nr. 2311397791
Verkehrsfläche mit einer selbstaufnehmenden Kehrmaschine nach Verkehrsfreigabe unverzüglich nach Aufforderung
durch den AG kehren. Kehrgut aufnehmen und nach Wahl
des AN verwerten.
Verkehrsfläche 'Neue Asphaltbetonfläche sowie Bestandsflächen aus Asphalt'

Erforderliche Verkehrssicherungsmaßnahmen durchführen.
Menge: 500,000 m2
Leistungsbereichkatalog: 113

**04.05.0017 Erschwernis nahtfreier Einbau im**
*** Pauschalposition
Erschwernis nahtfreier Einbau im Kreuzungsbereich
Alle Erschwernisse zum Einbau aller Schichten. Die Binder- und Deckschicht sind jeweils vorzulegen.
Vergütung erfolgt nur bei nahtfreiem Einbau. Bei Herstellung von Nähten im Bereich des Kreuzungsbereiches erfolgt keine Vergütung der pauschle sowie des schneiden und vergießen der Nähte.
Menge: 1,000 Psch

**04.05.0018 Erschwernis nahtfreier Einbau in**
*** Pauschalposition
Erschwernis nahtfreier Einbau in der Anschlussstelle.
Alle Erschwernisse zum Einbau aller Schichten. Die Binder- und Deckschicht sind jeweils vorzulegen.
Vergütung erfolgt nur bei nahtfreiem Einbau. Bei Herstellung von Nähten im Bereich des Kreuzungsbereiches erfolgt keine Vergütung der pauschle sowie des schneiden und vergießen der Nähte.
Menge: 1,000 Psch

**04.05.0019 Zulage Einbau Verwindungsbereiche**
*** Pauschalposition
Zulage für den Einbau sowie alle sonstigen Leistungen während und vor dem Einbau in den Verwindungsbereichen
Menge: 1,000 Psch

**04.05.0020 Erweiterte Erstprüfung**
*** Pauschalposition
Durchführen von weitergehenden Prüfungen zur
Erstprüfung.
Abgerechnet wird einmal je Mischgutsorte unabhängig von
der Anzahl der ergänzenden Prüfverfahren.
Asphaltschicht aus 'Asphaltbeton AC 8 D SP'

Prüfung(en) nach Unterlagen des AG.
Menge: 1,000 Psch

**04.05.0021 Erhöhter Aufwand Eigenüberwachung**
*** Pauschalposition
Menge: 1,000 Psch

**04.05.0022 Einbau- und Fugenplan erstellen und**
*** Pauschalposition
Einbau- und Fugenplan erstellen und liefern
für Asphaltfläche in allen Bereichen. Es sind alle Längs- und Querfugen einzuzeichnen.
Herstellung der Asphaltschichten im Kreuzungsbereich und in der Anschlusstelle für Nahtfreien Einbau sind klar zu kennzeichnen.
Lieferung Einbau- und Fugenplan 2 Wochen vor Einbau zur genehmigung des AG .
Übergabe hat digital (u.a. pdf) zu erfolgen
Menge: 1,000 Psch

**04.05.0023 Nachweis der Anfangsgriffigkeit**
*** Pauschalposition
Nachweis der Anfangsgriffigkeit durch den AN.
Durchführung im Beisein des AG.
Menge: 1,000 Psch

#### Unterabschnitt 04.06 Fugenarbeiten

**04.06.0001 Naht in Asphaltschicht herst. Naht ADS*Längs-/Quernaht Trennscheibe*PmB heiß Dicke ü.2,5-4,5cm**
StL-Nr. 23113907132102
Naht in Asphaltschicht herstellen.
Naht in Asphaltdeckschicht.
Längs- und Quernaht.
Herstellung der Nahtflanke durch Trennscheibe.
Heiß aufzubringendes Polymermodifiziertes Bitumen auf
die Nahtflanke volldeckend auftragen oder anspritzen,
Menge 50 g/m je cm Schichtdicke.
Dicke der Schicht über 2,5 bis 4,5 cm.
Menge: 690,000 m
Leistungsbereichkatalog: 113

**04.06.0002 Naht in Asphaltschicht herst. Naht ADS PmB heiß*Dicke ü.2,5-4,5cm**
StL-Nr. 23113907190102
Naht in Asphaltschicht herstellen.
Naht in Asphaltdeckschicht.
Naht 'Borde an Verkehrsinseln'

Heiß aufzubringendes Polymermodifiziertes Bitumen auf
die Nahtflanke volldeckend auftragen oder anspritzen,
Menge 50 g/m je cm Schichtdicke.
Dicke der Schicht über 2,5 bis 4,5 cm.
Menge: 420,000 m
Leistungsbereichkatalog: 113

**04.06.0003 Fugenfüllung herstellen Längs-/Querfuge*Deckschicht*Tiefe 25 mm Breite 15 mm*Fugenmasse N2**
StL-Nr. 2311394231933001
Fugenfüllung herstellen.
Längs- und Querfuge.
In der Asphaltdeckschicht.
Einzellängen 'bis 400m'

Fugenspalttiefe = 25 mm.
Fugenspaltbreite = 15 mm.
Mit heiß verarbeitbarer Fugenmasse Typ N2, einschließlich zugehörigem und zuvor aufgetragenem Voranstrichmittel.
Menge: 690,000 m
Leistungsbereichkatalog: 113

**04.06.0004 Fugenfüllung herstellen*Deckschicht*Tiefe 25 mm Breite 15 mm*Fugenmasse N2**
StL-Nr. 2311394291933001
Fugenfüllung herstellen.
Fuge 'Borde an Verkehrsinsel'

In der Asphaltdeckschicht.
Einzellängen 'bis 180m'

Fugenspalttiefe = 25 mm.
Fugenspaltbreite = 15 mm.
Mit heiß verarbeitbarer Fugenmasse Typ N2, einschließlich zugehörigem und zuvor aufgetragenem Voranstrichmittel.
Menge: 420,000 m
Leistungsbereichkatalog: 113

**04.06.0005 Randabdichtung herstellen Randmasse*ein Arbeitsgang**
StL-Nr. 231139220319
Flankenfläche des hochliegenden Randes der Asphaltschichten abdichten.
Abdichtung mit heiß zu verarbeitender bitumenhaltiger Masse zur Randabdichtung.
Herstellung für alle Schichten in einem Arbeitsgang.
Dicke der abzudichtenden Asphaltbefestigung 'bis 10 cm'
Menge: 580,000 m
Leistungsbereichkatalog: 113

*Hinweis: Bereich B296*

**04.06.0006 Naht in Asphaltschicht herst. Naht ADS*Längs-/Quernaht Trennscheibe*PmB heiß Dicke ü.2,5-4,5cm**
StL-Nr. 23113907132102
Naht in Asphaltschicht herstellen.
Naht in Asphaltdeckschicht.
Längs- und Quernaht.
Herstellung der Nahtflanke durch Trennscheibe.
Heiß aufzubringendes Polymermodifiziertes Bitumen auf
die Nahtflanke volldeckend auftragen oder anspritzen,
Menge 50 g/m je cm Schichtdicke.
Dicke der Schicht über 2,5 bis 4,5 cm.
Menge: 25,000 m
Leistungsbereichkatalog: 113

*Hinweis: Bereich B296*

**04.06.0007 Naht in Asphaltschicht herst. Naht ADS PmB heiß*Dicke ü.2,5-4,5cm**
StL-Nr. 23113907190102
Naht in Asphaltschicht herstellen.
Naht in Asphaltdeckschicht.
Naht 'Borde an Verkehrsinseln'

Heiß aufzubringendes Polymermodifiziertes Bitumen auf
die Nahtflanke volldeckend auftragen oder anspritzen,
Menge 50 g/m je cm Schichtdicke.
Dicke der Schicht über 2,5 bis 4,5 cm.
Menge: 20,000 m
Leistungsbereichkatalog: 113

*Hinweis: Bereich B296*

**04.06.0008 Fugenfüllung herstellen Längs-/Querfuge*Deckschicht*Tiefe 25 mm Breite 15 mm*Fugenmasse N2**
StL-Nr. 2311394231933001
Fugenfüllung herstellen.
Längs- und Querfuge.
In der Asphaltdeckschicht.
Einzellängen 'bis 300m'

Fugenspalttiefe = 25 mm.
Fugenspaltbreite = 15 mm.
Mit heiß verarbeitbarer Fugenmasse Typ N2, einschließlich zugehörigem und zuvor aufgetragenem Voranstrichmittel.
Menge: 25,000 m
Leistungsbereichkatalog: 113

*Hinweis: Bereich B296*

**04.06.0009 Fugenfüllung herstellen*Deckschicht*Tiefe 25 mm Breite 15 mm*Fugenmasse N2**
StL-Nr. 2311394291933001
Fugenfüllung herstellen.
Fuge 'Borde an Verkehrsinsel'

In der Asphaltdeckschicht.
Einzellängen 'bis 50m'

Fugenspalttiefe = 25 mm.
Fugenspaltbreite = 15 mm.
Mit heiß verarbeitbarer Fugenmasse Typ N2, einschließlich zugehörigem und zuvor aufgetragenem Voranstrichmittel.
Menge: 20,000 m
Leistungsbereichkatalog: 113

*Hinweis: Bereich B296*

**04.06.0010 Randabdichtung herstellen Randmasse*ein Arbeitsgang**
StL-Nr. 231139220319
Flankenfläche des hochliegenden Randes der Asphaltschichten abdichten.
Abdichtung mit heiß zu verarbeitender bitumenhaltiger Masse zur Randabdichtung.
Herstellung für alle Schichten in einem Arbeitsgang.
Dicke der abzudichtenden Asphaltbefestigung 'bis 10 cm'
Menge: 200,000 m
Leistungsbereichkatalog: 113

*Hinweis: Fuge auf Bauwerk*

**04.06.0011 Naht in Asphaltschicht herst. Naht ADS PmB heiß*Dicke ü.2,5-4,5cm**
Naht in Asphaltschicht herstellen.
Naht in Asphaltdeckschicht.
Naht auf Bauwerk
Heiß aufzubringendes Polymermodifiziertes Bitumen auf
die Nahtflanke volldeckend auftragen oder anspritzen,
Menge 50 g/m je cm Schichtdicke.
Fugenspalttiefe = 35mm
Fugenspaltbreite 15mm
Trennen duch Schneiden mit Trennscheibe
Menge: 45,000 m
Leistungsbereichkatalog: 113

*Hinweis: Fuge auf Bauwerk*

**04.06.0012 Fugenfüllung herstellen versch. Randfugen*Deckschicht bis 20 m*Tiefe 35 mm Breite 15 mm*verf. mit Trstr. Fugenmasse N2**
StL-Nr. 2311394251153101
Fugenfüllung herstellen.
Randfuge vor Borden, Übergängen, Abläufen u.ä.
In der Asphaltdeckschicht.
Einzellängen bis 20,00 m.
Fugenspalttiefe = 35 mm.
Fugenspaltbreite = 15 mm.
Fugenspalt verfüllen in einer Lage mit Trennstreifen.
Mit heiß verarbeitbarer Fugenmasse Typ N2, einschließlich zugehörigem und zuvor aufgetragenem Voranstrichmittel.
Menge: 45,000 m
Leistungsbereichkatalog: 113

**04.06.0013 Fahrbahnübergang a. Asphalt herst.**
StL-Nr. 211212299000
Wasserundurchlässigen Fahrbahnübergang aus Asphalt einschließlich Schrammbordausbildung nach Unterlagen des
AG herstellen. Fugenmulde herstellen, Ausbruchgut nach
Wahl des AN verwerten.
Abgerechnet wird nach Länge des Übergangs in der Achse,
horizontal.
Einbau 'im Fahrbahnbereich, Breite des Fahrbahnübergangs = 50cm
Ausführung an zwei Bauwerken jeweils mit 2 Fahrbahnübergängen'
Menge: 30,000 m
Leistungsbereichkatalog: 121

*Hinweis: Arbeiten sind zwingend während der*
Arbeiten sind zwingend während der Vollsperrung durchzuführen.

#### Unterabschnitt 04.07 Induktionsschleifen Ampel

**04.07.0001 TLS-Induktivschleife Typ 2**
Induktivschleifen Typ 2 nach TLS 2012 in Asphaltfahrbahn herstellen.
Doppelschleifen für 2 Fahrstreifen (ohne SS) inkl. Zuleitungen.

Fugenschnitt nach TLS 2012 für Schleifen und Zuleitungen,
Schleifendraht nach TLS 2012 liefern und im Fugenschnitt verlegen.
Fugen mit Fugenvergussmasse gem. Hst. Angaben verschließen.
TL Fug-StB 01 sowie ZTV Fug-StB sind zu beachten.

Schrägbohrung in bestehendes Leerohr am Fahrbahnrand. Alte Schleifendrähte aus Leerohr und Streckenstation entgfernen und entsorgen.
Schleifendrähte in Streckenstation einziehen und auflegen.
Inkl. Beschriftung der Schleifendrähte.
Menge: 8,000 St

**04.07.0002 Funktionst. und Kontr.mess. Indukt.**
Kontrollmessung der Induktivschleifen. Erstellung von Messprotokollen:
1. Messung der Induktivität
2. Schleifenwiderstand
3. Isolationswiderstand
je aus ausgeführter Induktivschleife. Die Messergebnisse sind jeweils für einen Standort in eine Unterlage zusammenzufassen und dem AG zu übergeben.

Prüfung der Verkehrsdatenerhebung auf Plausibilität, DE-Kanalzuordnung und Klassifizierung je Fahrstreifen visuell überprüfen.

Abrechnung je zu erfassenden Fahrstreifen.
Menge: 8,000 St

#### Unterabschnitt 04.08 Entwässerung schützen & reinigen

**04.08.0001 Straßeneinläufe schützen**
Straßeneinläufe entlang des Baufeldes bei allen
Arbeitsgängen vor Schmutzeintrag schützen.
Fräsgut, Asphaltreste etc.
Abdeckung der Entwässerungseinrichtungen vollflächig
aufbringen.
Menge: 3,000 St

**04.08.0002 Straßeneinläufe entlang**
Straßeneinläufe entlang des Baufeldes bei allen
Arbeitsgängen vor Schmutzeintrag schützen.
Fräsgut, Asphaltreste etc.
Abdeckung der Entwässerungseinrichtungen vollflächig
aufbringen.
Menge: 15,000 St

*Hinweis: Bereich B296*

**04.08.0003 Straßeneinläufe schützen**
Straßeneinläufe entlang des Baufeldes bei allen
Arbeitsgängen vor Schmutzeintrag schützen.
Fräsgut, Asphaltreste etc.
Abdeckung der Entwässerungseinrichtungen vollflächig
aufbringen.
Menge: 1,000 St

*Hinweis: Bereich B296*

**04.08.0004 Mulden- und Straßeneinläufe entlang**
Mulden- und Straßeneinläufe entlang des Baufeldes nach Abschluss der Arbeiten vollständig reinigen.
Schmutzfangkörbe leeren.
Die Entsorgung des Materials ist Sache des AN und wird
nicht gesondert vergütet und ist einzurechnen.
Menge: 12,000 St

*Hinweis: Spätere endgültige*
Spätere endgültige Markierung=Kaltplastikm. mit Agglomeraten vorgesehen.High-Solid-Farbe muss
Bestandteil BASt-prüfzertifiziertem Markierungssystem (Kaltplastikm. mit Agglomeraten&Farbgrundstrich) sein.Trocknung der Unterlage ist einzurechnen.

#### Unterabschnitt 04.09 Verkehrsfreigabe Markierung

**04.09.0001 Pfeilmarkierung Typ II herstellen geradeaus*mit Vormarkierung Länge 7,50 m*mehrkomp. Farbe mind. P 6*a.Asphaltdecksch.**
StL-Nr. 2113132011320101
Pfeilmarkierung Typ II als Verkehrsfreigabemarkierung
herstellen.
Markierungszeichen = Pfeil geradeaus.
Mit Vormarkierung.
Länge = 7,50 m.
Markierungssystem aus mehrkomponentiger lösemittelarmer
Farbe (High-Solid).
Verkehrsklasse mindestens P 6.
Markierung auf Asphaltdeckschicht.
Menge: 6,000 St
Leistungsbereichkatalog: 131

**04.09.0002 Pfeilmarkierung Typ II herstellen li.o.re. ab*mit Vormarkierung Länge 5,00 m*mehrkomp. Farbe mind. P 6*a.Asphaltdecksch.**
StL-Nr. 2113132021220101
Pfeilmarkierung Typ II als Verkehrsfreigabemarkierung
herstellen.
Markierungszeichen = Pfeil links oder rechts ab.
Mit Vormarkierung.
Länge = 5,00 m.
Markierungssystem aus mehrkomponentiger lösemittelarmer
Farbe (High-Solid).
Verkehrsklasse mindestens P 6.
Markierung auf Asphaltdeckschicht.
Menge: 9,000 St
Leistungsbereichkatalog: 131

*Hinweis: Bereich B296*

**04.09.0003 Pfeilmarkierung Typ II herstellen geradeaus*mit Vormarkierung Länge 5,00 m*mehrkomp. Farbe mind. P 6*a.Asphaltdecksch.**
StL-Nr. 2113132011220101
Pfeilmarkierung Typ II als Verkehrsfreigabemarkierung
herstellen.
Markierungszeichen = Pfeil geradeaus.
Mit Vormarkierung.
Länge = 5,00 m.
Markierungssystem aus mehrkomponentiger lösemittelarmer
Farbe (High-Solid).
Verkehrsklasse mindestens P 6.
Markierung auf Asphaltdeckschicht.
Menge: 6,000 St
Leistungsbereichkatalog: 131

*Hinweis: Bereich B296*

**04.09.0004 Pfeilmarkierung Typ II herstellen li.o.re. ab*mit Vormarkierung Länge 5,00 m*mehrkomp. Farbe mind. P 6*a.Asphaltdecksch.**
StL-Nr. 2113132021220101
Pfeilmarkierung Typ II als Verkehrsfreigabemarkierung
herstellen.
Markierungszeichen = Pfeil links oder rechts ab.
Mit Vormarkierung.
Länge = 5,00 m.
Markierungssystem aus mehrkomponentiger lösemittelarmer
Farbe (High-Solid).
Verkehrsklasse mindestens P 6.
Markierung auf Asphaltdeckschicht.
Menge: 6,000 St
Leistungsbereichkatalog: 131

*Hinweis: Bereich B296*

**04.09.0005 Pfeilmarkierung Typ II herstellen gerad.+li.o.re.ab*mit Vormarkierung Länge 5,00 m*mehrkomp. Farbe mind. P 6*a.Asphaltdecksch.**
StL-Nr. 2113132031220101
Pfeilmarkierung Typ II als Verkehrsfreigabemarkierung
herstellen.
Markierungszeichen = Pfeil geradeaus und links oder
rechts ab.
Mit Vormarkierung.
Länge = 5,00 m.
Markierungssystem aus mehrkomponentiger lösemittelarmer
Farbe (High-Solid).
Verkehrsklasse mindestens P 6.
Markierung auf Asphaltdeckschicht.
Menge: 2,000 St
Leistungsbereichkatalog: 131

**04.09.0006 Sperrflächenmarkierung Typ II herst Breite 0,50 m*mit Vormarkierung mehrkomp. Farbe*mind. P 6 a.Asphaltdecksch.**
StL-Nr. 21131316312011
Sperrfläche als Schrägstrichgatter Typ II als Verkehrsfreigabemarkierung herstellen. Abgerechnet wird der
markierte Strich.
Strichbreite = 0,50 m.
Strich mit Vormarkierung.
Markierungssystem aus mehrkomponentiger lösemittelarmer
Farbe (High-Solid).
Verkehrsklasse mindestens P 6.
Markierung auf Asphaltdeckschicht.
Menge: 31,000 m
Leistungsbereichkatalog: 131

*Hinweis: Bereich B296*

**04.09.0007 Sperrflächenmarkierung Typ II herst Breite 0,50 m*mit Vormarkierung mehrkomp. Farbe*mind. P 6 a.Asphaltdecksch.**
StL-Nr. 21131316312011
Sperrfläche als Schrägstrichgatter Typ II als Verkehrsfreigabemarkierung herstellen. Abgerechnet wird der
markierte Strich.
Strichbreite = 0,50 m.
Strich mit Vormarkierung.
Markierungssystem aus mehrkomponentiger lösemittelarmer
Farbe (High-Solid).
Verkehrsklasse mindestens P 6.
Markierung auf Asphaltdeckschicht.
Menge: 130,000 m
Leistungsbereichkatalog: 131

**04.09.0008 Quermarkierung Typ II herstellen Haltlinie*mit Vormarkierung mehrkomp. Farbe*mind. P 6 a.Asphaltdecksch.**
StL-Nr. 21131310112011
Quermarkierung Typ II als Verkehrsfreigabemarkierung
herstellen. Abgerechnet wird der markierte Strich.
Markierung = Haltlinie.
Strich mit Vormarkierung.
Markierungssystem aus mehrkomponentiger lösemittelarmer
Farbe (High-Solid).
Verkehrsklasse mindestens P 6.
Markierung auf Asphaltdeckschicht.
Menge: 3,750 m
Leistungsbereichkatalog: 131

*Hinweis: Bereich B296*

**04.09.0009 Quermarkierung Typ II herstellen Haltlinie*mit Vormarkierung mehrkomp. Farbe*mind. P 6 a.Asphaltdecksch.**
StL-Nr. 21131310112011
Quermarkierung Typ II als Verkehrsfreigabemarkierung
herstellen. Abgerechnet wird der markierte Strich.
Markierung = Haltlinie.
Strich mit Vormarkierung.
Markierungssystem aus mehrkomponentiger lösemittelarmer
Farbe (High-Solid).
Verkehrsklasse mindestens P 6.
Markierung auf Asphaltdeckschicht.
Menge: 9,750 m
Leistungsbereichkatalog: 131

*Hinweis: Bereich B296*

**04.09.0010 Quermarkierung Typ II herstellen Wartelinie*mit Vormarkierung mehrkomp. Farbe*mind. P 6 a.Asphaltdecksch.**
StL-Nr. 21131310212011
Quermarkierung Typ II als Verkehrsfreigabemarkierung
herstellen. Abgerechnet wird der markierte Strich.
Markierung = Wartelinie.
Strich mit Vormarkierung.
Markierungssystem aus mehrkomponentiger lösemittelarmer
Farbe (High-Solid).
Verkehrsklasse mindestens P 6.
Markierung auf Asphaltdeckschicht.
Menge: 2,250 m
Leistungsbereichkatalog: 131

**04.09.0011 Längsmarkierung Typ II herstellen Leitlinie 1 zu 1*Breite 0,15 m mit Vormarkierung*mehrkomp. Farbe mind. P 6*a.Asphaltdecksch.**
StL-Nr. 2113130552120101
Längsmarkierung Typ II einschl. evtl. Sperrflächenumrandung als Verkehrsfreigabemarkierung herstellen. Ab-
gerechnet wird der markierte Strich, bei Doppelstrichen
zwei Striche.
Unterbrochen; Verhältnis Strich/Lücke 1 zu 1 als Leitlinie.
Strichbreite = 0,15 m.
Strich mit Vormarkierung.
Markierungssystem aus mehrkomponentiger lösemittelarmer
Farbe (High-Solid).
Verkehrsklasse mindestens P 6.
Markierung auf Asphaltdeckschicht.
Menge: 36,000 m
Leistungsbereichkatalog: 131

**04.09.0012 Längsmarkierung Typ II herstellen Leitlinie 1 zu 1*Breite 0,12 m mit Vormarkierung*mehrkomp. Farbe mind. P 6*a.Asphaltdecksch.**
StL-Nr. 2113130551120101
Längsmarkierung Typ II einschl. evtl. Sperrflächenumrandung als Verkehrsfreigabemarkierung herstellen. Ab-
gerechnet wird der markierte Strich, bei Doppelstrichen
zwei Striche.
Unterbrochen; Verhältnis Strich/Lücke 1 zu 1 als Leitlinie.
Strichbreite = 0,12 m.
Strich mit Vormarkierung.
Markierungssystem aus mehrkomponentiger lösemittelarmer
Farbe (High-Solid).
Verkehrsklasse mindestens P 6.
Markierung auf Asphaltdeckschicht.
Menge: 3,000 m
Leistungsbereichkatalog: 131

*Hinweis: Bereich B296*

**04.09.0013 Längsmarkierung Typ II herstellen Leitlinie 1 zu 1*Breite 0,12 m mit Vormarkierung*mehrkomp. Farbe mind. P 6*a.Asphaltdecksch.**
StL-Nr. 2113130551120101
Längsmarkierung Typ II einschl. evtl. Sperrflächenumrandung als Verkehrsfreigabemarkierung herstellen. Ab-
gerechnet wird der markierte Strich, bei Doppelstrichen
zwei Striche.
Unterbrochen; Verhältnis Strich/Lücke 1 zu 1 als Leitlinie.
Strichbreite = 0,12 m.
Strich mit Vormarkierung.
Markierungssystem aus mehrkomponentiger lösemittelarmer
Farbe (High-Solid).
Verkehrsklasse mindestens P 6.
Markierung auf Asphaltdeckschicht.
Menge: 156,000 m
Leistungsbereichkatalog: 131

**04.09.0014 Längsmarkierung Typ II herstellen Blockmark. 1 zu 1*Breite 0,30 m mit Vormarkierung*mehrkomp. Farbe mind. P 6*a.Asphaltdecksch.**
StL-Nr. 2113130544120101
Längsmarkierung Typ II einschl. evtl. Sperrflächenumrandung als Verkehrsfreigabemarkierung herstellen. Ab-
gerechnet wird der markierte Strich, bei Doppelstrichen
zwei Striche.
Unterbrochen; Verhältnis Strich/Lücke 1 zu 1 als Fahrbahnbegrenzung (Blockmarkierung).
Strichbreite = 0,30 m.
Strich mit Vormarkierung.
Markierungssystem aus mehrkomponentiger lösemittelarmer
Farbe (High-Solid).
Verkehrsklasse mindestens P 6.
Markierung auf Asphaltdeckschicht.
Menge: 226,000 m
Leistungsbereichkatalog: 131

**04.09.0015 Längsmarkierung Typ II herstellen*Breite 0,30 m mit Vormarkierung*mehrkomp. Farbe mind. P 6*a.Asphaltdecksch.**
StL-Nr. 2113130594120101
Längsmarkierung Typ II einschl. evtl. Sperrflächenumrandung als Verkehrsfreigabemarkierung herstellen. Ab-
gerechnet wird der markierte Strich, bei Doppelstrichen
zwei Striche.
Markierung 'Fahrstreifen- und Fahrbahnbegrenzung'

Strichbreite = 0,30 m.
Strich mit Vormarkierung.
Markierungssystem aus mehrkomponentiger lösemittelarmer
Farbe (High-Solid).
Verkehrsklasse mindestens P 6.
Markierung auf Asphaltdeckschicht.
Menge: 247,000 m
Leistungsbereichkatalog: 131

**04.09.0016 Längsmarkierung Typ II herstellen Blockmark. 1 zu 1*Breite 0,25 m mit Vormarkierung*mehrkomp. Farbe mind. P 6*a.Asphaltdecksch.**
StL-Nr. 2113130543120101
Längsmarkierung Typ II einschl. evtl. Sperrflächenumrandung als Verkehrsfreigabemarkierung herstellen. Ab-
gerechnet wird der markierte Strich, bei Doppelstrichen
zwei Striche.
Unterbrochen; Verhältnis Strich/Lücke 1 zu 1 als Fahrbahnbegrenzung (Blockmarkierung).
Strichbreite = 0,25 m.
Strich mit Vormarkierung.
Markierungssystem aus mehrkomponentiger lösemittelarmer
Farbe (High-Solid).
Verkehrsklasse mindestens P 6.
Markierung auf Asphaltdeckschicht.
Menge: 5,000 m
Leistungsbereichkatalog: 131

*Hinweis: Bereich B296*

**04.09.0017 Längsmarkierung Typ II herstellen Blockmark. 1 zu 1*Breite 0,25 m mit Vormarkierung*mehrkomp. Farbe mind. P 6*a.Asphaltdecksch.**
StL-Nr. 2113130543120101
Längsmarkierung Typ II einschl. evtl. Sperrflächenumrandung als Verkehrsfreigabemarkierung herstellen. Ab-
gerechnet wird der markierte Strich, bei Doppelstrichen
zwei Striche.
Unterbrochen; Verhältnis Strich/Lücke 1 zu 1 als Fahrbahnbegrenzung (Blockmarkierung).
Strichbreite = 0,25 m.
Strich mit Vormarkierung.
Markierungssystem aus mehrkomponentiger lösemittelarmer
Farbe (High-Solid).
Verkehrsklasse mindestens P 6.
Markierung auf Asphaltdeckschicht.
Menge: 40,000 m
Leistungsbereichkatalog: 131

*Hinweis: Bereich B296*

**04.09.0018 Längsmarkierung Typ II herstellen*Breite 0,25 m mit Vormarkierung*mehrkomp. Farbe mind. P 6*a.Asphaltdecksch.**
StL-Nr. 2113130593120101
Längsmarkierung Typ II einschl. evtl. Sperrflächenumrandung als Verkehrsfreigabemarkierung herstellen. Ab-
gerechnet wird der markierte Strich, bei Doppelstrichen
zwei Striche.
Markierung 'Fahrstreifen- und Fahrbahnbegrenzung'

Strichbreite = 0,25 m.
Strich mit Vormarkierung.
Markierungssystem aus mehrkomponentiger lösemittelarmer
Farbe (High-Solid).
Verkehrsklasse mindestens P 6.
Markierung auf Asphaltdeckschicht.
Menge: 65,000 m
Leistungsbereichkatalog: 131

**04.09.0019 Längsmarkierung Typ II herstellen*Breite 0,15 m mit Vormarkierung*mehrkomp. Farbe mind. P 6*a.Asphaltdecksch.**
StL-Nr. 2113130592120101
Längsmarkierung Typ II einschl. evtl. Sperrflächenumrandung als Verkehrsfreigabemarkierung herstellen. Ab-
gerechnet wird der markierte Strich, bei Doppelstrichen
zwei Striche.
Markierung 'Fahrstreifen- und Fahrbahnbegrenzung'

Strichbreite = 0,15 m.
Strich mit Vormarkierung.
Markierungssystem aus mehrkomponentiger lösemittelarmer
Farbe (High-Solid).
Verkehrsklasse mindestens P 6.
Markierung auf Asphaltdeckschicht.
Menge: 1915,000 m
Leistungsbereichkatalog: 131

*Hinweis: Bereich B296*

**04.09.0020 Längsmarkierung Typ II herstellen*Breite 0,12 m mit Vormarkierung*mehrkomp. Farbe mind. P 6*a.Asphaltdecksch.**
StL-Nr. 2113130591120101
Längsmarkierung Typ II einschl. evtl. Sperrflächenumrandung als Verkehrsfreigabemarkierung herstellen. Ab-
gerechnet wird der markierte Strich, bei Doppelstrichen
zwei Striche.
Markierung 'Fahrstreifen- und Fahrbahnbegrenzung'

Strichbreite = 0,12 m.
Strich mit Vormarkierung.
Markierungssystem aus mehrkomponentiger lösemittelarmer
Farbe (High-Solid).
Verkehrsklasse mindestens P 6.
Markierung auf Asphaltdeckschicht.
Menge: 620,000 m
Leistungsbereichkatalog: 131

*Hinweis: Endgültige Agglomerat-Markierung*
Endgültige Agglomerat-Markierung ca. 4 Wochen nach Bauende unter laufendem Verkehr markieren. Erforderliche Verkehrssicherung in die EP einrechnen. Nach RSA Regelpläne nach Anforderung des AN
Trocknung der Unterlage ist einzurechnen.

#### Unterabschnitt 04.10 Endgültige Markierung

**04.10.0001 Pfeilmarkierung Typ II herstellen geradeaus*mit Vormarkierung Länge 7,50 m*Kaltplastikmasse**
StL-Nr. 2113152011310099
Pfeilmarkierung Typ II als endgültige Markierung herstellen.  Verkehrsklasse P 7.
Markierungszeichen = Pfeil geradeaus.
Mit Vormarkierung.
Länge = 7,50 m.
Markierungssystem aus reaktivem Stoff, nicht spritzbar
(Kaltplastikmasse).
Markierung auf 'Asphaltbeton'
Menge: 6,000 St
Leistungsbereichkatalog: 131

**04.10.0002 Pfeilmarkierung Typ II herstellen li.o.re. ab*mit Vormarkierung Länge 5,00 m*Kaltplastikmasse**
StL-Nr. 2113152021210099
Pfeilmarkierung Typ II als endgültige Markierung herstellen.  Verkehrsklasse P 7.
Markierungszeichen = Pfeil links oder rechts ab.
Mit Vormarkierung.
Länge = 5,00 m.
Markierungssystem aus reaktivem Stoff, nicht spritzbar
(Kaltplastikmasse).
Markierung auf 'Asphaltbeton'
Menge: 9,000 St
Leistungsbereichkatalog: 131

*Hinweis: Bereich B296*

**04.10.0003 Pfeilmarkierung Typ II herstellen geradeaus*mit Vormarkierung Länge 5,00 m*Kaltplastikmasse**
StL-Nr. 2113152011210099
Pfeilmarkierung Typ II als endgültige Markierung herstellen.  Verkehrsklasse P 7.
Markierungszeichen = Pfeil geradeaus.
Mit Vormarkierung.
Länge = 5,00 m.
Markierungssystem aus reaktivem Stoff, nicht spritzbar
(Kaltplastikmasse).
Markierung auf 'Asphaltbeton'
Menge: 6,000 St
Leistungsbereichkatalog: 131

*Hinweis: Bereich B296*

**04.10.0004 Pfeilmarkierung Typ II herstellen li.o.re. ab*mit Vormarkierung Länge 5,00 m*Kaltplastikmasse**
StL-Nr. 2113152021210099
Pfeilmarkierung Typ II als endgültige Markierung herstellen.  Verkehrsklasse P 7.
Markierungszeichen = Pfeil links oder rechts ab.
Mit Vormarkierung.
Länge = 5,00 m.
Markierungssystem aus reaktivem Stoff, nicht spritzbar
(Kaltplastikmasse).
Markierung auf 'Asphaltbeton'
Menge: 6,000 St
Leistungsbereichkatalog: 131

*Hinweis: Bereich B296*

**04.10.0005 Pfeilmarkierung Typ II herstellen gerad.+li.o.re.ab*mit Vormarkierung Länge 5,00 m*Kaltplastikmasse**
StL-Nr. 2113152031210099
Pfeilmarkierung Typ II als endgültige Markierung herstellen.  Verkehrsklasse P 7.
Markierungszeichen = Pfeil geradeaus und links oder
rechts ab.
Mit Vormarkierung.
Länge = 5,00 m.
Markierungssystem aus reaktivem Stoff, nicht spritzbar
(Kaltplastikmasse).
Markierung auf 'Asphaltbeton'
Menge: 2,000 St
Leistungsbereichkatalog: 131

**04.10.0006 Quermarkierung Typ II herstellen Haltlinie*mit Vormarkierung Kaltplastikmasse**
StL-Nr. 21131510111009
Quermarkierung Typ II als endgültige Markierung herstellen. Verkehrsklasse P 7. Abgerechnet wird der markierte Strich.
Markierung = Haltlinie.
Strich mit Vormarkierung.
Markierungssystem aus reaktivem Stoff, nicht spritzbar
(Kaltplastikmasse).
Markierung auf 'Asphaltbeton'
Menge: 3,750 m
Leistungsbereichkatalog: 131

*Hinweis: Bereich B296*

**04.10.0007 Quermarkierung Typ II herstellen Haltlinie*mit Vormarkierung Kaltplastikmasse**
StL-Nr. 21131510111009
Quermarkierung Typ II als endgültige Markierung herstellen. Verkehrsklasse P 7. Abgerechnet wird der markierte Strich.
Markierung = Haltlinie.
Strich mit Vormarkierung.
Markierungssystem aus reaktivem Stoff, nicht spritzbar
(Kaltplastikmasse).
Markierung auf 'Asphaltbeton'
Menge: 9,750 m
Leistungsbereichkatalog: 131

*Hinweis: Bereich B296*

**04.10.0008 Quermarkierung Typ II herstellen Wartelinie*mit Vormarkierung Kaltplastikmasse**
StL-Nr. 21131510211009
Quermarkierung Typ II als endgültige Markierung herstellen. Verkehrsklasse P 7. Abgerechnet wird der markierte Strich.
Markierung = Wartelinie.
Strich mit Vormarkierung.
Markierungssystem aus reaktivem Stoff, nicht spritzbar
(Kaltplastikmasse).
Markierung auf 'Asphaltbeton'
Menge: 2,250 m
Leistungsbereichkatalog: 131

**04.10.0009 Längsmarkierung Typ II herstellen Leitlinie 1 zu 1*Breite 0,15 m mit Vormarkierung*Kaltspritzplastik Aggl.unregelm.*P 7**
StL-Nr. 2113150552144029
Längsmarkierung Typ II einschl. evtl.
Sperrflächenumrandung als endgültige Markierung herstellen. Abgerechnet wird der markierte Strich, bei
Doppelstrichen zwei Striche.
Unterbrochen; Verhältnis Strich/Lücke 1 zu 1 als Leitlinie.
Strichbreite = 0,15 m.
Strich mit Vormarkierung.
Markierungssystem aus reaktivem Stoff, spritzbar (Kaltspritzplastik).
Als Agglomeratmarkierung, unregelmäßig angeordnet.
Verkehrsklasse = P 7.
Markierung auf 'Asphaltbeton'
Menge: 36,000 m
Leistungsbereichkatalog: 131

**04.10.0010 Längsmarkierung Typ II herstellen Leitlinie 1 zu 1*Breite 0,12 m mit Vormarkierung*Kaltspritzplastik Aggl.unregelm.*P 7**
StL-Nr. 2113150551144029
Längsmarkierung Typ II einschl. evtl.
Sperrflächenumrandung als endgültige Markierung herstellen. Abgerechnet wird der markierte Strich, bei
Doppelstrichen zwei Striche.
Unterbrochen; Verhältnis Strich/Lücke 1 zu 1 als Leitlinie.
Strichbreite = 0,12 m.
Strich mit Vormarkierung.
Markierungssystem aus reaktivem Stoff, spritzbar (Kaltspritzplastik).
Als Agglomeratmarkierung, unregelmäßig angeordnet.
Verkehrsklasse = P 7.
Markierung auf 'Asphaltbeton'
Menge: 3,000 m
Leistungsbereichkatalog: 131

*Hinweis: Bereich B296*

**04.10.0011 Längsmarkierung Typ II herstellen Leitlinie 1 zu 1*Breite 0,12 m mit Vormarkierung*Kaltspritzplastik Aggl.unregelm.*P 7**
StL-Nr. 2113150551144029
Längsmarkierung Typ II einschl. evtl.
Sperrflächenumrandung als endgültige Markierung herstellen. Abgerechnet wird der markierte Strich, bei
Doppelstrichen zwei Striche.
Unterbrochen; Verhältnis Strich/Lücke 1 zu 1 als Leitlinie.
Strichbreite = 0,12 m.
Strich mit Vormarkierung.
Markierungssystem aus reaktivem Stoff, spritzbar (Kaltspritzplastik).
Als Agglomeratmarkierung, unregelmäßig angeordnet.
Verkehrsklasse = P 7.
Markierung auf 'Asphaltbeton'
Menge: 156,000 m
Leistungsbereichkatalog: 131

**04.10.0012 Längsmarkierung Typ II herstellen Blockmark. 1 zu 1*Breite 0,30 m mit Vormarkierung*Kaltspritzplastik Aggl.unregelm.*P 7**
StL-Nr. 2113150544144029
Längsmarkierung Typ II einschl. evtl.
Sperrflächenumrandung als endgültige Markierung herstellen. Abgerechnet wird der markierte Strich, bei
Doppelstrichen zwei Striche.
Unterbrochen; Verhältnis Strich/Lücke 1 zu 1 als Fahrbahnbegrenzung (Blockmarkierung).
Strichbreite = 0,30 m.
Strich mit Vormarkierung.
Markierungssystem aus reaktivem Stoff, spritzbar (Kaltspritzplastik).
Als Agglomeratmarkierung, unregelmäßig angeordnet.
Verkehrsklasse = P 7.
Markierung auf 'Asphaltbeton'
Menge: 226,000 m
Leistungsbereichkatalog: 131

**04.10.0013 Längsmarkierung Typ II herstellen*Breite 0,30 m mit Vormarkierung*Kaltspritzplastik Aggl.unregelm.*P 7**
StL-Nr. 2113150594144029
Längsmarkierung Typ II einschl. evtl.
Sperrflächenumrandung als endgültige Markierung herstellen. Abgerechnet wird der markierte Strich, bei
Doppelstrichen zwei Striche.
Markierung 'Fahrstreifen- und Fahrbahnbegrenzung'

Strichbreite = 0,30 m.
Strich mit Vormarkierung.
Markierungssystem aus reaktivem Stoff, spritzbar (Kaltspritzplastik).
Als Agglomeratmarkierung, unregelmäßig angeordnet.
Verkehrsklasse = P 7.
Markierung auf 'Asphaltbeton'
Menge: 97,000 m
Leistungsbereichkatalog: 131

**04.10.0014 Längsmarkierung Typ II herstellen*Breite 0,30 m mit Vormarkierung*Kaltspritzplastik profiliert*P 7**
StL-Nr. 2113150594142029
Längsmarkierung Typ II einschl. evtl.
Sperrflächenumrandung als endgültige Markierung herstellen. Abgerechnet wird der markierte Strich, bei
Doppelstrichen zwei Striche.
Markierung 'Fahrstreifen- und Fahrbahnbegrenzung'

Strichbreite = 0,30 m.
Strich mit Vormarkierung.
Markierungssystem aus reaktivem Stoff, spritzbar (Kaltspritzplastik).
Als profiliertes System nach Unterlagen des AG.
Verkehrsklasse = P 7.
Markierung auf 'Asphaltbeton'
Menge: 150,000 m
Leistungsbereichkatalog: 131

**04.10.0015 Längsmarkierung Typ II herstellen Blockmark. 1 zu 1*Breite 0,25 m mit Vormarkierung*Kaltspritzplastik Aggl.unregelm.*P 7**
StL-Nr. 2113150543144029
Längsmarkierung Typ II einschl. evtl.
Sperrflächenumrandung als endgültige Markierung herstellen. Abgerechnet wird der markierte Strich, bei
Doppelstrichen zwei Striche.
Unterbrochen; Verhältnis Strich/Lücke 1 zu 1 als Fahrbahnbegrenzung (Blockmarkierung).
Strichbreite = 0,25 m.
Strich mit Vormarkierung.
Markierungssystem aus reaktivem Stoff, spritzbar (Kaltspritzplastik).
Als Agglomeratmarkierung, unregelmäßig angeordnet.
Verkehrsklasse = P 7.
Markierung auf 'Asphaltbeton'
Menge: 5,000 m
Leistungsbereichkatalog: 131

*Hinweis: Bereich B296*

**04.10.0016 Längsmarkierung Typ II herstellen Blockmark. 1 zu 1*Breite 0,25 m mit Vormarkierung*Kaltspritzplastik Aggl.unregelm.*P 7**
StL-Nr. 2113150543144029
Längsmarkierung Typ II einschl. evtl.
Sperrflächenumrandung als endgültige Markierung herstellen. Abgerechnet wird der markierte Strich, bei
Doppelstrichen zwei Striche.
Unterbrochen; Verhältnis Strich/Lücke 1 zu 1 als Fahrbahnbegrenzung (Blockmarkierung).
Strichbreite = 0,25 m.
Strich mit Vormarkierung.
Markierungssystem aus reaktivem Stoff, spritzbar (Kaltspritzplastik).
Als Agglomeratmarkierung, unregelmäßig angeordnet.
Verkehrsklasse = P 7.
Markierung auf 'Asphaltbeton'
Menge: 40,000 m
Leistungsbereichkatalog: 131

*Hinweis: Bereich B296*

**04.10.0017 Längsmarkierung Typ II herstellen*Breite 0,25 m mit Vormarkierung*Kaltspritzplastik Aggl.unregelm.*P 7**
StL-Nr. 2113150593144029
Längsmarkierung Typ II einschl. evtl.
Sperrflächenumrandung als endgültige Markierung herstellen. Abgerechnet wird der markierte Strich, bei
Doppelstrichen zwei Striche.
Markierung 'Fahrstreifen- und Fahrbahnbegrenzung'

Strichbreite = 0,25 m.
Strich mit Vormarkierung.
Markierungssystem aus reaktivem Stoff, spritzbar (Kaltspritzplastik).
Als Agglomeratmarkierung, unregelmäßig angeordnet.
Verkehrsklasse = P 7.
Markierung auf 'Asphaltbeton'
Menge: 65,000 m
Leistungsbereichkatalog: 131

**04.10.0018 Längsmarkierung Typ II herstellen*Breite 0,15 m mit Vormarkierung*Kaltspritzplastik Aggl.unregelm.*P 7**
StL-Nr. 2113150592144029
Längsmarkierung Typ II einschl. evtl.
Sperrflächenumrandung als endgültige Markierung herstellen. Abgerechnet wird der markierte Strich, bei
Doppelstrichen zwei Striche.
Markierung 'Fahrstreifen- und Fahrbahnbegrenzung'

Strichbreite = 0,15 m.
Strich mit Vormarkierung.
Markierungssystem aus reaktivem Stoff, spritzbar (Kaltspritzplastik).
Als Agglomeratmarkierung, unregelmäßig angeordnet.
Verkehrsklasse = P 7.
Markierung auf 'Asphaltbeton'
Menge: 1915,000 m
Leistungsbereichkatalog: 131

*Hinweis: Bereich B296*

**04.10.0019 Längsmarkierung Typ II herstellen*Breite 0,12 m mit Vormarkierung*Kaltspritzplastik Aggl.unregelm.*P 7**
StL-Nr. 2113150591144029
Längsmarkierung Typ II einschl. evtl.
Sperrflächenumrandung als endgültige Markierung herstellen. Abgerechnet wird der markierte Strich, bei
Doppelstrichen zwei Striche.
Markierung 'Fahrstreifen- und Fahrbahnbegrenzung'

Strichbreite = 0,12 m.
Strich mit Vormarkierung.
Markierungssystem aus reaktivem Stoff, spritzbar (Kaltspritzplastik).
Als Agglomeratmarkierung, unregelmäßig angeordnet.
Verkehrsklasse = P 7.
Markierung auf 'Asphaltbeton'
Menge: 620,000 m
Leistungsbereichkatalog: 131

#### Unterabschnitt 04.11 Demarkierung

**04.11.0001 Längsmarkierung entfernen durchg.Fb.begr.*Breite 0,15 m*a.Asphaltdecksch. Erneuer.d.Mark.*Abf.d. Verw.zuf.**
StL-Nr. 2113100512912001
Längsmarkierung einschl. evtl. Sperrflächenumrandung
entfernen. Abgerechnet wird der entfernte Strich, bei
Doppelstrichen zwei Striche.
Durchgehender Strich als Fahrbahnbegrenzung.
Strichbreite = 0,15 m.
Markierungsstoffart 'Farbe und/oder Agglomeratmarkierung'

Auf Asphaltdeckschicht.
Entfernen für Erneuerung der Markierung.
Abfall aufnehmen und nach Wahl des AN verwerten.
Menge: 40,000 m
Leistungsbereichkatalog: 131

**04.11.0002 Sonstige Markierung entfernen*Breite 0,50 m*a.Asphaltdecksch. Erneuer.d.Mark.*Abf.d. Verw.zuf.**
StL-Nr. 2113101095912001
Sonstige Markierung wie Quermarkierung, Schrägstrich
der Sperrfläche oder Parkmarkierung entfernen. Abgerechnet wird der entfernte Strich.
Markierung 'Sperrfläche'

Strichbreite = 0,50 m.
Markierungsstoffart 'Farbe und/oder Agglomerat'

Auf Asphaltdeckschicht.
Entfernen für Erneuerung der Markierung.
Abfall aufnehmen und nach Wahl des AN verwerten.
Menge: 40,000 m
Leistungsbereichkatalog: 131

*Hinweis: Ausführung am Wochenende. Arbeit am*
Ausführung am Wochenende. Arbeit am Wochenende sowie Nachts ist in die Positionen einzurechnen und wird nicht gesondert vergütet. Erschwernisse im Bereich von  Schutzplanken und Leitpfosten für alle Arbeiten sind einzurechnen und werden nicht extra vergütet.

### Abschnitt 05 AS Herrenberg FR Singen inkl. B296

#### Unterabschnitt 05.00 Baustelleneinrichtung

**05.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Leistungsbereichkatalog: 101

**05.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**05.00.0003 Genehmigungsaantrag f. Sonntagsarb.**
*** Pauschalposition
Genehmigungsaantrag f. Sonntagsarb.
Durchführung der Anträge über die Genehmigung von Nacht/Sonntagsarbeit beim am Sitz der Firma zuständigen gewerbeaufsichamt für Nacht und an Sonntagen stattfindende Arbeitren wie z.B.
- Sämtliche Asphaltarbeiten
- Markierungsarbeiten Einrichten Verkehrssicherung
- Sonstige Arbeiten des AN
Menge: 1,000 Psch

**05.00.0004 Zusätzliches Vorhalten aller**
*** Pauschalposition
Zusätzliches Vorhalten aller erforderlichen Geräte, Maschinen, Personal und Nachunternehmerleistungen für den Ersatztermin der A81 Anschlusstelle Herrenberg FR Singen inkl. B296, falls der geplante Termin verschoben werden muss, sollte die geplante Baumaßnahme aus Witterungsgründen nicht ausgeführt werden kann.
Ausführungstermin im Jahr 2026 nach Absprache mit AG.
Es handelt sich um eine pauschale Vergütung als Zulage, die auch ausbezahlt wird, wenn der Termin nicht verschoben wird.
Evtl. anfallende Preissteigerungen werden nicht vergütet.
Menge: 1,000 Psch

#### Unterabschnitt 05.01 Zusätzliche Leistungen

*Hinweis: Verlegepunkte nach Festlegung mit*
Verlegepunkte nach Festlegung mit dem AG.

**05.01.0001 Temperatursensoren einlegen**
aktiver kalibirierter UHF RFID Temperatur-Sensor für
Asphalt
Messbereich -35°C bis 125°C.
Messungenauigkeit +- 0,5 K und einer Auflösung von 0,1
K liefern und einlegen einschl. technischer
Unterstützung des AN und des AG.
Funktionsdauer >= 2 Jahre.
Parameter der Abtastzeit liegt bei 5 min bis 24
Stunden.
Einbau, Konfiguration und Nachweis der
Funktionsfähigkeit vor dem Einbau.
Kunststoffgehäuse, widerstandsfähig gegen starke
mechan. Belastungen und gegen hohe dynamische
Krafteinwirkung im Verkehrswegebau. Hitzebeständig für
den Einsatz von Walz- und Gussasphalt.
Integrierte Uhr zur genauen Zeitsynchronisation während
der Programmierung. Die Umprogrammierung muss auch nach
dem Einbau ermöglicht werden.
Datenspreicherung direkt auf dem Sensor.
Menge: 2,000 St

**05.01.0002 Ausl. Sensormessungen inkl. Bericht**
*** Pauschalposition
Auslesen der Sensormessungen vor Ort inkl. Überprüfung
der Funktionalität und eventueller Umprogrammierung.
Berichterstattung (Datenerfassung, Datenaufbereitung
der Messergebnisse, Liefern der Ergebnisdaten als pdf.)
Einschließlich Verkehrssicherung.
Erste Auslesung 24h nach Einbau
Weitere Auslesen der Temperatursen 1 mal pro Jah während der Funktionsdauer
Auslesung hat zwingend mit dem AG nach Rücksprache zu erfolgen
Menge: 1,000 Psch

**05.01.0003 Probegefäß liefern 10-l-Blecheimer*Mithilfe Kprüf.**
StL-Nr. 1910171211
Probegefäß zur Aufnahme von Baustoffproben, für Kontrollprüfungen und für Rückstellproben des AG liefern.
Probegefäß = sauberer 10-l-Blecheimer mit dicht schließendem Deckel.
Mithilfe bei der Probennahme im Baubereich nach Angaben
des AG.
Menge: 4,000 St
Leistungsbereichkatalog: 101

**05.01.0004 Bohrkern entnehmen Kern-DU 15 cm*Tiefe 30 bis 35cm Asphaltschicht*Verfül. Asphalt**
StL-Nr. 191017222611
Bohrkern für Kontrollprüfungen nach Angabe des AG entnehmen und im Baubereich dem AG übergeben. Bohrloch
fachgerecht verfüllen.
Bohrkerndurchmesser 15 cm.
Bohrtiefe über 30 bis 35 cm.
Material = Asphaltschicht.
Verfüllmaterial = Asphalt. Material verdichten.
Menge: 8,000 St
Leistungsbereichkatalog: 101

**05.01.0005 Gegenpole für Kontrollpr. verlegen AL RO 12, 1 mm**
StL-Nr. 191017372499
Gegenpole für Kontrollprüfungen nach Anweisung des AG
für die elektromagnetische Dickenmessung verlegen.
Gegenpol = Kreisförmige Scheibe AL RO 12
(Aluminium 1 mm, D = 120 mm), max. Messtiefe 18 cm
Unterlage 'gefräste Asphaltfläche'
Menge: 60,000 St
Leistungsbereichkatalog: 101

**05.01.0006 Gegenpole für Kontrollpr. verlegen AL RO 12, 1 mm**
StL-Nr. 191017372499
Gegenpole für Kontrollprüfungen nach Anweisung des AG
für die elektromagnetische Dickenmessung verlegen.
Gegenpol = Kreisförmige Scheibe AL RO 12
(Aluminium 1 mm, D = 120 mm), max. Messtiefe 18 cm
Unterlage 'Asphaltbinderschicht'
Menge: 60,000 St
Leistungsbereichkatalog: 101

**05.01.0007 Elekrtomagnetische**
*** Pauschalposition
Elekrtomagnetische Schichtdickenmessung für die Asphalttragschicht, Asphaltbinder- und Asphaltdeckschicht und als Kontrollprüfung nach dem TP D-StB im Beisein eines Vertreters des AG für die gesamte Baustelle entsprechend des Bauablaufs durchführen.
Ergebnisse dokumentieren und dem AG in Orginal von Ort übergeben.
Menge: 1,000 Psch

**05.01.0008 Beprobungsplan für die gesamte**
*** Pauschalposition
Beprobungsplan für die gesamte Baustelle erstellen. Der AN hat nach Auftragserteilung in Absprache mit dem AG einen Beprobungsplan, abgestimmt auf den Bauablauf, zu entwickeln.
Angaben:
- Graphische Darstellung der unterschiedlichen Proben (z.B. Mischgutproben Gussasphalt, Splittreicher Asphaltbeton, Asphaltbinder, Asphalttragschicht und Bohrkerne) im Plan bezogen auf den Betriebskilometer bzw. Baukilometer.
- die Entnahmestellen sind vor Ort gemäß dem entwickelten Beprobungsplan für die gesamte Bauzeit dauerhaft zu kennzeichnen.
Menge: 1,000 Psch

**05.01.0009 Beleuchtungseinrichtung für**
Beleuchtungseinrichtung für Nachtarbeiten auf die Baustelle liefern, aufstellen, betreiben, unterhalten, umsetzen und abbauen.
Betreiben und unterhalten für Nachtschichten wie Erdarbeiten, Entwässerungskanalarbeiten,  Fräsen, Reinigen, Haftkleber aufbringen und Asphalteinbau, Schutzplankenarbeiten, etc.
Defekte Leuchtkörper sind auszutauschen.
10 Leuchtkörper (z.B. Leuchtballone, keine Strahler) liefern und so positionieren, dass der nebenliegende  Verkehr nicht geblendet wird.
Strahler dürfen nicht eingesetzt werden.
Leuchtballone oder Strahler auf den Fräsen oder Fertiger oder sonstige Geräten werden nicht als solche gezählt.
Ausführung der Beleuchtung nach dem ARS 1 7/2009. Beleuchtungskörper während der Nachtarbeiten entsprechend dem Baufortschritt umsetzen. Das Umsetzen ist erforderlich, da ansonsten zu viele Beleuchtungskörper eingesetzt werden müssen. Es ist davon auszugehen, dass auf dem Baufeld max. 10 Beleuchtungskörper gleichzeitig eingesetzt werden und diese entsprechend dem Baufortschritt umgesetzt werden müssen.
Das Umsetzen während der gesamten Bauzeit ist in den EP einzurechnen .
Die Leuchtkörper bleiben für im Baufeld und sind entsprechend umzusetzen.
1 Woche vor Beginn muss dem AG ein Aufstellentwurf./-Konzept (schriftlich) mit Aufstelllage sowie Anzahl vorgelegt werden. Dieser wird nicht gesondert vergütet.
Menge: 10,000 St

#### Unterabschnitt 05.02 Vorarbeiten

**05.02.0001 Bewuchs aufnehmen und entsorgen**
Bewuchs aufnehmen und entsorgen
Bewuchs an Asphaltkante mit Wildkrautbesen an HD Kehrmaschine aufnehmen und entsorgen. Vor Beginn der Fräsarbeiten ist die Asphaltkante auf gesamte Länge, bei Randeinfassungen und auf freier Strecke von Verschmutzungen und Bewuchs frei zu machen.
Sämtliche Erschwernisse für diese Arbeiten sind in diese Position einzurechnen. Diese Arbeiten sind innerhalb der Verkehrssicherung durchzuführen. Eine gesonderte Verkehrssicherung wird nicht vergütet. Entsorgungskosten werden nicht extra vergütet und sind in diese Position mit einzurechnen.
Menge: 1400,000 m

**05.02.0002 Unterlage reinigen gefr. Asphaltsch.*Einzelflächen Hochdr.-Sauganl.**
StL-Nr. 231130583022
Unterlage reinigen. Anfallendes Kehrgut nach Wahl des
AN verwerten.
Unterlage = gefräste Asphaltschicht.
Nicht zusammenhängende Teilflächen.
Selbstaufnehmende Kehrmaschine. Letzter Arbeitsgang mit
Wasserhochdruckreinigungsgeräten mit rotierenden Düsen
und Absaugeinrichtung.
Menge: 8900,000 m2
Leistungsbereichkatalog: 113

*Hinweis: Bereich B296*

**05.02.0003 Bewuchs aufnehmen und entsorgen**
Bewuchs aufnehmen und entsorgen
Bewuchs an Asphaltkante mit Wildkrautbesen an HD Kehrmaschine aufnehmen und entsorgen. Vor Beginn der Fräsarbeiten ist die Asphaltkante auf gesamte Länge, bei Randeinfassungen und auf freier Strecke von Verschmutzungen und Bewuchs frei zu machen.
Sämtliche Erschwernisse für diese Arbeiten sind in diese Position einzurechnen. Diese Arbeiten sind innerhalb der Verkehrssicherung durchzuführen. Eine gesonderte Verkehrssicherung wird nicht vergütet. Entsorgungskosten werden nicht extra vergütet und sind in diese Position mit einzurechnen.
Menge: 590,000 m

*Hinweis: Bereich B296*

**05.02.0004 Unterlage reinigen gefr. Asphaltsch.*Einzelflächen Hochdr.-Sauganl.**
StL-Nr. 231130583022
Unterlage reinigen. Anfallendes Kehrgut nach Wahl des
AN verwerten.
Unterlage = gefräste Asphaltschicht.
Nicht zusammenhängende Teilflächen.
Selbstaufnehmende Kehrmaschine. Letzter Arbeitsgang mit
Wasserhochdruckreinigungsgeräten mit rotierenden Düsen
und Absaugeinrichtung.
Menge: 4700,000 m2
Leistungsbereichkatalog: 113

#### Unterabschnitt 05.03 Erschwernisse

**05.03.0001 Erschwernis infolge Einfassungen Erschwer. gesamt*A.decks+A.bind.**
StL-Nr. 231130831300
Erschwernis infolge Einfassungen, Borden und Fahrbahnübergängen. Abgerechnet wird die Länge der Einfassung.
Erschwernis beim Fräsen oder Aufnehmen, Aufsprühen von
Bitumenemulsionen sowie Herstellen von Asphaltschichten.
Asphaltdeck- und Asphaltbinderschicht.
Menge: 320,000 m
Leistungsbereichkatalog: 113

**05.03.0002 Erschwernis infolge Einbauten Erschwer. gesamt*A.decks.+A.bind.**
StL-Nr. 231130781300
Erschwernis infolge Einbauten, Schächten und Straßenabläufen. Abgerechnet wird je Stück Einbauteil.
Erschwernis beim Fräsen, Aufnehmen, Aufsprühen von Bi-
tumenemulsionen sowie Herstellen von Asphaltschichten.
Asphaltdeck- und Asphaltbinderschicht.
Menge: 3,000 St
Leistungsbereichkatalog: 113

**05.03.0003 Erschwernis infolge Einfassungen Erschwer. gesamt*A.decks+A.bind. Fahrbahnübergang**
StL-Nr. 231130831303
Erschwernis infolge Einfassungen, Borden und Fahrbahnübergängen. Abgerechnet wird die Länge der Einfassung.
Erschwernis beim Fräsen oder Aufnehmen, Aufsprühen von
Bitumenemulsionen sowie Herstellen von Asphaltschichten.
Asphaltdeck- und Asphaltbinderschicht.
Fahrbahnübergang.
Menge: 24,000 m
Leistungsbereichkatalog: 113

*Hinweis: Bereich B296*

**05.03.0004 Erschwernis infolge Einfassungen Erschwer. gesamt*A.decks+A.bind.**
StL-Nr. 231130831300
Erschwernis infolge Einfassungen, Borden und Fahrbahnübergängen. Abgerechnet wird die Länge der Einfassung.
Erschwernis beim Fräsen oder Aufnehmen, Aufsprühen von
Bitumenemulsionen sowie Herstellen von Asphaltschichten.
Asphaltdeck- und Asphaltbinderschicht.
Menge: 90,000 m
Leistungsbereichkatalog: 113

*Hinweis: Bereich B296*

**05.03.0005 Erschwernis infolge Einbauten Erschwer. gesamt*A.decks.+A.bind.**
StL-Nr. 231130781300
Erschwernis infolge Einbauten, Schächten und Straßenabläufen. Abgerechnet wird je Stück Einbauteil.
Erschwernis beim Fräsen, Aufnehmen, Aufsprühen von Bi-
tumenemulsionen sowie Herstellen von Asphaltschichten.
Asphaltdeck- und Asphaltbinderschicht.
Menge: 1,000 St
Leistungsbereichkatalog: 113

#### Unterabschnitt 05.04 Fräsarbeiten

**05.04.0001 Asphaltbefestigung trennen Einzelfl.*schneiden**
StL-Nr. 231130383109
Asphaltbefestigung geradlinig trennen.
in Einzelflächen längs und quer zur Fahrbahnachse,
Trennen durch Schneiden.
Dicke der Asphaltbefestigung 'bis 12cm'
Menge: 640,000 m
Leistungsbereichkatalog: 113

**05.04.0002 Asphalt fräsen ADS*Fräsasph. verw. Unebenheit 4 mm**
StL-Nr. 2311300510909011
Asphalt fräsen und Fräsgut aufnehmen. Anschlusskante
geradlinig auf Frästiefe herstellen. Der Schnittlinienabstand darf maximal 15 mm betragen.
Asphaltdeckschicht.
Frästiefe 'bis 4,0cm'

Fläche 'Fahrbahn inkl. Zwickel und Streifen im Bereich der Anschlussstelle'

Fräsasphalt nach Wahl des AN verwerten.
Unebenheiten der gefrästen Fläche höchstens 4 mm innerhalb einer 4,00 m langen Messstrecke in Längs- und
Querrichtung.
Menge: 8510,000 m2
Leistungsbereichkatalog: 113

**05.04.0003 Asphalt fräsen ABS*Fräsasph. verw. Unebenheit 4 mm**
StL-Nr. 2311300520909011
Asphalt fräsen und Fräsgut aufnehmen. Anschlusskante
geradlinig auf Frästiefe herstellen. Der Schnittlinienabstand darf maximal 15 mm betragen.
Asphaltbinderschicht.
Frästiefe 'bis 8cm'

Fläche 'Fahrbahn inkl. Zwickel und Streifen im Bereich der Anschlussstelle'

Fräsasphalt nach Wahl des AN verwerten.
Unebenheiten der gefrästen Fläche höchstens 4 mm innerhalb einer 4,00 m langen Messstrecke in Längs- und
Querrichtung.
Menge: 8510,000 m2
Leistungsbereichkatalog: 113

*Hinweis: Fräsen auf Bauwerk - Erschwernisse*
Fräsen auf Bauwerk - Erschwernisse sind einzurechnen und werden nicht gesondert vergütet

**05.04.0004 Asphalt fräsen ABS*Fräsasph. verw. Unebenheit 4 mm**
StL-Nr. 2311300520909011
Asphalt fräsen und Fräsgut aufnehmen. Anschlusskante
geradlinig auf Frästiefe herstellen. Der Schnittlinienabstand darf maximal 15 mm betragen.
Asphaltbinderschicht.
Frästiefe 'bis 4cm'

Fläche 'Bauwerk'

Fräsasphalt nach Wahl des AN verwerten.
Unebenheiten der gefrästen Fläche höchstens 4 mm innerhalb einer 4,00 m langen Messstrecke in Längs- und
Querrichtung.
Menge: 390,000 m2
Leistungsbereichkatalog: 113

**05.04.0005 Asphaltbefestigung aufnehmen**
StL-Nr. 2311302890909099
Asphaltbefestigung aufbrechen und aufnehmen.
Fläche 'Zwickel, Streifen und Schadstellen,Brücke ÜKO'

Dicke der Asphaltbefestigung 'bis 12cm'

Gesamtaufbruchtiefe 'bis 12cm'

Aufbruchgut 'einer geeigneten Verwertung nach Wahl des AN zuführen'
Menge: 850,000 m2
Leistungsbereichkatalog: 113

**05.04.0006 Unterlage reinigen gefr. Asphaltsch.*Einzelflächen Hochdr.-Sauganl.**
StL-Nr. 231130583022
Unterlage reinigen. Anfallendes Kehrgut nach Wahl des
AN verwerten.
Unterlage = gefräste Asphaltschicht.
Nicht zusammenhängende Teilflächen.
Selbstaufnehmende Kehrmaschine. Letzter Arbeitsgang mit
Wasserhochdruckreinigungsgeräten mit rotierenden Düsen
und Absaugeinrichtung.
Menge: 8900,000 m2
Leistungsbereichkatalog: 113

**05.04.0007 Asphaltschollen nach dem Fräsen**
Asphaltschollen nach dem Fräsen entfernen
Restasphalt als Schollen mit Bagger abkratzen, laden, transportieren und entsorgen.
Stärke bis 2 cm
Asphaltschollen einer geeigneten Verwertung nach Wahl des AN zuführen
Menge: 450,000 m2

*Hinweis: Bereich B296*

**05.04.0008 Asphaltbefestigung trennen Einzelfl.*schneiden**
StL-Nr. 231130383109
Asphaltbefestigung geradlinig trennen.
in Einzelflächen längs und quer zur Fahrbahnachse,
Trennen durch Schneiden.
Dicke der Asphaltbefestigung 'bis 12cm'
Menge: 65,000 m
Leistungsbereichkatalog: 113

*Hinweis: Bereich B296*

**05.04.0009 Asphalt fräsen ADS*Fräsasph. verw. Unebenheit 4 mm**
StL-Nr. 2311300510909011
Asphalt fräsen und Fräsgut aufnehmen. Anschlusskante
geradlinig auf Frästiefe herstellen. Der Schnittlinienabstand darf maximal 15 mm betragen.
Asphaltdeckschicht.
Frästiefe 'bis 4,0cm'

Fläche 'Fahrbahn inkl. Zwickel und Streifen im Bereich der Anschlussstelle'

Fräsasphalt nach Wahl des AN verwerten.
Unebenheiten der gefrästen Fläche höchstens 4 mm innerhalb einer 4,00 m langen Messstrecke in Längs- und
Querrichtung.
Menge: 4700,000 m2
Leistungsbereichkatalog: 113

*Hinweis: Bereich B296*

**05.04.0010 Asphalt fräsen ABS*Fräsasph. verw. Unebenheit 4 mm**
StL-Nr. 2311300520909011
Asphalt fräsen und Fräsgut aufnehmen. Anschlusskante
geradlinig auf Frästiefe herstellen. Der Schnittlinienabstand darf maximal 15 mm betragen.
Asphaltbinderschicht.
Frästiefe 'bis 8cm'

Fläche 'Fahrbahn inkl. Zwickel und Streifen im Bereich der Anschlussstelle'

Fräsasphalt nach Wahl des AN verwerten.
Unebenheiten der gefrästen Fläche höchstens 4 mm innerhalb einer 4,00 m langen Messstrecke in Längs- und
Querrichtung.
Menge: 4700,000 m2
Leistungsbereichkatalog: 113

*Hinweis: Bereich B296*

**05.04.0011 Asphaltbefestigung aufnehmen**
StL-Nr. 2311302890909099
Asphaltbefestigung aufbrechen und aufnehmen.
Fläche 'Zwickel, Streifen und Schadstellen'

Dicke der Asphaltbefestigung 'bis 12cm'

Gesamtaufbruchtiefe 'bis 12cm'

Aufbruchgut 'einer geeigneten Verwertung nach Wahl des AN zuführen'
Menge: 470,000 m2
Leistungsbereichkatalog: 113

*Hinweis: Bereich B296*

**05.04.0012 Unterlage reinigen gefr. Asphaltsch.*Einzelflächen Hochdr.-Sauganl.**
StL-Nr. 231130583022
Unterlage reinigen. Anfallendes Kehrgut nach Wahl des
AN verwerten.
Unterlage = gefräste Asphaltschicht.
Nicht zusammenhängende Teilflächen.
Selbstaufnehmende Kehrmaschine. Letzter Arbeitsgang mit
Wasserhochdruckreinigungsgeräten mit rotierenden Düsen
und Absaugeinrichtung.
Menge: 4700,000 m2
Leistungsbereichkatalog: 113

*Hinweis: Bereich B296*

**05.04.0013 Asphaltschollen nach dem Fräsen**
Asphaltschollen nach dem Fräsen entfernen
Restasphalt als Schollen mit Bagger abkratzen, laden, transportieren und entsorgen.
Stärke bis 2 cm
Asphaltschollen einer geeigneten Verwertung nach Wahl des AN zuführen
Menge: 280,000 m2

**05.04.0014 Flächentrocknungsgerät vorhalten.**
Flächentrocknungsgerät vorhalten.
Einsatz wird gesondert vergütet.
Menge: 8,000 h

**05.04.0015 Flächentrocknungsgerät einsetzen.**
Flächentrocknungsgerät einsetzen.
Vergütet wird die getrocknete Fläche.
Einsatz auf Anweisung des AG.
Menge: 13600,000 m2

#### Unterabschnitt 05.05 Asphaltarbeiten

**05.05.0001 Bitumenemulsion aufsprühen Bk100-Bk3,2*Asphalt gefräst Rampenspritzgerät*C60BP4-S Menge 300 g/m2*vor A.bindersch.**
StL-Nr. 23113063121132
Bitumenemulsion zur Herstellung des Schichtenverbundes
aufsprühen.
Auf Verkehrsflächen der Belastungsklassen Bk100 bis
Bk3,2.
Unterlage = Asphaltbefestigung, gefräst.
Mit Rampenspritzgerät.
Bindemittel = C60BP4-S.
Bindemittelmenge = 300 g/m2.
Vor Einbau Asphaltbinderschicht.
Menge: 8510,000 m2
Leistungsbereichkatalog: 113

**05.05.0002 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 8900,000 m2
Leistungsbereichkatalog: 113

**05.05.0003 Asphaltbinderschicht AC 16 BS herst**
Asphaltbinderschicht aus Asphaltbinder AC 16 B S herstellen. Anlieferung des Asphaltmischguts in
thermoisolierten Transportbehältern.
In Verkehrsflächen der Belastungsklasse Bk100.
Einbau Schadstellen, Profilausgleich und nach Anordnung des AG
Bindemittel res. [10/40-65 A // PmB 10/25 VL]
Grobe Gesteinskörnung = Kategorie C 95/1.
Grobe Gesteinskörnung = Kategorie SZ 18.
Einbau Maschienell und/oder Handeinbau
Menge: 100,000 t

*Hinweis: Ausführung ist im gesamten*
Ausführung ist im gesamten Abschnitt nahtfrei herzustellen. Es ist einzurechnen, dass die Asphaltschicht vorzulegen ist.

**05.05.0004 Asph.bindersch. a.AC22 B S SG her.**
Asphaltbinderschicht aus temperaturabgesenktem Asphaltbinder AC 22 B S SG
nach Unterlagen des AG herstellen. Anlieferung des
Asphaltmischguts in thermoisolierten
Transportbehältern.
In Verkehrsflächen der Belastungsklasse Bk100.
Einbau '8cm'
Bindemittel 'res.[10/40-65A//PmB 10/25 VL]'
Grobe Gesteinskörnung = Kategorie ' C 95/1'
Fremdfüller = Kalksteinfüller Kategorie CC 70.
Einbau 'mit Beschicker'
Menge: 8510,000 m2

*Hinweis: Ausführung ist im gesamten*
Ausführung ist im gesamten Abschnitt nahtfrei herzustellen. Es ist einzurechnen, dass die Asphaltschicht vorzulegen ist.

**05.05.0005 Asph.decksch. a. AC8 D SP her.**
Asphaltdeckschicht aus temperaturabgesenktem Asphaltbeton AC 8 D SP nach Unterlagen des AG herstellen.
Anlieferung des Asphaltmischguts in thermoisolierten Transportbehältern
In Verkehrsflächen der Belastungsklasse Bk 100, Bk 32
Einbaudicke= '4,0cm'
Bindemittel= 'res.[10/40-65A//PmB 10/25 VL]'
Grobe Gesteinskörnung=Kategorie ' C 95/1'
Grobe Gesteinskörnung = Kategorie SZ 18/LA 20
Grobe Gesteinskörnung = Kategorie PSV '51'
Einbau 'mit Beschicker'
Menge: 8510,000 m2

**05.05.0006 Asph.decksch. a. AC8 D SP her.**
Asphaltdeckschicht aus temperaturabgesenktem Asphaltbeton AC 8 D SP nach Unterlagen des AG herstellen.
Anlieferung des Asphaltmischguts in thermoisolierten Transportbehältern
In Verkehrsflächen der Belastungsklasse Bk 100, Bk 32 - Bauwerk
Einbaudicke= '4,0cm'
Bindemittel= 'res.[10/40-65A//PmB 10/25 VL]'
Grobe Gesteinskörnung=Kategorie ' C 95/1'
Grobe Gesteinskörnung = Kategorie SZ 18/LA 20
Grobe Gesteinskörnung = Kategorie PSV '51'
Einbau 'mit Beschicker'
Menge: 390,000 m2

**05.05.0007 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 8900,000 m2
Leistungsbereichkatalog: 113

*Hinweis: Ausführung vor Verkehrsfreigabe*

**05.05.0008 Unterlage reinigen*zus. Flächen selb.aufn.Kehrm.**
StL-Nr. 231130589011
Unterlage reinigen. Anfallendes Kehrgut nach Wahl des
AN verwerten.
Unterlage 'Fahrbahn neu'

Zusammenhängende Teilflächen.
Selbstaufnehmende Kehrmaschine.
Menge: 8900,000 m2
Leistungsbereichkatalog: 113

*Hinweis: Ausführung nach Verkehrsfreigabe nach Anordnung des AG*
Die Strecke ist nach Verkehrsfreigabe zu reinigen, sollte sich vermehrt Splitt ansammeln. Dies ist auf Anweisung des AG durchzuführen. Die VKS ist einzurechnen.

**05.05.0009 Verkehrsfläche kehren*VSM durchführen**
StL-Nr. 2311397791
Verkehrsfläche mit einer selbstaufnehmenden Kehrmaschine nach Verkehrsfreigabe unverzüglich nach Aufforderung
durch den AG kehren. Kehrgut aufnehmen und nach Wahl
des AN verwerten.
Verkehrsfläche 'Neue Asphaltbetonfläche sowie Bestandsflächen aus Asphalt'

Erforderliche Verkehrssicherungsmaßnahmen durchführen.
Menge: 8900,000 m2
Leistungsbereichkatalog: 113

*Hinweis: Bereich B296*

**05.05.0010 Bitumenemulsion aufsprühen Bk100-Bk3,2*Asphalt gefräst Rampenspritzgerät*C60BP4-S Menge 300 g/m2*vor A.bindersch.**
StL-Nr. 23113063121132
Bitumenemulsion zur Herstellung des Schichtenverbundes
aufsprühen.
Auf Verkehrsflächen der Belastungsklassen Bk100 bis
Bk3,2.
Unterlage = Asphaltbefestigung, gefräst.
Mit Rampenspritzgerät.
Bindemittel = C60BP4-S.
Bindemittelmenge = 300 g/m2.
Vor Einbau Asphaltbinderschicht.
Menge: 4700,000 m2
Leistungsbereichkatalog: 113

*Hinweis: Bereich B296*

**05.05.0011 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 4700,000 m2
Leistungsbereichkatalog: 113

*Hinweis: Bereich B296 Ausführung ist im*
Bereich B296
Ausführung ist im gesamten Abschnitt nahtfrei herzustellen. Es ist einzurechnen, dass die Asphaltschicht vorzulegen ist.

**05.05.0012 Asph.bindersch. a.AC22 B S SG her.**
Asphaltbinderschicht aus temperaturabgesenktem Asphaltbinder AC 22 B S SG
nach Unterlagen des AG herstellen. Anlieferung des
Asphaltmischguts in thermoisolierten
Transportbehältern.
In Verkehrsflächen der Belastungsklasse Bk100.
Einbau '9,5cm'
Bindemittel 'res.[10/40-65A//PmB 10/25 VL]'
Grobe Gesteinskörnung = Kategorie ' C 95/1'
Fremdfüller = Kalksteinfüller Kategorie CC 70.
Einbau 'mit Beschicker'
Untere Schicht einer kompakten Asphaltbefestigung "heiß
auf heiß
Menge: 4700,000 m2

*Hinweis: Bereich B296 Ausführung ist im*
Bereich B296
Ausführung ist im gesamten Abschnitt nahtfrei herzustellen. Es ist einzurechnen, dass die Asphaltschicht vorzulegen ist.

**05.05.0013 Asph.decksch. a. AC8 D SP her.**
Asphaltdeckschicht aus temperaturabgesenktem Asphaltbeton AC 8 D SP nach Unterlagen des AG herstellen.
Anlieferung des Asphaltmischguts in thermoisolierten Transportbehältern
In Verkehrsflächen der Belastungsklasse Bk 100, Bk 32
Einbaudicke= '4,0cm'
Bindemittel= 'res.[10/40-65A//PmB 10/25 VL]'
Grobe Gesteinskörnung=Kategorie ' C 95/1'
Grobe Gesteinskörnung = Kategorie SZ 18/LA 20
Grobe Gesteinskörnung = Kategorie PSV '51'
Einbau 'mit Beschicker'
Obere Schicht einer kompakten Asphaltbefestigung "heiß
auf heiß"
Menge: 4700,000 m2

*Hinweis: Bereich B296*

**05.05.0014 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 4700,000 m2
Leistungsbereichkatalog: 113

*Hinweis: Bereich B296 Ausführung vor*
Bereich B296
Ausführung vor Verkehrsfreigabe

**05.05.0015 Unterlage reinigen*zus. Flächen selb.aufn.Kehrm.**
StL-Nr. 231130589011
Unterlage reinigen. Anfallendes Kehrgut nach Wahl des
AN verwerten.
Unterlage 'Fahrbahn neu'

Zusammenhängende Teilflächen.
Selbstaufnehmende Kehrmaschine.
Menge: 4700,000 m2
Leistungsbereichkatalog: 113

*Hinweis: Ausführung nach Verkehrsfreigabe nach Anordnung des AG*
Bereich B296
Die Strecke ist nach Verkehrsfreigabe zu reinigen, sollte sich vermehrt Splitt ansammeln. Dies ist auf Anweisung des AG durchzuführen. Die VKS ist einzurechnen.

**05.05.0016 Verkehrsfläche kehren*VSM durchführen**
StL-Nr. 2311397791
Verkehrsfläche mit einer selbstaufnehmenden Kehrmaschine nach Verkehrsfreigabe unverzüglich nach Aufforderung
durch den AG kehren. Kehrgut aufnehmen und nach Wahl
des AN verwerten.
Verkehrsfläche 'Neue Asphaltbetonfläche sowie Bestandsflächen aus Asphalt'

Erforderliche Verkehrssicherungsmaßnahmen durchführen.
Menge: 4700,000 m2
Leistungsbereichkatalog: 113

**05.05.0017 Erschwernis nahtfreier Einbau im**
*** Pauschalposition
Erschwernis nahtfreier Einbau im Kreuzungsbereich
Alle Erschwernisse zum Einbau aller Schichten. Die Binder- und Deckschicht sind jeweils vorzulegen.
Vergütung erfolgt nur bei nahtfreiem Einbau. Bei Herstellung von Nähten im Bereich des Kreuzungsbereiches erfolgt keine Vergütung der pauschle sowie des schneiden und vergießen der Nähte.
Menge: 1,000 Psch

**05.05.0018 Erschwernis nahtfreier Einbau in**
*** Pauschalposition
Erschwernis nahtfreier Einbau in der Anschlussstelle.
Alle Erschwernisse zum Einbau aller Schichten. Die Binder- und Deckschicht sind jeweils vorzulegen.
Vergütung erfolgt nur bei nahtfreiem Einbau. Bei Herstellung von Nähten im Bereich des Kreuzungsbereiches erfolgt keine Vergütung der pauschle sowie des schneiden und vergießen der Nähte.
Menge: 1,000 Psch

**05.05.0019 Zulage Einbau Verwindungsbereiche**
*** Pauschalposition
Zulage für den Einbau sowie alle sonstigen Leistungen während und vor dem Einbau in den Verwindungsbereichen
Menge: 1,000 Psch

**05.05.0020 Erweiterte Erstprüfung**
*** Pauschalposition
Durchführen von weitergehenden Prüfungen zur
Erstprüfung.
Abgerechnet wird einmal je Mischgutsorte unabhängig von
der Anzahl der ergänzenden Prüfverfahren.
Asphaltschicht aus 'Asphaltbeton AC 8 D SP'

Prüfung(en) nach Unterlagen des AG.
Menge: 1,000 Psch

**05.05.0021 Erhöhter Aufwand Eigenüberwachung**
*** Pauschalposition
Menge: 1,000 Psch

**05.05.0022 Einbau- und Fugenplan erstellen und**
*** Pauschalposition
Einbau- und Fugenplan erstellen und liefern
für Asphaltfläche in allen Bereichen. Es sind alle Längs- und Querfugen einzuzeichnen.
Herstellung der Asphaltschichten im Kreuzungsbereich und in der Anschlusstelle für Nahtfreien Einbau sind klar zu kennzeichnen.
Lieferung Einbau- und Fugenplan 2 Wochen vor Einbau zur genehmigung des AG .
Übergabe hat digital (u.a. pdf) zu erfolgen
Menge: 1,000 Psch

**05.05.0023 Nachweis der Anfangsgriffigkeit**
*** Pauschalposition
Nachweis der Anfangsgriffigkeit durch den AN.
Durchführung im Beisein des AG.
Menge: 1,000 Psch

#### Unterabschnitt 05.06 Fugenarbeiten

**05.06.0001 Naht in Asphaltschicht herst. Naht ADS*Längs-/Quernaht Trennscheibe*PmB heiß Dicke ü.2,5-4,5cm**
StL-Nr. 23113907132102
Naht in Asphaltschicht herstellen.
Naht in Asphaltdeckschicht.
Längs- und Quernaht.
Herstellung der Nahtflanke durch Trennscheibe.
Heiß aufzubringendes Polymermodifiziertes Bitumen auf
die Nahtflanke volldeckend auftragen oder anspritzen,
Menge 50 g/m je cm Schichtdicke.
Dicke der Schicht über 2,5 bis 4,5 cm.
Menge: 615,000 m
Leistungsbereichkatalog: 113

**05.06.0002 Naht in Asphaltschicht herst. Naht ADS PmB heiß*Dicke ü.2,5-4,5cm**
StL-Nr. 23113907190102
Naht in Asphaltschicht herstellen.
Naht in Asphaltdeckschicht.
Naht 'Borde an Verkehrsinseln'

Heiß aufzubringendes Polymermodifiziertes Bitumen auf
die Nahtflanke volldeckend auftragen oder anspritzen,
Menge 50 g/m je cm Schichtdicke.
Dicke der Schicht über 2,5 bis 4,5 cm.
Menge: 315,000 m
Leistungsbereichkatalog: 113

**05.06.0003 Fugenfüllung herstellen Längs-/Querfuge*Deckschicht*Tiefe 25 mm Breite 15 mm*Fugenmasse N2**
StL-Nr. 2311394231933001
Fugenfüllung herstellen.
Längs- und Querfuge.
In der Asphaltdeckschicht.
Einzellängen 'bis 400m'

Fugenspalttiefe = 25 mm.
Fugenspaltbreite = 15 mm.
Mit heiß verarbeitbarer Fugenmasse Typ N2, einschließlich zugehörigem und zuvor aufgetragenem Voranstrichmittel.
Menge: 615,000 m
Leistungsbereichkatalog: 113

**05.06.0004 Fugenfüllung herstellen*Deckschicht*Tiefe 25 mm Breite 15 mm*Fugenmasse N2**
StL-Nr. 2311394291933001
Fugenfüllung herstellen.
Fuge 'Borde an Verkehrsinsel'

In der Asphaltdeckschicht.
Einzellängen 'bis 180m'

Fugenspalttiefe = 25 mm.
Fugenspaltbreite = 15 mm.
Mit heiß verarbeitbarer Fugenmasse Typ N2, einschließlich zugehörigem und zuvor aufgetragenem Voranstrichmittel.
Menge: 315,000 m
Leistungsbereichkatalog: 113

**05.06.0005 Randabdichtung herstellen Randmasse*ein Arbeitsgang**
StL-Nr. 231139220319
Flankenfläche des hochliegenden Randes der Asphaltschichten abdichten.
Abdichtung mit heiß zu verarbeitender bitumenhaltiger Masse zur Randabdichtung.
Herstellung für alle Schichten in einem Arbeitsgang.
Dicke der abzudichtenden Asphaltbefestigung 'bis 10 cm'
Menge: 920,000 m
Leistungsbereichkatalog: 113

*Hinweis: Bereich B296*

**05.06.0006 Naht in Asphaltschicht herst. Naht ADS*Längs-/Quernaht Trennscheibe*PmB heiß Dicke ü.2,5-4,5cm**
StL-Nr. 23113907132102
Naht in Asphaltschicht herstellen.
Naht in Asphaltdeckschicht.
Längs- und Quernaht.
Herstellung der Nahtflanke durch Trennscheibe.
Heiß aufzubringendes Polymermodifiziertes Bitumen auf
die Nahtflanke volldeckend auftragen oder anspritzen,
Menge 50 g/m je cm Schichtdicke.
Dicke der Schicht über 2,5 bis 4,5 cm.
Menge: 90,000 m
Leistungsbereichkatalog: 113

*Hinweis: Bereich B296*

**05.06.0007 Naht in Asphaltschicht herst. Naht ADS PmB heiß*Dicke ü.2,5-4,5cm**
StL-Nr. 23113907190102
Naht in Asphaltschicht herstellen.
Naht in Asphaltdeckschicht.
Naht 'Borde an Verkehrsinseln'

Heiß aufzubringendes Polymermodifiziertes Bitumen auf
die Nahtflanke volldeckend auftragen oder anspritzen,
Menge 50 g/m je cm Schichtdicke.
Dicke der Schicht über 2,5 bis 4,5 cm.
Menge: 45,000 m
Leistungsbereichkatalog: 113

*Hinweis: Bereich B296*

**05.06.0008 Fugenfüllung herstellen Längs-/Querfuge*Deckschicht*Tiefe 25 mm Breite 15 mm*Fugenmasse N2**
StL-Nr. 2311394231933001
Fugenfüllung herstellen.
Längs- und Querfuge.
In der Asphaltdeckschicht.
Einzellängen 'bis 300m'

Fugenspalttiefe = 25 mm.
Fugenspaltbreite = 15 mm.
Mit heiß verarbeitbarer Fugenmasse Typ N2, einschließlich zugehörigem und zuvor aufgetragenem Voranstrichmittel.
Menge: 90,000 m
Leistungsbereichkatalog: 113

*Hinweis: Bereich B296*

**05.06.0009 Fugenfüllung herstellen*Deckschicht*Tiefe 25 mm Breite 15 mm*Fugenmasse N2**
StL-Nr. 2311394291933001
Fugenfüllung herstellen.
Fuge 'Borde an Verkehrsinsel'

In der Asphaltdeckschicht.
Einzellängen 'bis 50m'

Fugenspalttiefe = 25 mm.
Fugenspaltbreite = 15 mm.
Mit heiß verarbeitbarer Fugenmasse Typ N2, einschließlich zugehörigem und zuvor aufgetragenem Voranstrichmittel.
Menge: 45,000 m
Leistungsbereichkatalog: 113

*Hinweis: Bereich B296*

**05.06.0010 Randabdichtung herstellen Randmasse*ein Arbeitsgang**
StL-Nr. 231139220319
Flankenfläche des hochliegenden Randes der Asphaltschichten abdichten.
Abdichtung mit heiß zu verarbeitender bitumenhaltiger Masse zur Randabdichtung.
Herstellung für alle Schichten in einem Arbeitsgang.
Dicke der abzudichtenden Asphaltbefestigung 'bis 10 cm'
Menge: 250,000 m
Leistungsbereichkatalog: 113

*Hinweis: Fuge auf Bauwerk*

**05.06.0011 Naht in Asphaltschicht herst. Naht ADS PmB heiß*Dicke ü.2,5-4,5cm**
Naht in Asphaltschicht herstellen.
Naht in Asphaltdeckschicht.
Naht auf Bauwerk
Heiß aufzubringendes Polymermodifiziertes Bitumen auf
die Nahtflanke volldeckend auftragen oder anspritzen,
Menge 50 g/m je cm Schichtdicke.
Fugenspalttiefe = 35mm
Fugenspaltbreite 15mm
Trennen duch Schneiden mit Trennscheibe
Menge: 45,000 m
Leistungsbereichkatalog: 113

*Hinweis: Fuge auf Bauwerk*

**05.06.0012 Fugenfüllung herstellen versch. Randfugen*Deckschicht bis 20 m*Tiefe 35 mm Breite 15 mm*verf. mit Trstr. Fugenmasse N2**
StL-Nr. 2311394251153101
Fugenfüllung herstellen.
Randfuge vor Borden, Übergängen, Abläufen u.ä.
In der Asphaltdeckschicht.
Einzellängen bis 20,00 m.
Fugenspalttiefe = 35 mm.
Fugenspaltbreite = 15 mm.
Fugenspalt verfüllen in einer Lage mit Trennstreifen.
Mit heiß verarbeitbarer Fugenmasse Typ N2, einschließlich zugehörigem und zuvor aufgetragenem Voranstrichmittel.
Menge: 45,000 m
Leistungsbereichkatalog: 113

**05.06.0013 Fahrbahnübergang a. Asphalt herst.**
StL-Nr. 211212299000
Wasserundurchlässigen Fahrbahnübergang aus Asphalt einschließlich Schrammbordausbildung nach Unterlagen des
AG herstellen. Fugenmulde herstellen, Ausbruchgut nach
Wahl des AN verwerten.
Abgerechnet wird nach Länge des Übergangs in der Achse,
horizontal.
Einbau 'im Fahrbahnbereich, Breite des Fahrbahnübergangs = 50cm
Ausführung an zwei Bauwerk'
Menge: 20,000 m
Leistungsbereichkatalog: 121

**05.06.0014 Fahrbahnübergang a. Asphalt herst.**
Wasserundurchlässigen Fahrbahnübergang aus Asphalt einschließlich Schrammbordausbildung nach Unterlagen des
AG herstellen. Fugenmulde herstellen, Ausbruchgut nach
Wahl des AN verwerten.
Abgerechnet wird nach Länge des Übergangs in der Achse,
horizontal.
Sonderfall: Wösta-Fuge (abweichende Abmessungen)
Einbau 'im Fahrbahnbereich, Breite des Fahrbahnübergangs = 10cm, Dicke = 4cm
Ausführung an einem Bauwerk
Menge: 10,000 m

*Hinweis: Arbeiten sind zwingend während der*
Arbeiten sind zwingend während der Vollsperrung durchzuführen.

#### Unterabschnitt 05.07 Induktionsschleifen Ampel

**05.07.0001 TLS-Induktivschleife Typ 2**
Induktivschleifen Typ 2 nach TLS 2012 in Asphaltfahrbahn herstellen.
Doppelschleifen für 2 Fahrstreifen (ohne SS) inkl. Zuleitungen.

Fugenschnitt nach TLS 2012 für Schleifen und Zuleitungen,
Schleifendraht nach TLS 2012 liefern und im Fugenschnitt verlegen.
Fugen mit Fugenvergussmasse gem. Hst. Angaben verschließen.
TL Fug-StB 01 sowie ZTV Fug-StB sind zu beachten.

Schrägbohrung in bestehendes Leerohr am Fahrbahnrand. Alte Schleifendrähte aus Leerohr und Streckenstation entgfernen und entsorgen.
Schleifendrähte in Streckenstation einziehen und auflegen.
Inkl. Beschriftung der Schleifendrähte.
Menge: 8,000 St

**05.07.0002 Funktionst. und Kontr.mess. Indukt.**
Kontrollmessung der Induktivschleifen. Erstellung von Messprotokollen:
1. Messung der Induktivität
2. Schleifenwiderstand
3. Isolationswiderstand
je aus ausgeführter Induktivschleife. Die Messergebnisse sind jeweils für einen Standort in eine Unterlage zusammenzufassen und dem AG zu übergeben.

Prüfung der Verkehrsdatenerhebung auf Plausibilität, DE-Kanalzuordnung und Klassifizierung je Fahrstreifen visuell überprüfen.

Abrechnung je zu erfassenden Fahrstreifen.
Menge: 8,000 St

#### Unterabschnitt 05.08 Entwässerung schützen & reinigen

**05.08.0001 Straßeneinläufe schützen**
Straßeneinläufe entlang des Baufeldes bei allen
Arbeitsgängen vor Schmutzeintrag schützen.
Fräsgut, Asphaltreste etc.
Abdeckung der Entwässerungseinrichtungen vollflächig
aufbringen.
Menge: 5,000 St

**05.08.0002 Mulden- und Straßeneinläufe entlang**
Mulden- und Straßeneinläufe entlang des Baufeldes nach Abschluss der Arbeiten vollständig reinigen.
Schmutzfangkörbe leeren.
Die Entsorgung des Materials ist Sache des AN und wird
nicht gesondert vergütet und ist einzurechnen.
Menge: 27,000 St

*Hinweis: Bereich B296*

**05.08.0003 Straßeneinläufe schützen**
Straßeneinläufe entlang des Baufeldes bei allen
Arbeitsgängen vor Schmutzeintrag schützen.
Fräsgut, Asphaltreste etc.
Abdeckung der Entwässerungseinrichtungen vollflächig
aufbringen.
Menge: 1,000 St

*Hinweis: Bereich B296*

**05.08.0004 Mulden- und Straßeneinläufe entlang**
Mulden- und Straßeneinläufe entlang des Baufeldes nach Abschluss der Arbeiten vollständig reinigen.
Schmutzfangkörbe leeren.
Die Entsorgung des Materials ist Sache des AN und wird
nicht gesondert vergütet und ist einzurechnen.
Menge: 18,000 St

*Hinweis: Spätere endgültige*
Spätere endgültige Markierung=Kaltplastikm. mit Agglomeraten vorgesehen.High-Solid-Farbe muss
Bestandteil BASt-prüfzertifiziertem Markierungssystem (Kaltplastikm. mit Agglomeraten&Farbgrundstrich) sein.Trocknung der Unterlage ist einzurechnen.

#### Unterabschnitt 05.09 Verkehrsfreigabe Markierung

**05.09.0001 Pfeilmarkierung Typ II herstellen geradeaus*mit Vormarkierung Länge 7,50 m*mehrkomp. Farbe mind. P 6*a.Asphaltdecksch.**
StL-Nr. 2113132011320101
Pfeilmarkierung Typ II als Verkehrsfreigabemarkierung
herstellen.
Markierungszeichen = Pfeil geradeaus.
Mit Vormarkierung.
Länge = 7,50 m.
Markierungssystem aus mehrkomponentiger lösemittelarmer
Farbe (High-Solid).
Verkehrsklasse mindestens P 6.
Markierung auf Asphaltdeckschicht.
Menge: 6,000 St
Leistungsbereichkatalog: 131

**05.09.0002 Pfeilmarkierung Typ II herstellen li.o.re. ab*mit Vormarkierung Länge 5,00 m*mehrkomp. Farbe mind. P 6*a.Asphaltdecksch.**
StL-Nr. 2113132021220101
Pfeilmarkierung Typ II als Verkehrsfreigabemarkierung
herstellen.
Markierungszeichen = Pfeil links oder rechts ab.
Mit Vormarkierung.
Länge = 5,00 m.
Markierungssystem aus mehrkomponentiger lösemittelarmer
Farbe (High-Solid).
Verkehrsklasse mindestens P 6.
Markierung auf Asphaltdeckschicht.
Menge: 8,000 St
Leistungsbereichkatalog: 131

*Hinweis: Bereich B296*

**05.09.0003 Pfeilmarkierung Typ II herstellen geradeaus*mit Vormarkierung Länge 5,00 m*mehrkomp. Farbe mind. P 6*a.Asphaltdecksch.**
StL-Nr. 2113132011220101
Pfeilmarkierung Typ II als Verkehrsfreigabemarkierung
herstellen.
Markierungszeichen = Pfeil geradeaus.
Mit Vormarkierung.
Länge = 5,00 m.
Markierungssystem aus mehrkomponentiger lösemittelarmer
Farbe (High-Solid).
Verkehrsklasse mindestens P 6.
Markierung auf Asphaltdeckschicht.
Menge: 10,000 St
Leistungsbereichkatalog: 131

*Hinweis: Bereich B296*

**05.09.0004 Pfeilmarkierung Typ II herstellen li.o.re. ab*mit Vormarkierung Länge 5,00 m*mehrkomp. Farbe mind. P 6*a.Asphaltdecksch.**
StL-Nr. 2113132021220101
Pfeilmarkierung Typ II als Verkehrsfreigabemarkierung
herstellen.
Markierungszeichen = Pfeil links oder rechts ab.
Mit Vormarkierung.
Länge = 5,00 m.
Markierungssystem aus mehrkomponentiger lösemittelarmer
Farbe (High-Solid).
Verkehrsklasse mindestens P 6.
Markierung auf Asphaltdeckschicht.
Menge: 12,000 St
Leistungsbereichkatalog: 131

*Hinweis: Bereich B296*

**05.09.0005 Pfeilmarkierung Typ II herstellen gerad.+li.o.re.ab*mit Vormarkierung Länge 5,00 m*mehrkomp. Farbe mind. P 6*a.Asphaltdecksch.**
StL-Nr. 2113132031220101
Pfeilmarkierung Typ II als Verkehrsfreigabemarkierung
herstellen.
Markierungszeichen = Pfeil geradeaus und links oder
rechts ab.
Mit Vormarkierung.
Länge = 5,00 m.
Markierungssystem aus mehrkomponentiger lösemittelarmer
Farbe (High-Solid).
Verkehrsklasse mindestens P 6.
Markierung auf Asphaltdeckschicht.
Menge: 2,000 St
Leistungsbereichkatalog: 131

**05.09.0006 Sperrflächenmarkierung Typ II herst Breite 0,50 m*mit Vormarkierung mehrkomp. Farbe*mind. P 6 a.Asphaltdecksch.**
StL-Nr. 21131316312011
Sperrfläche als Schrägstrichgatter Typ II als Verkehrsfreigabemarkierung herstellen. Abgerechnet wird der
markierte Strich.
Strichbreite = 0,50 m.
Strich mit Vormarkierung.
Markierungssystem aus mehrkomponentiger lösemittelarmer
Farbe (High-Solid).
Verkehrsklasse mindestens P 6.
Markierung auf Asphaltdeckschicht.
Menge: 50,000 m
Leistungsbereichkatalog: 131

*Hinweis: Bereich B296*

**05.09.0007 Sperrflächenmarkierung Typ II herst Breite 0,50 m*mit Vormarkierung mehrkomp. Farbe*mind. P 6 a.Asphaltdecksch.**
StL-Nr. 21131316312011
Sperrfläche als Schrägstrichgatter Typ II als Verkehrsfreigabemarkierung herstellen. Abgerechnet wird der
markierte Strich.
Strichbreite = 0,50 m.
Strich mit Vormarkierung.
Markierungssystem aus mehrkomponentiger lösemittelarmer
Farbe (High-Solid).
Verkehrsklasse mindestens P 6.
Markierung auf Asphaltdeckschicht.
Menge: 70,000 m
Leistungsbereichkatalog: 131

**05.09.0008 Quermarkierung Typ II herstellen Haltlinie*mit Vormarkierung mehrkomp. Farbe*mind. P 6 a.Asphaltdecksch.**
StL-Nr. 21131310112011
Quermarkierung Typ II als Verkehrsfreigabemarkierung
herstellen. Abgerechnet wird der markierte Strich.
Markierung = Haltlinie.
Strich mit Vormarkierung.
Markierungssystem aus mehrkomponentiger lösemittelarmer
Farbe (High-Solid).
Verkehrsklasse mindestens P 6.
Markierung auf Asphaltdeckschicht.
Menge: 3,750 m
Leistungsbereichkatalog: 131

*Hinweis: Bereich B296*

**05.09.0009 Quermarkierung Typ II herstellen Haltlinie*mit Vormarkierung mehrkomp. Farbe*mind. P 6 a.Asphaltdecksch.**
StL-Nr. 21131310112011
Quermarkierung Typ II als Verkehrsfreigabemarkierung
herstellen. Abgerechnet wird der markierte Strich.
Markierung = Haltlinie.
Strich mit Vormarkierung.
Markierungssystem aus mehrkomponentiger lösemittelarmer
Farbe (High-Solid).
Verkehrsklasse mindestens P 6.
Markierung auf Asphaltdeckschicht.
Menge: 16,250 m
Leistungsbereichkatalog: 131

*Hinweis: Bereich B296*

**05.09.0010 Quermarkierung Typ II herstellen Wartelinie*mit Vormarkierung mehrkomp. Farbe*mind. P 6 a.Asphaltdecksch.**
StL-Nr. 21131310212011
Quermarkierung Typ II als Verkehrsfreigabemarkierung
herstellen. Abgerechnet wird der markierte Strich.
Markierung = Wartelinie.
Strich mit Vormarkierung.
Markierungssystem aus mehrkomponentiger lösemittelarmer
Farbe (High-Solid).
Verkehrsklasse mindestens P 6.
Markierung auf Asphaltdeckschicht.
Menge: 2,250 m
Leistungsbereichkatalog: 131

**05.09.0011 Längsmarkierung Typ II herstellen Leitlinie 1 zu 1*Breite 0,15 m mit Vormarkierung*mehrkomp. Farbe mind. P 6*a.Asphaltdecksch.**
StL-Nr. 2113130552120101
Längsmarkierung Typ II einschl. evtl. Sperrflächenumrandung als Verkehrsfreigabemarkierung herstellen. Ab-
gerechnet wird der markierte Strich, bei Doppelstrichen
zwei Striche.
Unterbrochen; Verhältnis Strich/Lücke 1 zu 1 als Leitlinie.
Strichbreite = 0,15 m.
Strich mit Vormarkierung.
Markierungssystem aus mehrkomponentiger lösemittelarmer
Farbe (High-Solid).
Verkehrsklasse mindestens P 6.
Markierung auf Asphaltdeckschicht.
Menge: 33,000 m
Leistungsbereichkatalog: 131

**05.09.0012 Längsmarkierung Typ II herstellen Leitlinie 1 zu 1*Breite 0,12 m mit Vormarkierung*mehrkomp. Farbe mind. P 6*a.Asphaltdecksch.**
StL-Nr. 2113130551120101
Längsmarkierung Typ II einschl. evtl. Sperrflächenumrandung als Verkehrsfreigabemarkierung herstellen. Ab-
gerechnet wird der markierte Strich, bei Doppelstrichen
zwei Striche.
Unterbrochen; Verhältnis Strich/Lücke 1 zu 1 als Leitlinie.
Strichbreite = 0,12 m.
Strich mit Vormarkierung.
Markierungssystem aus mehrkomponentiger lösemittelarmer
Farbe (High-Solid).
Verkehrsklasse mindestens P 6.
Markierung auf Asphaltdeckschicht.
Menge: 10,500 m
Leistungsbereichkatalog: 131

*Hinweis: Bereich B296*

**05.09.0013 Längsmarkierung Typ II herstellen Leitlinie 1 zu 1*Breite 0,12 m mit Vormarkierung*mehrkomp. Farbe mind. P 6*a.Asphaltdecksch.**
StL-Nr. 2113130551120101
Längsmarkierung Typ II einschl. evtl. Sperrflächenumrandung als Verkehrsfreigabemarkierung herstellen. Ab-
gerechnet wird der markierte Strich, bei Doppelstrichen
zwei Striche.
Unterbrochen; Verhältnis Strich/Lücke 1 zu 1 als Leitlinie.
Strichbreite = 0,12 m.
Strich mit Vormarkierung.
Markierungssystem aus mehrkomponentiger lösemittelarmer
Farbe (High-Solid).
Verkehrsklasse mindestens P 6.
Markierung auf Asphaltdeckschicht.
Menge: 38,000 m
Leistungsbereichkatalog: 131

**05.09.0014 Längsmarkierung Typ II herstellen Blockmark. 1 zu 1*Breite 0,30 m mit Vormarkierung*mehrkomp. Farbe mind. P 6*a.Asphaltdecksch.**
StL-Nr. 2113130544120101
Längsmarkierung Typ II einschl. evtl. Sperrflächenumrandung als Verkehrsfreigabemarkierung herstellen. Ab-
gerechnet wird der markierte Strich, bei Doppelstrichen
zwei Striche.
Unterbrochen; Verhältnis Strich/Lücke 1 zu 1 als Fahrbahnbegrenzung (Blockmarkierung).
Strichbreite = 0,30 m.
Strich mit Vormarkierung.
Markierungssystem aus mehrkomponentiger lösemittelarmer
Farbe (High-Solid).
Verkehrsklasse mindestens P 6.
Markierung auf Asphaltdeckschicht.
Menge: 251,000 m
Leistungsbereichkatalog: 131

**05.09.0015 Längsmarkierung Typ II herstellen*Breite 0,30 m mit Vormarkierung*mehrkomp. Farbe mind. P 6*a.Asphaltdecksch.**
StL-Nr. 2113130594120101
Längsmarkierung Typ II einschl. evtl. Sperrflächenumrandung als Verkehrsfreigabemarkierung herstellen. Ab-
gerechnet wird der markierte Strich, bei Doppelstrichen
zwei Striche.
Markierung 'Fahrstreifen- und Fahrbahnbegrenzung'

Strichbreite = 0,30 m.
Strich mit Vormarkierung.
Markierungssystem aus mehrkomponentiger lösemittelarmer
Farbe (High-Solid).
Verkehrsklasse mindestens P 6.
Markierung auf Asphaltdeckschicht.
Menge: 142,000 m
Leistungsbereichkatalog: 131

**05.09.0016 Längsmarkierung Typ II herstellen Blockmark. 1 zu 1*Breite 0,25 m mit Vormarkierung*mehrkomp. Farbe mind. P 6*a.Asphaltdecksch.**
StL-Nr. 2113130543120101
Längsmarkierung Typ II einschl. evtl. Sperrflächenumrandung als Verkehrsfreigabemarkierung herstellen. Ab-
gerechnet wird der markierte Strich, bei Doppelstrichen
zwei Striche.
Unterbrochen; Verhältnis Strich/Lücke 1 zu 1 als Fahrbahnbegrenzung (Blockmarkierung).
Strichbreite = 0,25 m.
Strich mit Vormarkierung.
Markierungssystem aus mehrkomponentiger lösemittelarmer
Farbe (High-Solid).
Verkehrsklasse mindestens P 6.
Markierung auf Asphaltdeckschicht.
Menge: 5,000 m
Leistungsbereichkatalog: 131

*Hinweis: Bereich B296*

**05.09.0017 Längsmarkierung Typ II herstellen Blockmark. 1 zu 1*Breite 0,25 m mit Vormarkierung*mehrkomp. Farbe mind. P 6*a.Asphaltdecksch.**
StL-Nr. 2113130543120101
Längsmarkierung Typ II einschl. evtl. Sperrflächenumrandung als Verkehrsfreigabemarkierung herstellen. Ab-
gerechnet wird der markierte Strich, bei Doppelstrichen
zwei Striche.
Unterbrochen; Verhältnis Strich/Lücke 1 zu 1 als Fahrbahnbegrenzung (Blockmarkierung).
Strichbreite = 0,25 m.
Strich mit Vormarkierung.
Markierungssystem aus mehrkomponentiger lösemittelarmer
Farbe (High-Solid).
Verkehrsklasse mindestens P 6.
Markierung auf Asphaltdeckschicht.
Menge: 52,000 m
Leistungsbereichkatalog: 131

*Hinweis: Bereich B296*

**05.09.0018 Längsmarkierung Typ II herstellen*Breite 0,25 m mit Vormarkierung*mehrkomp. Farbe mind. P 6*a.Asphaltdecksch.**
StL-Nr. 2113130593120101
Längsmarkierung Typ II einschl. evtl. Sperrflächenumrandung als Verkehrsfreigabemarkierung herstellen. Ab-
gerechnet wird der markierte Strich, bei Doppelstrichen
zwei Striche.
Markierung 'Fahrstreifen- und Fahrbahnbegrenzung'

Strichbreite = 0,25 m.
Strich mit Vormarkierung.
Markierungssystem aus mehrkomponentiger lösemittelarmer
Farbe (High-Solid).
Verkehrsklasse mindestens P 6.
Markierung auf Asphaltdeckschicht.
Menge: 60,000 m
Leistungsbereichkatalog: 131

**05.09.0019 Längsmarkierung Typ II herstellen*Breite 0,15 m mit Vormarkierung*mehrkomp. Farbe mind. P 6*a.Asphaltdecksch.**
StL-Nr. 2113130592120101
Längsmarkierung Typ II einschl. evtl. Sperrflächenumrandung als Verkehrsfreigabemarkierung herstellen. Ab-
gerechnet wird der markierte Strich, bei Doppelstrichen
zwei Striche.
Markierung 'Fahrstreifen- und Fahrbahnbegrenzung'

Strichbreite = 0,15 m.
Strich mit Vormarkierung.
Markierungssystem aus mehrkomponentiger lösemittelarmer
Farbe (High-Solid).
Verkehrsklasse mindestens P 6.
Markierung auf Asphaltdeckschicht.
Menge: 1965,000 m
Leistungsbereichkatalog: 131

*Hinweis: Bereich B296*

**05.09.0020 Längsmarkierung Typ II herstellen*Breite 0,12 m mit Vormarkierung*mehrkomp. Farbe mind. P 6*a.Asphaltdecksch.**
StL-Nr. 2113130591120101
Längsmarkierung Typ II einschl. evtl. Sperrflächenumrandung als Verkehrsfreigabemarkierung herstellen. Ab-
gerechnet wird der markierte Strich, bei Doppelstrichen
zwei Striche.
Markierung 'Fahrstreifen- und Fahrbahnbegrenzung'

Strichbreite = 0,12 m.
Strich mit Vormarkierung.
Markierungssystem aus mehrkomponentiger lösemittelarmer
Farbe (High-Solid).
Verkehrsklasse mindestens P 6.
Markierung auf Asphaltdeckschicht.
Menge: 1282,000 m
Leistungsbereichkatalog: 131

*Hinweis: Endgültige Agglomerat-Markierung*
Endgültige Agglomerat-Markierung ca. 4 Wochen nach Bauende unter laufendem Verkehr markieren. Erforderliche Verkehrssicherung in die EP einrechnen. Nach RSA Regelpläne nach Anforderung des AN
Trocknung der Unterlage ist einzurechnen

#### Unterabschnitt 05.10 Endgültige Markierung

**05.10.0001 Pfeilmarkierung Typ II herstellen geradeaus*mit Vormarkierung Länge 7,50 m*Kaltplastikmasse**
StL-Nr. 2113152011310099
Pfeilmarkierung Typ II als endgültige Markierung herstellen.  Verkehrsklasse P 7.
Markierungszeichen = Pfeil geradeaus.
Mit Vormarkierung.
Länge = 7,50 m.
Markierungssystem aus reaktivem Stoff, nicht spritzbar
(Kaltplastikmasse).
Markierung auf 'Asphaltbeton'
Menge: 6,000 St
Leistungsbereichkatalog: 131

**05.10.0002 Pfeilmarkierung Typ II herstellen li.o.re. ab*mit Vormarkierung Länge 5,00 m*Kaltplastikmasse**
StL-Nr. 2113152021210099
Pfeilmarkierung Typ II als endgültige Markierung herstellen.  Verkehrsklasse P 7.
Markierungszeichen = Pfeil links oder rechts ab.
Mit Vormarkierung.
Länge = 5,00 m.
Markierungssystem aus reaktivem Stoff, nicht spritzbar
(Kaltplastikmasse).
Markierung auf 'Asphaltbeton'
Menge: 8,000 St
Leistungsbereichkatalog: 131

*Hinweis: Bereich B296*

**05.10.0003 Pfeilmarkierung Typ II herstellen geradeaus*mit Vormarkierung Länge 5,00 m*Kaltplastikmasse**
StL-Nr. 2113152011210099
Pfeilmarkierung Typ II als endgültige Markierung herstellen.  Verkehrsklasse P 7.
Markierungszeichen = Pfeil geradeaus.
Mit Vormarkierung.
Länge = 5,00 m.
Markierungssystem aus reaktivem Stoff, nicht spritzbar
(Kaltplastikmasse).
Markierung auf 'Asphaltbeton'
Menge: 10,000 St
Leistungsbereichkatalog: 131

*Hinweis: Bereich B296*

**05.10.0004 Pfeilmarkierung Typ II herstellen li.o.re. ab*mit Vormarkierung Länge 5,00 m*Kaltplastikmasse**
StL-Nr. 2113152021210099
Pfeilmarkierung Typ II als endgültige Markierung herstellen.  Verkehrsklasse P 7.
Markierungszeichen = Pfeil links oder rechts ab.
Mit Vormarkierung.
Länge = 5,00 m.
Markierungssystem aus reaktivem Stoff, nicht spritzbar
(Kaltplastikmasse).
Markierung auf 'Asphaltbeton'
Menge: 12,000 St
Leistungsbereichkatalog: 131

*Hinweis: Bereich B296*

**05.10.0005 Pfeilmarkierung Typ II herstellen gerad.+li.o.re.ab*mit Vormarkierung Länge 5,00 m*Kaltplastikmasse**
StL-Nr. 2113152031210099
Pfeilmarkierung Typ II als endgültige Markierung herstellen.  Verkehrsklasse P 7.
Markierungszeichen = Pfeil geradeaus und links oder
rechts ab.
Mit Vormarkierung.
Länge = 5,00 m.
Markierungssystem aus reaktivem Stoff, nicht spritzbar
(Kaltplastikmasse).
Markierung auf 'Asphaltbeton'
Menge: 2,000 St
Leistungsbereichkatalog: 131

**05.10.0006 Quermarkierung Typ II herstellen Haltlinie*mit Vormarkierung Kaltplastikmasse**
StL-Nr. 21131510111009
Quermarkierung Typ II als endgültige Markierung herstellen. Verkehrsklasse P 7. Abgerechnet wird der markierte Strich.
Markierung = Haltlinie.
Strich mit Vormarkierung.
Markierungssystem aus reaktivem Stoff, nicht spritzbar
(Kaltplastikmasse).
Markierung auf 'Asphaltbeton'
Menge: 3,750 m
Leistungsbereichkatalog: 131

*Hinweis: Bereich B296*

**05.10.0007 Quermarkierung Typ II herstellen Haltlinie*mit Vormarkierung Kaltplastikmasse**
StL-Nr. 21131510111009
Quermarkierung Typ II als endgültige Markierung herstellen. Verkehrsklasse P 7. Abgerechnet wird der markierte Strich.
Markierung = Haltlinie.
Strich mit Vormarkierung.
Markierungssystem aus reaktivem Stoff, nicht spritzbar
(Kaltplastikmasse).
Markierung auf 'Asphaltbeton'
Menge: 16,250 m
Leistungsbereichkatalog: 131

*Hinweis: Bereich B296*

**05.10.0008 Quermarkierung Typ II herstellen Wartelinie*mit Vormarkierung Kaltplastikmasse**
StL-Nr. 21131510211009
Quermarkierung Typ II als endgültige Markierung herstellen. Verkehrsklasse P 7. Abgerechnet wird der markierte Strich.
Markierung = Wartelinie.
Strich mit Vormarkierung.
Markierungssystem aus reaktivem Stoff, nicht spritzbar
(Kaltplastikmasse).
Markierung auf 'Asphaltbeton'
Menge: 2,250 m
Leistungsbereichkatalog: 131

**05.10.0009 Längsmarkierung Typ II herstellen Leitlinie 1 zu 1*Breite 0,15 m mit Vormarkierung*Kaltspritzplastik Aggl.unregelm.*P 7**
StL-Nr. 2113150552144029
Längsmarkierung Typ II einschl. evtl.
Sperrflächenumrandung als endgültige Markierung herstellen. Abgerechnet wird der markierte Strich, bei
Doppelstrichen zwei Striche.
Unterbrochen; Verhältnis Strich/Lücke 1 zu 1 als Leitlinie.
Strichbreite = 0,15 m.
Strich mit Vormarkierung.
Markierungssystem aus reaktivem Stoff, spritzbar (Kaltspritzplastik).
Als Agglomeratmarkierung, unregelmäßig angeordnet.
Verkehrsklasse = P 7.
Markierung auf 'Asphaltbeton'
Menge: 33,000 m
Leistungsbereichkatalog: 131

**05.10.0010 Längsmarkierung Typ II herstellen Leitlinie 1 zu 1*Breite 0,12 m mit Vormarkierung*Kaltspritzplastik Aggl.unregelm.*P 7**
StL-Nr. 2113150551144029
Längsmarkierung Typ II einschl. evtl.
Sperrflächenumrandung als endgültige Markierung herstellen. Abgerechnet wird der markierte Strich, bei
Doppelstrichen zwei Striche.
Unterbrochen; Verhältnis Strich/Lücke 1 zu 1 als Leitlinie.
Strichbreite = 0,12 m.
Strich mit Vormarkierung.
Markierungssystem aus reaktivem Stoff, spritzbar (Kaltspritzplastik).
Als Agglomeratmarkierung, unregelmäßig angeordnet.
Verkehrsklasse = P 7.
Markierung auf 'Asphaltbeton'
Menge: 10,500 m
Leistungsbereichkatalog: 131

*Hinweis: Bereich B296*

**05.10.0011 Längsmarkierung Typ II herstellen Leitlinie 1 zu 1*Breite 0,12 m mit Vormarkierung*Kaltspritzplastik Aggl.unregelm.*P 7**
StL-Nr. 2113150551144029
Längsmarkierung Typ II einschl. evtl.
Sperrflächenumrandung als endgültige Markierung herstellen. Abgerechnet wird der markierte Strich, bei
Doppelstrichen zwei Striche.
Unterbrochen; Verhältnis Strich/Lücke 1 zu 1 als Leitlinie.
Strichbreite = 0,12 m.
Strich mit Vormarkierung.
Markierungssystem aus reaktivem Stoff, spritzbar (Kaltspritzplastik).
Als Agglomeratmarkierung, unregelmäßig angeordnet.
Verkehrsklasse = P 7.
Markierung auf 'Asphaltbeton'
Menge: 38,000 m
Leistungsbereichkatalog: 131

**05.10.0012 Längsmarkierung Typ II herstellen Blockmark. 1 zu 1*Breite 0,30 m mit Vormarkierung*Kaltspritzplastik Aggl.unregelm.*P 7**
StL-Nr. 2113150544144029
Längsmarkierung Typ II einschl. evtl.
Sperrflächenumrandung als endgültige Markierung herstellen. Abgerechnet wird der markierte Strich, bei
Doppelstrichen zwei Striche.
Unterbrochen; Verhältnis Strich/Lücke 1 zu 1 als Fahrbahnbegrenzung (Blockmarkierung).
Strichbreite = 0,30 m.
Strich mit Vormarkierung.
Markierungssystem aus reaktivem Stoff, spritzbar (Kaltspritzplastik).
Als Agglomeratmarkierung, unregelmäßig angeordnet.
Verkehrsklasse = P 7.
Markierung auf 'Asphaltbeton'
Menge: 251,000 m
Leistungsbereichkatalog: 131

**05.10.0013 Längsmarkierung Typ II herstellen*Breite 0,30 m mit Vormarkierung*Kaltspritzplastik Aggl.unregelm.*P 7**
StL-Nr. 2113150594144029
Längsmarkierung Typ II einschl. evtl.
Sperrflächenumrandung als endgültige Markierung herstellen. Abgerechnet wird der markierte Strich, bei
Doppelstrichen zwei Striche.
Markierung 'Fahrstreifen- und Fahrbahnbegrenzung'

Strichbreite = 0,30 m.
Strich mit Vormarkierung.
Markierungssystem aus reaktivem Stoff, spritzbar (Kaltspritzplastik).
Als Agglomeratmarkierung, unregelmäßig angeordnet.
Verkehrsklasse = P 7.
Markierung auf 'Asphaltbeton'
Menge: 142,000 m
Leistungsbereichkatalog: 131

**05.10.0014 Längsmarkierung Typ II herstellen Blockmark. 1 zu 1*Breite 0,25 m mit Vormarkierung*Kaltspritzplastik Aggl.unregelm.*P 7**
StL-Nr. 2113150543144029
Längsmarkierung Typ II einschl. evtl.
Sperrflächenumrandung als endgültige Markierung herstellen. Abgerechnet wird der markierte Strich, bei
Doppelstrichen zwei Striche.
Unterbrochen; Verhältnis Strich/Lücke 1 zu 1 als Fahrbahnbegrenzung (Blockmarkierung).
Strichbreite = 0,25 m.
Strich mit Vormarkierung.
Markierungssystem aus reaktivem Stoff, spritzbar (Kaltspritzplastik).
Als Agglomeratmarkierung, unregelmäßig angeordnet.
Verkehrsklasse = P 7.
Markierung auf 'Asphaltbeton'
Menge: 5,000 m
Leistungsbereichkatalog: 131

*Hinweis: Bereich B296*

**05.10.0015 Längsmarkierung Typ II herstellen Blockmark. 1 zu 1*Breite 0,25 m mit Vormarkierung*Kaltspritzplastik Aggl.unregelm.*P 7**
StL-Nr. 2113150543144029
Längsmarkierung Typ II einschl. evtl.
Sperrflächenumrandung als endgültige Markierung herstellen. Abgerechnet wird der markierte Strich, bei
Doppelstrichen zwei Striche.
Unterbrochen; Verhältnis Strich/Lücke 1 zu 1 als Fahrbahnbegrenzung (Blockmarkierung).
Strichbreite = 0,25 m.
Strich mit Vormarkierung.
Markierungssystem aus reaktivem Stoff, spritzbar (Kaltspritzplastik).
Als Agglomeratmarkierung, unregelmäßig angeordnet.
Verkehrsklasse = P 7.
Markierung auf 'Asphaltbeton'
Menge: 52,000 m
Leistungsbereichkatalog: 131

*Hinweis: Bereich B296*

**05.10.0016 Längsmarkierung Typ II herstellen*Breite 0,25 m mit Vormarkierung*Kaltspritzplastik Aggl.unregelm.*P 7**
StL-Nr. 2113150593144029
Längsmarkierung Typ II einschl. evtl.
Sperrflächenumrandung als endgültige Markierung herstellen. Abgerechnet wird der markierte Strich, bei
Doppelstrichen zwei Striche.
Markierung 'Fahrstreifen- und Fahrbahnbegrenzung'

Strichbreite = 0,25 m.
Strich mit Vormarkierung.
Markierungssystem aus reaktivem Stoff, spritzbar (Kaltspritzplastik).
Als Agglomeratmarkierung, unregelmäßig angeordnet.
Verkehrsklasse = P 7.
Markierung auf 'Asphaltbeton'
Menge: 60,000 m
Leistungsbereichkatalog: 131

**05.10.0017 Längsmarkierung Typ II herstellen*Breite 0,15 m mit Vormarkierung*Kaltspritzplastik Aggl.unregelm.*P 7**
StL-Nr. 2113150592144029
Längsmarkierung Typ II einschl. evtl.
Sperrflächenumrandung als endgültige Markierung herstellen. Abgerechnet wird der markierte Strich, bei
Doppelstrichen zwei Striche.
Markierung 'Fahrstreifen- und Fahrbahnbegrenzung'

Strichbreite = 0,15 m.
Strich mit Vormarkierung.
Markierungssystem aus reaktivem Stoff, spritzbar (Kaltspritzplastik).
Als Agglomeratmarkierung, unregelmäßig angeordnet.
Verkehrsklasse = P 7.
Markierung auf 'Asphaltbeton'
Menge: 1965,000 m
Leistungsbereichkatalog: 131

*Hinweis: Bereich B296*

**05.10.0018 Längsmarkierung Typ II herstellen*Breite 0,12 m mit Vormarkierung*Kaltspritzplastik Aggl.unregelm.*P 7**
StL-Nr. 2113150591144029
Längsmarkierung Typ II einschl. evtl.
Sperrflächenumrandung als endgültige Markierung herstellen. Abgerechnet wird der markierte Strich, bei
Doppelstrichen zwei Striche.
Markierung 'Fahrstreifen- und Fahrbahnbegrenzung'

Strichbreite = 0,12 m.
Strich mit Vormarkierung.
Markierungssystem aus reaktivem Stoff, spritzbar (Kaltspritzplastik).
Als Agglomeratmarkierung, unregelmäßig angeordnet.
Verkehrsklasse = P 7.
Markierung auf 'Asphaltbeton'
Menge: 1282,000 m
Leistungsbereichkatalog: 131

#### Unterabschnitt 05.11 Demarkierung

**05.11.0001 Längsmarkierung entfernen durchg.Fb.begr.*Breite 0,15 m*a.Asphaltdecksch. Erneuer.d.Mark.*Abf.d. Verw.zuf.**
StL-Nr. 2113100512912001
Längsmarkierung einschl. evtl. Sperrflächenumrandung
entfernen. Abgerechnet wird der entfernte Strich, bei
Doppelstrichen zwei Striche.
Durchgehender Strich als Fahrbahnbegrenzung.
Strichbreite = 0,15 m.
Markierungsstoffart 'Farbe und/oder Agglomeratmarkierung'

Auf Asphaltdeckschicht.
Entfernen für Erneuerung der Markierung.
Abfall aufnehmen und nach Wahl des AN verwerten.
Menge: 40,000 m
Leistungsbereichkatalog: 131

**05.11.0002 Sonstige Markierung entfernen*Breite 0,50 m*a.Asphaltdecksch. Erneuer.d.Mark.*Abf.d. Verw.zuf.**
StL-Nr. 2113101095912001
Sonstige Markierung wie Quermarkierung, Schrägstrich
der Sperrfläche oder Parkmarkierung entfernen. Abgerechnet wird der entfernte Strich.
Markierung 'Sperrfläche'

Strichbreite = 0,50 m.
Markierungsstoffart 'Farbe und/oder Agglomerat'

Auf Asphaltdeckschicht.
Entfernen für Erneuerung der Markierung.
Abfall aufnehmen und nach Wahl des AN verwerten.
Menge: 40,000 m
Leistungsbereichkatalog: 131
